# BfJ
Angebotsaufforderung (GAEB DA XML 3.3, DA83)
Projekt: 05440
Währung: EUR
Bieterkommentare zugelassen: ja
Auftraggeber: Bundesamt für Bauwesen und Raumordnung, Deichmanns Aue 31–37, 53179 Bonn, D
Erstellt mit: GXML Toolbox V3.3 R20230829, iTWO_64 V25.0.650, 03.02.2026

## Baubeschreibung
1.  Baubeschreibung

1.1  Bezeichnung der Baumaßnahme und Anschrift

Errichtung von Erweiterungsbauten für das Bundesamt für Justiz
Adenauerallee 99 - 103
53113 Bonn

1.2  Eigentümer, Bauherr, Nutzer

Eigentümer:
Bundesanstalt für Immobilienaufgaben
Direktion Dortmund (Standort Bonn)
Haydnstr. 36
53115 Bonn

Bauherr:
Bundesanstalt für Immobilienaufgaben
vertreten durch das
Bundesamt für Bauwesen und Raumordnung / BA II 2
Deichmanns Aue 31-37
53179 Bonn

Nutzer:
Bundesamt für Justiz
Adenauerallee 99 - 103
53113 Bonn

1.3  Lage der Baustelle

Die Baustelle liegt in der Innenstadt Bonns in der Nähe des Bundeskanzlerplatzes. Es handelt sich bei der Baumaßnahme um zwei Baufelder auf dem Grundstück des Auswärtigen Amtes AA.

Die Baufelder sind durch die Bezeichnung deklariert. Baufeld AA1 liegt an der Zufahrt der Adenauer Allee, Baufeld AA2 liegt rückseitig des Baufeldes AA1 und wird über eine Rampe erschlossen. Die Baufelder sind über eine Rampe verbunden und befinden sich außerhalb des Sicherheitsbereiches des Auswärtigen Amtes.

1.4  Art und Lage der baulichen Anlagen

Bestandsgebäude Bundesamt für Justiz
Auf dem Gelände des Auswärtigen Amtes befindet sich ein größerer Gebäudekomplex, der sich aus mehreren Riegeln zusammensetzt. Durch die geplante Baumaßnahme werden die Gebäudeteile F und G unmittelbar tangiert (siehe Vermesserplan). Der Gebäudeteil G ist einfach unterkellert und besitzt drei Obergeschosse mit einer Höhe von ca. 15,00 m. Vorgelagert der Durchfahrt befindet sich ein eingeschossiges Gebäude für die Zugangskontrolle (Pförtner). Gebäude F ist ebenfalls einfach unterkellert und besitzt vier Obergeschosse mit einer Höhe von ca. 23,0 m.

Bestandsgebäude Villa Scheidgen
Nördlich des Gebäudeteils G, am Ende der Stichstraße Adenauerallee befindet sich das Bestandsgebäude Villa Scheidgen. Hierbei handelt es sich um ein denkmalgeschütztes Gebäude mit einem Unter- und 3 Obergeschossen und einer Höhe von ca, 14,0 m. Die Villa soll saniert werden und wird in die Neubauplanung integriert. Das Gebäude wird derzeit nicht bewohnt bzw. genutzt. Die Baumaßnahme "Sanierung Villa Scheidgen" wird im Anschluss an die Baumaßnahme "Erweiterungsbauten BfJ" durchgeführt.

Baumaßnahme Gebäude AA1
Im Baufeld AA1 ist ein Neubau mit zweigeschossiger Unterkellerung (Tiefgarage) geplant. Die Tiefgarage nutzt nahezu die gesamte Grundstücksfläche zwischen dem Bestandsgebäude (Gebäudeteile F, G, H), der Villa Scheidgen und der seitlich begrenzenden Stichstraße. Zur Herstellung des Neubaus ist aufgrund der örtlichen Gegebenheiten eine Baugrubensicherung erforderlich. Dabei sind aufgelöste und tangierende Bohrpfahlwände mit verschiedenen Durchmessern (DN 620 bis DN 1200), überwiegend rückverankert, vorgesehen. Im Bereich der Bestandsgebäude sind Unterfangungen im Düsenstrahlverfahren (DSV) geplant. Eine fußläufige Verbindung von der Stichstraße zum Gebäudeteil H ist sicherzustellen. Die oberirdischen Geschosse des Gebäudeteils AA1 lassen auf der Tiefgaragendecke eine Durchfahrt zwischen AA1 und Bestandsgebäude G bzw. der TG-Rampe zu. Weitere nicht überbaute Bereiche der TG-Decke können in Absprache mit der Bauleitung des AG und der Baulogistik als Logistikflächen genutzt werden. Zulässige Deckenlasten sind einzuhalten, die Angaben zu den zulässigen Deckenlasten sind vom AN einzuholen. Das Gebäude AA1 hat vier oberirdische Geschosse und weist eine Höhe von ca. 14,50 m auf, die Technikaufbauten erreichen Höhen bis ca. 16,30 m. Das Gebäude erhält einen Anschluss an die Villa Scheidgen mit Zugängen in EG und 1. OG; es wird außerdem mit einer zweigeschossigen Brücke an das 2. und 3. OG des Bestandsgebäudes G angebunden.

Baumaßnahme Gebäude AA2
Der Neubau in diesem Baufeld wird eingeschossig unterkellert und erhält drei oberirdische Geschosse. Südwestlich der Baugrube (Bereich Gebäude H) ist ein Verbau als Trägerbohlwand geplant. Entlang der verbleibenden Bereiche ist die Anlegung von Böschungen möglich. In direkter südöstlicher Angrenzung an Baufeld AA2 wird vom Hersteller der Baugruben eine Rigole zur Entwässerung der neu erstellten Gebäude auf beiden Baufeldern erstellt. Das Erdgeschoss des Gebäudes A2 liegt ca. 2,80 m tiefer als das Erdgeschoss des Gebäudes A1. Eine Brücke verbindet das 2. OG des Gebäudes AA2 mit dem 1. Obergeschoss des Bestandsgebäudes H. Das Gebäude hat eine Attikahöhe von 10,72 m (bezogen auf seine Erdgeschossfußbodenhöhe), Technikeinhausungen erreichen eine Höhe von 12,90 m.

1.5  Denkmalschutz

Die Villa Scheidgen steht unter Denkmalschutz.

1.6 Verkehrsverhältnisse
Die Zufahrt zur Baustelle erfolgt über die vierspurige Adenauerallee. Bei der Ein- und Ausfahrt ist der Fußgänger- und Radverkehr zu berücksichtigen.

Ende der Baubeschreibung

## Vorbemerkungen
Vorbemerkungen

2.  Angaben zur Baustelle

2.1  Lage der Baustelle

Siehe Angaben zur Baumaßnahme 1.3.

2.2  Freizuhaltende Flächen, Transporteinrichtungen und -wege

Die Zufahrt der Feuerwehr zum Bundesamt erfolgt ebenso über die Stichstraße der Adenauerallee. Während der Ausführung von AA1 erfolgt durch die beengten Verhältnisse im Brandfall der Zugang der Feuerwehr zu Fuß. Diese fußläufige Verbindung ist über die Dauer der gesamten Baumaßnahme freizuhalten. Die Zufahrt zum Baufeld AA2 erfolgt über einen Fahrweg mit ca. 10 % Gefälle, der den Kronenbereich eines zu schützenden Baumbestands kreuzt.

Die Möglichkeiten des Materialtransports sind abhängig von den Ausbauphasen und vom vorgesehenen Bauablauf. Bauphasenpläne und Bauzeitenplan sind der Ausschreibung beigefügt.

Verunreinigungen in Verkehrswegen außerhalb des eingezäunten Baugeländes, welche durch Materialan- und Abtransport entstehen, sind umgehend durch den Verursacher nach Entstehung zu beseitigen.

2.3  Liefer- und Transportlogistik, Verkehrsverhältnisse auf der Baustelle, insbesondere Verkehrsbeschränkungen

Liefer- und Transportlogistik:
Lieferungen sind beim Logistikdienstleister entsprechend dem Ablaufschema des Baulogistikhandbuchs anzumelden. Die Anmeldung von Lieferungen, Transporten und der Nutzung von Ladezonen wird über das Internet ermöglicht über ein browserbasiertes System. Bei Materialanlieferungen müssen Mitarbeiter des AN zur Annahme vor Ort sein. Die Lieferungen werden nicht vom AG entgegengenommen.

Parkflächen und Parkordnung:
Fahrzeuge dürfen die Baustelle nur zum Zwecke des Be- und Entladens befahren. Abstellen von Baufahrzeugen ist nur, sofern für den Baubetrieb erforderlich, im Bereich der dem AN zugewiesenen Lagerflächen möglich.
Das Parken von privaten Fahrzeugen auf der Baustelle ist verboten. Für Mitarbeiter des AN stehen auf dem Baustellengelände keine Parkflächen zur Verfügung.

Zufahrtsmöglichkeiten:
Lage und Art der zur Verfügung stehenden Zufahrten sind den beiliegenden Bauphasenplänen zu entnehmen.

Feuerwehrzufahrten und Andienungen der Nachbargebäude sind stets freizuhalten.

Baustellenzugang:
Die Baustelle ist vollständig mit einem Bauzaun umschlossen, dessen Verlauf den beiliegenden Bauphasenplänen zu entnehmen ist. Hauptzufahrt ist die Zufahrt in der Adenauerallee.

Der Bauzaun wird durch den Logistikdienstleister übernommen und ist vorzuhalten sowie zu unterhalten.

Der umlaufende Bauzaun darf nicht geöffnet werden, Tore und Türen im Bauzaun sind ständig geschlossen zu halten.

Die Baustelle wird bewacht und videoüberwacht. Am Baustellenzugang erfolgt eine Zutritts- und Auslasskontrolle durch einen Wachdienst.
Beschäftigte des AN erhalten nur Zutritt zur Baustelle, wenn sie im Besitz eines Baustellenausweises sind. Dieser ist auf der Baustelle ständig mitzuführen.

Auf dem Baugelände sind die Verkehrswege und Lagerflächen größtenteils als Platten- und Pflasterbelag und in Asphalt oder Beton ausgeführt. Zur Sicherstellung der Nutzbarkeit der Flächen als Baustelleneinrichtungsflächen werden bitumenhaltig gebundene Baustellenverkehrs- und -lagerflächen in Teilbereichen zusätzlich hergestellt.

Bei Rangier- und Wendemanövern ist ein Einweiser vom AN bereitzustellen. Es stehen keine Wartezonen und keine LKW-Aufstellflächen im direkten Umfeld der Maßnahme zur Verfügung.

Der Rückstau von Fahrzeugen an Baustellenein- und -ausfahrten ist auszuschließen. Zugänge und Zufahrten von benachbarten Gebäuden und Grundstücken müssen jederzeit freigehalten werden.

Fahrzeuge dürfen im Baustellenbereich nur die als Fahrwege ausgewiesenen Baustraßen benutzen. Fahrzeugführer dürfen sich auch während des Be- und Entladens nicht von ihren Fahrzeugen entfernen, um im Notfall den Weg für Rettungsfahrzeuge frei zu machen.

Das Baufeld A 2 kann nicht mit einem Sattelschlepper angefahren werden.

Auf der Baustelle darf nur in Schrittgeschwindigkeit gefahren werden.

Verkehrssicherungspflicht:
Die Verkehrssicherungspflicht des AG beschränkt sich auf die BE-Flächen gemäß den beiliegenden Bauphasenplänen und wird vom Logistikdienstleister übernommen. Die Kosten hierfür trägt der AG.
Sollten außerhalb dieser BE-Flächen vom AN Flächen in Anspruch genommen werden, so ist dieser eigenständig für die Sondernutzungserlaubnis, verkehrsbehördliche Beantragungen und verkehrssichere Beschaffenheit der Verkehrssicherungseinrichtungen zuständig. Die Kosten hierfür gehen zu Lasten des AN.

2.4  BNB-Zertifizierung / Bauökologie

Für das Projekt wird eine BNB-Zertifizierung in Gold angestrebt. Die Zertifizierung wird durch einen vom Aufgeber beauftragten BNB-Koordinator durchgeführt. Der Auftragnehmer hat an der erfolgreichen Zertifizierung mitzuwirken. Hierfür sind insbesondere folgende Punkte zu berücksichtigen:

2.4.1 Baustelle und Bauprozesse / Anforderungen an die Bauausführung
Von Seiten des Auftragnehmers sind für das BNB-Kriterium 5.2.1 folgende Anforderungen hinsichtlich der Bauausführung zu beachten und dem Auftraggeber in Form von mindestens monatlichen Baustellenbegehungsprotokollen und im Baustellentagebuch nachzuweisen:
Abfallarmut der Baustelle - Wertstoffoptimierung
Die Anforderungen des Kreislaufwirtschafts- und Abfallgesetzes sind einzuhalten. Nicht vermeidbare und verwertbare Abfälle sind in mineralische Abfälle, Wertstoffe (Papier/Pappe, Kunststoffe, Metalle, Dämmstoffe), gemischte Baustellenabfälle, Problemabfälle zu trennen sowie umweltverträglich zu beseitigen. Die Einhaltung der Anforderungen an die Abfallarmut der Baustelle ist seitens der Bauleitung des Auftragnehmers zu kontrollieren und zu dokumentieren.

Für eine erfolgreiche Umsetzung wird eine Schulung (schriftlich) der am Bauprozess Beteiligten bezüglich der Abfallvermeidung vorgesehen. Die Teilnahme bzw. Kenntnisnahme ist durch Stellvertreter je Gewerk durch eine Unterschrift zu bestätigen. Analog ist die Durchführung von Kontrollen der in diesem Dokument formulierten Qualitätsansprüche durch die Bauleitung bzw. jeweiligen verantwortlichen Ansprechperson zu dokumentieren und per Unterschrift zu bestätigen. Das Schulungsmaterial übereinstimmt mit den hier ausgeführten Punkten und kann separat beim BNB-Koordinator angefragt werden.

Die Abfallvermeidung ist unter anderem durch folgende Maßnahmen realisierbar:

Gebinde-Größe: Eine Maßnahme zur Abfallvermeidung besteht darin, die Gebinde-Größe der zu verarbeitenden Stoffe mit dem geplanten Materialbedarf anzupassen. Wenn die Gebinde zu klein sind, führt dies zu einem Anstieg an Verpackungsabfällen, da möglicherweise mehr Gebinde benötigt werden, um den Bedarf zu decken. Auf der anderen Seite können sehr große Gebinde zu nicht mehr verwendbaren Produktresten führen. Daher ist es ratsam, frühzeitig das optimale Verhältnis zwischen Gebinde-Größe, Materialbedarf und Baufortschritt zu planen.

Verpackung: Die Auswahl der richtigen Verpackung kann ebenfalls dazu beitragen, Abfall zu reduzieren. Big Bags, Silos, Mehrweg- und Pfandgebinde sowie Transportboxen sind ökologische und ökonomische Alternativen zu Einwegverpackungen. Durch die Verwendung wiederverwendbarer Verpackungslösungen können Abfallmengen deutlich reduziert werden.

Sondermüll: Sondermüll ist ordnungsgemäß zu entsorgen oder am besten durch die Auswahl umweltschonenderer Materialien zu reduzieren.

Abdeckmaterialien: Der Einsatz von Abdeckmaterialien ist notwendig, um Arbeitsbereiche zu schützen. Wenn möglich, sollten diese Materialien in Abhängigkeit ihres Verschmutzungsgrades wiederverwendet werden.

Zuschnitt: Eine frühzeitige Planung des Zuschnitts von Materialien ist eine weitere Maßnahme, um die Entstehung von Produktresten zu vermeiden. Durch eine optimale Planung können unnötige Verschnitte und somit Abfall vermieden werden.

Lärmarmut der Baustelle
Die Lärmemissionen des Gesamtbauvorhabens sind zum Schutz der angrenzenden Nutzungen so gering wie möglich zu halten. Aufgabe des Bauausführenden ist es dazu beizutragen, dass der durch Bauprozesse verursachte Lärm soweit technisch möglich, unterhalb des Grundgeräuschpegels der Umgebung liegt. Um dies sicherzustellen sind für die Bauausführung ausschließlich lärmarme Baumaschinen zulässig. Auf der Baustelle müssen daher nur Baumaschinen eingesetzt werden, die die Lärmschutzgrenzwerte entsprechend RAL-UZ 53 erfüllen. Die Vorgaben des Bundesimmissionsschutzgesetzes sind einzuhalten. Die Schutzzeiten für die Nachbarschaft sind zu beachten, besonders lärmintensive Arbeiten sind beim Bauherrn anzumelden und zeitlich abzustimmen.
Die Einhaltung und Umsetzung der Anforderungen (z.B. Prüfung des Einsatzes lärmarmer Baumaschinen, Einhaltung der Schutzzeiten) ist durch die Bauleitung des Auftragnehmers während der Bauausführung zu kontrollieren und zu dokumentieren. Für die Dokumentation ist eine Liste der Baumaschinen mit der Angabe der jeweiligen Schallemissionswerte zu führen.

Staubarmut der Baustelle
Die gesetzlichen Anforderungen der GefStoffV und der TRGS zur Vermeidung von Stäuben sind zu erfüllen.
Stäube sind an der Entstehungsstelle möglichst vollständig zu erfassen und gefahrlos zu entsorgen.
Die Ausbreitung des Staubs auf unbelastete Arbeitsbereiche ist, soweit technisch möglich, zu verhindern. Ablagerungen sind zu vermeiden.
Einrichtungen zum Abscheiden und Erfassen von Stäuben müssen entsprechend dem Stand der Technik angewendet werden. Sie sind regelmäßig zu warten und zu prüfen.

Die Einhaltung der Anforderungen ist durch die Bauleitung des Auftragnehmers während der Bauausführung zu kontrollieren und zu dokumentieren.

Erfüllung der Bundes-Bodenschutz- sowie der Altlastenverordnung
Die gesetzlichen Anforderungen der Bundes-Bodenschutz- und Altlastenverordnung sind einzuhalten. Seitens des Auftragnehmers ist sicherzustellen und nachzuweisen, dass der Boden nicht durch chemische Verunreinigungen kontaminiert wird.
Es ist durch den Auftragnehmer zudem sicherzustellen und nachzuweisen, dass kein mit den H-/P-Sätzen gekennzeichneter Stoff mit der Umwelt in Kontakt kommt, siehe CLP-Verordnung (EG) Nr. 1272/2008. Darunter sind unter anderem folgende Kategorien enthalten: H200-H279 Physikalische Gefahren, H290-319 bis H379 Gesundheitsgefahren, H400 bis H413 und H420 Umweltgefahren.
Des Weiteren ist der Boden vor schädlichen mechanischen Einflüssen wie unnötiger Verdichtung oder einer Vermischung von unterschiedlichen Bodenschichten zu schützen. Die Einhaltung der Anforderungen sind während der Bauausführung durch die Bauleitung des Auftragnehmers zu kontrollieren und zu dokumentieren.

Halogenfreiheit
Zur Minimierung der Brandgasgefahr sind ausschließlich Bauprodukte zulässig, die im Brandfall keiner der folgenden Stoffe freisetzen oder verursachen:
Chlorwasserstoff (HCI), betrifft bspw. PVC-Produkte
Bromwasserstoff (HBr), betrifft bspw. bromierte Flammschutzmittel in Polystyrol-Dämmstoffen
Fluorwasserstoff (HF), betrifft bspw. PTFE-Produkte wie Kabel oder Membrane

2.4.2.Deklarationsfristen
Die Produkt- bzw. Sicherheitsdatenblätter oder sonstige Konformitätsbescheinigungen der Hersteller für die zum Einbau vorgesehenen Produkte sind der Bauleitung und dem bauherrenseitigen BNB-Koordinator unaufgefordert zwei Wochen nach Auftragserteilung und spätestens mindestens sechs Wochen vor dem geplanten Einbau digital zu übersenden. Binnen zehn Werktagen prüft der BNB-Koordinator das Produkt auf Konformität zu den Anforderungen der BNB-Zertifizierung und bestätigt dem Auftragnehmer die BNB-Konformität bzw. bei nicht Konformität die Rückmeldung ein neues Produkt vorzulegen.
Zusätzlich zur erforderlichen Dokumentation der Produktqualitäten sind unter anderem folgende Angaben in einem dafür vorgesehenen Formblatt zu übermitteln: Produktart, Produktname und Hersteller, sowie Einbauort und Bauteilname/-gruppe. Alle verbauten Materialien und den dazugehörigen Kennwerten inkl. der resultierenden Qualitätsstufe werden in einem Materialkataster zusammengetragen.
2.4.3.Materialanforderungen / Schadstoffe
Für die Auswahl der Materialien gelten die Anforderungen des BNB-Systems für Büro- und Verwaltungsbauten, Version 2015 in der BNB-Qualitätsstufe 5 (Kriterium 1.1.6).
Entsprechend sind folgenden Vorgaben für die Bauprodukte zwingend einzuhalten. Im Rahmen der BNB-Zertifizierung gelten für alle Bauprodukte und Materialien die Anforderungen bzw. Schadstoffgrenzwerte aus der Übersichtstabelle nach dem BNB-Kriterium 1.1.6 Risiken für die lokale Umwelt Anlage 1. Bei der Auswahl von Produkten sind Bauprodukte mit einer hohen Lebensdauer / Dauerhaftigkeit, einer guten Recyclingfähigkeit sowie geringen Unterhaltsaufwendungen zu bevorzugen.

Holz und Holzprodukte

Verbaute Hölzer und Holzprodukte müssen mit einem FSC- oder PEFC-Zertifikat versehen sein. Zum Nachweis ist das FSC- bzw. PEFC-CoC-Handelszertifikat (Chain of Custody) des letzten Händlers bzw. Verarbeiters in der Produktkette sowie der Lieferschein bzw. die Rechnung des Lieferanten mit Zuordnung der Herkunft, der Holzart sowie der Nummer des zugehörigen CoC-Zertifikates zu jeder einzelnen Holzposition dem Auftraggeber vorzulegen.
Für den Neubau gilt mindestens die Einhaltung bei dem Kriterium 1.1.7 Nachhaltige Materialgewinnung des BNB Qualitätsniveaus 3.

Damit einhergehend sind folgende Aspekte nachweislich zu berücksichtigen

Für alle verbauten Hölzer aus tropischer, subtropischer oder borealer Herkunft ist ein Zertifikat inkl. CoC-Nummer nachzuweisen. Nicht zertifizierte Hölzer aus diesen Regionen sind nicht zulässig!
Für mindestens 80% aller verbauten Holzprodukte ist ein Zertifikat inkl. CoC-Nummer nachzuweisen.
Die Betrachtung von temporär eingesetzten Bauhölzern entfällt bei Qualitätsniveau 3 und ist erst ab Qualitätsniveau 4 relevant.

Im Rahmen der Zertifizierung sind folgende Dokumente bereitzustellen

Zertifikate inkl. CoC-Nummer und zeitlicher Gültigkeit
Lieferscheine mit Deklaration der CoC-Nummer
Nachweis des Herkunftslands
Auflistung der verbauten Hölzer, Holzprodukte und Holzwerkstoffe nach Gewerk
Mengenaufstellung mit vereinheitlichter Bezugsgröße (Volumen)
Berechnung der Gesamtmenge inkl. Angabe des prozentualen Anteils an zertifiziertem Holz

Materialzirkularität & Wiederverwendung von Materialien
Die Verwendung von Baustoffen und Bauteilen aus recycelten Materialien oder mit einem möglichst hohen Gehalt an Recycling- oder Sekundärmaterialien ist ausdrücklich erwünscht.
Dauerhaftigkeit, Instandhaltungsfreundlichkeit und Trennbarbarkeit von Materialien
Bei den anzubietenden Materialien und Bauteilen ist zudem auf die Dauerhaftigkeit, Reinigungs- und Instandhaltungsfreundlichkeit sowie ihre möglichst leichte Trennbarbarkeit im Sinne einer hohen Rückbaufähigkeit zu achten. Die Auswahl der verschiedenen Produktqualitäten wird bei der Bemusterung mit dem BNB-Koordinator abgestimmt.
2.4.4.Gewerkespezifische Materialanforderungen
Für die Auswahl der Materialien gelten die Anforderungen des BNB-Systems für Büro- und Verwaltungsbauten, Version 2015 in der BNB-Qualitätsstufe 5 (Kriterium 1.1.6).
Die folgende Auflistung dient zur Darstellung wesentlicher Materialanforderungen je Gewerk. Die Einhaltung sämtlicher Materialanforderungen gemäß BNB-Kriterium 1.1.6 Risiken für die lokale Umwelt Anlage 1 sind unabhängig von den hier ausgeführten gewerkspezifischen Anforderungen weiterhin zu gewährleisten. Die folgende Aufstellung ist analog zur BNB-Übersichtstabelle nach Produktkategorien sortiert.
Übergreifende Anforderung für alle Produkte: Der Anteil besonders besorgniserregender Stoffe (SVHC) muss kleiner 0,1% sein. Angabe über eine Herstellererklärung gemäß REACH bzw. Erklärung, dass SVHC nicht vorhanden sind.
4. Korrosionsschutzbeschichtungen
Korrosionsschutzbeschichtungen auf nichttragende Metallbauteile werkseitig grundiert und bauseitig endbeschichtet dürfen nur wasserbasiert mit einem VOC-Gehalt < 140g/l verwendet werden.
Oberflächenveredelungen und -beschichtungen von Aluminium- und Edelstahlbauteilen in der Gebäudehülle sind chromoxidfrei auszuführen.
1. PVC-Produkte
Bauprodukte aus PVC bzw. halogenhaltige Kabelummantelungen sind im Innenbereich nur im brandgeschützten Einbau zulässig (Vermeidung von Rauchgasentwicklung).
Bauprodukte aus PVC wie Fassadenelemente, Lichtkuppeln, Fensterprofile, Rinnen, Rohre, Kanäle und Kabel aus PVC sowie PVC-Folien zur Abdichtung an Dach und Außenwänden im UG, dürfen keine Cadmium- und Bleistabilisatoren enthalten. Für Weich-PVC muss der Anteil reproduktionstoxischer Phthalat-Weichmacher <0,1% sein.
2. Dämmstoffe und Ortschäume

Spritz- und Montageschäume im Innen- und Außenbereich z.B. für die Montage von Türen und Fenstern sowie von Fassadendämmungen (inkl. WDVS), Perimeter-, Kellerdecken- und Flachdachdämmungen oder zur Füllung von Fugen: Verzicht auf Spritz- und Montageschäume (außer bei Fugen mit wärmetechnischer Anforderung gemäß abZ)
Innendämmung von Aufenthaltsräumen an Wand, Decke, Bodenplatte, Raumtrennwänden, bei Holzrahmen- und Holztafelbauweise: RAL-UZ 132

5.  Anpassung von Plänen und Nachweisen an das realisierte Gebäude

Alle vom Auftragnehmer gemäß vertraglicher Vereinbarung mit dem Auftraggeber zu erstellenden Nachweise, Dokumentationen und Planunterlagen sind an das realisierte Gebäude anzupassen und dem Auftraggeber zur Verfügung zu stellen. Kennzeichnende Auszüge aus diesen Unterlagen werden von der Firma LCEE für die Nachweisführung zur BNB-Zertifizierung benötigt.

6.  Systematische Inbetriebnahme

Die technischen Anlagen sind durch einen geplanten Prozess in Betrieb zu nehmen. Dazu sind folgende Leistungen zu erbringen:

Erstellen eines Inbetriebnahmeplans:

Beschreibung aller technischen Anlagen unterschieden nach Heizung, Kühlung, Lüftung, Sanitär, Strom, RWA, BMA, Aufzug etc.
Darlegung der zeitlichen Abfolge der Vorab-Funktionsprüfung, Funktionsprüfung und Inbetriebnahme der technischen Anlagen in einem Zeitplan. Es sollte definiert werden, welche technischen Abhängigkeiten bestehen.
Es müssen die Zuständigkeiten für die einzelnen technischen Anlagen benannt werden. (Wer macht Was?)
Die Sachverständigenabnahmen/ Abnahmen durch unabhängige Dritte für alle technischen Anlagen sind zu benennen und zeitlich in den Plan einzuordnen.
Der Probebetrieb und die Einregulierungen mit den zugehörigen Messungen (z.B. Volumenstrommessung) sind inhaltlich näher zu beschreiben und zeitlich in den Inbetriebnahmeplan zu integrieren. Es ist der Umfang der zu protokollierenden Einstellungen zu definieren, dies sind im Regelfall: Volllast-, Wochenend-, Regelbetrieb, Notbetrieb.
Es sind die Kenngrößen (Soll-Daten aus der Planung) für die spätere Soll-Ist-Vergleich und die Nachjustierung im Betrieb zu benennen

Durchführen einer Vorab-Funktionsprüfung:

Erstellung von Checklisten und Prüfprotokollen als Vorgabe für die Ausführung für den Inbetriebnahme- und Abnahmeprozess. Die Checklisten und Prüfprotokolle beinhalten die erforderlichen Ergebnisse nach durchgeführter Inbetriebnahme der ausführenden Firmen sowie z. B. Leistungsnachweise und Messwerte von Werksabnahmen der Großkomponenten (z. B. Kältemaschine, Beleuchtung, etc.).
Sicherstellung, dass alle erforderlichen Prüfungen durch Protokolle und Checkliste dokumentiert sind, als Voraussetzung für die anschließenden Funktions- und Leistungstests.

Durchführen der Funktionsprüfung:

Erstellung eines Ablaufkonzeptes für die Funktions- und Leistungstests der verschiedenen Anlagensysteme unter den verschiedenen Betriebsbedingungen und Abhängigkeiten (wie z. B. Volllastbetrieb, Notbetrieb, etc.).
Koordination und Überwachung der Funktionstests in enger Abstimmung mit den Fachplanern.
Protokollierung der Ergebnisse
Zur Vorbereitung des Funktions- und Leistungstests sind frühzeitig Koordinationsrunden mit den Planern durchzuführen und anhand von Ergebnisprotokollen zu dokumentieren.

Erstellen einer Dokumentation:

Erstellung eines Schlussberichtes nach Abschluss des gesamten Inbetriebnahme- und Abnahmeprozesses, einschließlich Zusammenfassung der durchgeführten Test- und Arbeitsprozesse, Dokumentation der Zielvorgaben und Zusammenstellung noch offener Punkte, die am Anfang der Gebäudebetrieb

2.5 Anpassung von Plänen und Nachweisen an das realisierte Gebäude

Alle vom Auftragnehmer gemäß vertraglicher Vereinbarung mit dem Auftraggeber zu erstellenden Nachweise, Dokumentationen und Planunterlagen sind an das realisierte Gebäude anzupassen und dem Auftraggeber zur Verfügung zu stellen. Kennzeichnende Auszüge aus diesen Unterlagen werden von der Firma LCEE für die Nachweisführung zur BNB-Zertifizierung benötigt.
2.6  Lagerflächen / Lagerflächenzuteilung

Lagerflächen stehen grundsätzlich nur sehr beschränkt zur Verfügung. Es ist grundsätzlich davon auszugehen, dass eine tägliche Belieferung und Entsorgung der Materialien für die Baustelle zu erfolgen hat. Stoffe, Bauteile, Geräte und Werkzeuge sind daher abgestimmt auf den kurzfristigen Bedarf dem Baufortschritt entsprechend anzuliefern.

Vor Ausführungsbeginn hat der AN entsprechend dem Ablaufschema des Baulogistikhandbuchs sowie mit der örtlichen Bauleitung des AGs und dem Logistikdienstleister festzulegen, wo die Materiallieferungen, die demontierten Bauteile und die Entsorgungsmulden auf der Baustelle gelagert / aufgestellt werden können. Eine Lagerfläche wird entsprechend dem räumlichen und zeitlichen Bedarf zugewiesen.

Lage und Ausmaß der zur Verfügung stehenden Flächen sind den beiliegenden Bauphasenplänen zu entnehmen.

Lagerflächen stehen den AN unentgeltlich zur Verfügung. Ein Anspruch des AN auf die exklusive Nutzung von BE-Flächen bestimmter Größe und Lage besteht nicht. Material- oder Magazincontainer werden vom AG nicht zur Verfügung gestellt. Die Flächen auf dem Baufeld sind nicht witterungsgeschützt. Sie sind gemeinsam von allen auf der Baustelle tätigen Unternehmern zu nutzen.

2.7  Freizuhaltende Flächen, Vorbeugender Brandschutz

Baustellenzufahrten sowie die Verkehrsflächen auf der Baustelle sind jederzeit für den Verkehr, insbesondere für Feuerwehr und Rettungsdienste, freizuhalten und dürfen nicht durch Bau- und Montagearbeiten beeinträchtigt werden. Feuerwehraufstellflächen und ihre Zufahrten sowie Hydranten und ihre Zugänge sind dauernd freizuhalten. Flucht- und Rettungswege sind grundsätzlich freizuhalten, insbesondere darf in diesen kein Material gelagert werden. Die Lagerung von brennbaren Flüssigkeiten ist im gesamten Gebäude untersagt.

Bei längeren Arbeitsunterbrechungen, z.B. an Wochenenden und Feiertagen, sind Maschinen und Geräte so abzustellen, dass Feuerwehr und Rettungsdienste alle Gebäudeteile ungehindert erreichen können.

Vorbeugender Brandschutz:
Der AN ist verpflichtet, rechtzeitig vor Ausführung vor Ort entsprechende Sicherheitsmaßnahmen anzuordnen und zu überwachen. Für jede Tätigkeit wie Schweiß-, Schneid-, Löt-, Aufbau- und Trennschleifarbeiten (feuergefährliche Arbeiten), ist ein Erlaubnisschein von dem Beauftragten des ANs auszustellen, vom Ausführenden des ANs abzeichnen zu lassen und bei der zuständigen örtlichen Bauleitung des Auftraggebers mindestens 48 Stunden vor Ausführungsbeginn abzugeben. Täglich sind nach Beendigung der Arbeiten der Objektschutz und die Bauleitung des AGs schriftlich über die durchgeführten Tätigkeiten zu informieren. Die Verantwortlichkeit für die Durchführung der Arbeiten sowie die erforderliche Art und Weise der Nachkontrollen liegt ausschließlich beim AN. Der Einsatz von Maschinen mit Verbrennungsmotoren im Gebäude ist untersagt.

2.8  Zugangskontrolle

Zugang zur Baustelle erhalten nur Personen mit gültigen Baustellenausweisen. Das Prozedere ist im Logistikhandbuch geregelt.

Baustellenöffnungszeiten
Montag bis Freitag von 06:30 Uhr bis 18:30 Uhr
Samstag von 06:30 Uhr bis 14:30 Uhr
Sonn- und Feiertags ist die Baumaßnahme geschlossen
Regelarbeitszeit
Montag bis Freitag von 07:00 Uhr bis 18:00 Uhr
Samstag von 07:00 Uhr bis 14:00 Uhr

Die Bestimmungen des Arbeitszeitgesetzes bleiben unberührt. Jede Abweichung von der Regelarbeitszeit ist mit der örtlichen Bauleitung des AG vorher schriftlich zu vereinbaren und im Vorfeld mit der hierfür zuständigen Behörde durch den AN abzustimmen und genehmigen zu lassen. Ein Anspruch auf die Möglichkeit der Ausführung von Arbeiten außerhalb dieser Regelarbeitszeiten besteht nicht.

Alle Mitarbeiter müssen zum Ende der Baustellenöffnungszeit die Baustelle verlassen.

2.9  Baustrom, Bauwasser und Abwasser

Hinweis:
Die nachfolgenden Leistungen beschreiben den Endzustand der Leistungen nach Aufbau der Baustelleneinrichtung. Die Baustrom- und Bauwasserversorgung sowie die allgemeine Baubeleuchtung im nachfolgend genannten Umfang wird vom AG durch dessen Baulogistik-Dienstleister bereitgestellt.

2.9.1 Allgemein
Baustrom und Bauwasser stehen an Übergabepunkten gemäß Bauphasenplänen auf dem Baustellengelände zur Verfügung.
Ein Gasanschluss steht nicht zur Verfügung. Der AN ist verpflichtet, sorgfältig und kostensparend mit den zur Verfügung gestellten Medien umzugehen. Eine Beleuchtung der Verkehrswege wird durch den AG sichergestellt. Die Arbeitsplatzbeleuchtung liegt im Verantwortungsbereich des AN.
Die Kosten für den Verbrauch von Wasser und Energie und den Zähler/Messer trägt der AG.

2.9.2 Bauwasser
Es sind 2 Bauwasserzapfstellen im Außenbereich vorgesehen. Diese sind jeweils mit 2 Auslaufventilen DN 20 inkl. Rückflussverhinderer ausgestattet.

2.9.3  Baustelleneinrichtung Stromversorgung/Beleuchtung

2.9.3.1  Baustromanschluss
Die Baustromversorgung erfolgt über die Mobile Transformatorstation an der Adenauerallee.

2.9.3.2  Baustrom
Im Außen- und Innenbereich stehen den AN Baustromverteiler zur Verfügung. Deren Positionen sind den anliegenden Plänen  zu entnehmen.

Die Baustromversorgung besteht aus:
- 2 St Endverteiler (22kVA) je Ebene in Gebäude AA1
- 1 St Endverteiler (22kVA) je Ebene in Gebäude AA2

2.9.3.3  Baubeleuchtung
Die Baubeleuchtung umfasst Flucht- und Rettungswege außerhalb und innerhalb des Gebäudes.
Zusätzlich werden im Gebäudeinneren nachleuchtende Hinweisschilder für Flucht- und Rettungswege (Fluchtwegpiktogramme) installiert.

2.9.4 Abwasser/Schmutzwasser
Die Baucontaineranlage wird an die bestehende Schmutzwasserentwässerung angeschlossen.
Auf dem Baufeld und innerhalb des Gebäudes werden keine weiteren Entwässerungspunkte vorgesehen. Eine Einleitung von sonstigem Abwasser ist untersagt.

2.10 Hindernisse, Ver- und Entsorgungsleitungen

Hydranten, Schachtabdeckungen, Leitungen und Kanäle der öffentlichen Leitungsträger müssen an jeder Stelle jederzeit frei zugänglich gehalten werden und dürfen nicht durch Baustelleneinrichtungen und Materiallagerungen überbaut werden. Die von den zuständigen Leitungsträgern zum Schutz ihrer Leitungen und sonstigen Einrichtungen getroffenen Bestimmungen sind zu beachten.

2.11 Art und Umfang des Schutzes von Bäumen, Pflanzenbeständen usw.

Der erforderliche Baumschutz ist Bestandteil der vertraglichen Leistung des Baustelleneinrichters (siehe hierzu Merkblatt BN - Baumschutz).
Der Baumbestand wurde im Vorfeld weitestgehend entfernt. Die verbliebenen Bäume, vor allem die im Bereich der Rampe befindliche Sommerlinde ist in jedem Fall über die Bauzeit zu schützen.

2.12 Besondere Vorgaben für die Entsorgung (Abfälle aus dem Bereich des AN)

Der Anfall von Baustellenabfällen ist weitestmöglich zu vermeiden. Unvermeidbare Abfälle sind vom AN möglichst sortenrein zu erfassen und zu entsorgen. Die Merkblätter zur Entsorgung von Bauabfällen sind zu beachten.

Im Bereich des AN anfallender Abfall, z.B. Verpackungen, nicht mehr verwendungsfähige Restmaterialien, ist vom AN nach Abfallarten getrennt zu sammeln und zu entsorgen.
In den Arbeitsbereichen des AN anfallender Abfall ist arbeitstäglich in vom AN auf der Baustelle bereitzustellende Abfalllcontainern zu fördern. Die Sammlung der Abfälle hat in verschließbaren und mit Angabe der Abfallart beschrifteten Abfallcontainern zu erfolgen. Gefüllte Abfallcontainer sind unverzüglich von der Baustelle zu entfernen.

2.13 Baustellenordnung, sicherheitstechnische Maßnahmen, SiGeKo

Der Verzehr alkoholischer Getränke oder der Gebrauch sonstiger die Wahrnehmung oder Handlungsfähigkeit beeinträchtigender Mittel ist während der Arbeitszeit verboten. Bei Zuwiderhandlungen sowie beim Verstoß gegen die Baustellenordnung oder bei unsachgemäßem Eingriff in die denkmalgeschützte Bausubstanz sind der AG und die örtliche Bauleitung des AG berechtigt, die betreffenden Mitarbeiter des AN unverzüglich von der Baustelle zu weisen. Den auf der Baustelle beschäftigten Personen ist das Betreten und der Aufenthalt in Bereichen/Räumen, die sie nicht für die Ausführung ihrer Leistungen betreten müssen, nur mit Zustimmung der Bauleitung des AG erlaubt.
Weitere Einzelheiten der Baustellenordnung und sicherheitstechnischer Maßnahmen werden in Zusammenarbeit mit dem vom AG beauftragten Sicherheits- und Gesundheitskoordinator (SiGeKo) per Aushang durch den SiGe-Plan und die Baustellenordnung bekannt gegeben. Der AN hat sich und seine Arbeitnehmer umfassend von den sich daraus ergebenden Regelungen zu informieren sowie deren strikte Einhaltung zu überwachen. Von seiner Verantwortung zur Erfüllung der Arbeitsschutzpflichten nach dem Arbeitsschutzgesetz, Arbeitssicherheitsgesetz und den Regelwerken der zuständigen Berufsgenossenschaften wird der AN nicht entbunden.

Der AN ist insbesondere verpflichtet:
- seine Mitarbeiter über den Inhalt der Baustellenordnung zu unterrichten,
- seine Mitarbeiter für die sicherheitstechnischen Einweisungen freizustellen,
- die gemäß BGV A4 erforderliche Anzahl Ersthelfer und die in seinem Betrieb verantwortliche Fachkraft für Arbeitssicherheit rechtzeitig schriftlich gegenüber dem AG zu benennen und deren Ausbildung nachzuweisen,
-die Hinweise des vom AG bestellten Sicherheits- und Gesundheitskoordinators (SiGeKo) zu berücksichtigen.

2.14 Brandschutzordnung

Der AG hat für die Baustelle eine Brandschutzordnung festgelegt, deren Einhaltung für alle Personen auf der Baustelle verbindlich ist.

2.15 Rauchverbot

In allen Räumen gilt absolutes Rauchverbot. Im Innen- und Außenbereich ist ferner offenes Feuer und Grillen untersagt.

3.  Angaben zur Ausführung

3.1  Rücksichtnahme Nachbarschaft

Die Belästigung der Nachbarschaft durch die Baustelle, durch z.B. Lärm, ist so weit wie möglich zu minimieren. Arbeitstechniken, Geräteeinsatz und Schutzmaßnahmen sind unter Berücksichtigung dieser Forderung zu wählen.

3.2  Vom AG veranlasste Vorarbeiten

Der AG veranlasst als Voraussetzung für die Arbeiten des AN im Wesentlichen folgende Arbeiten auf der Baustelle:
- Abbrucharbeiten
- Umverlegen von Versorgungsleitungen
- Erstellung der Baugruben
- Baustellenlogistik
- Rohbauarbeiten

3.3  Arbeiten anderer Unternehmer auf der Baustelle

Die Ausführung der Leistungen des AN erfolgt zeitlich parallel zu Leistungen anderer AN. Die Vorgaben des AG zur Sicherstellung eines geordneten und reibungslosen Bauablaufes im Zusammenwirken mit den anderen Unternehmern sind zu beachten. Es sind Abstimmungen mit den parallel auf der Baustelle tätigen Unternehmern erforderlich.
Folgende Leistungen werden von anderen AN durchgeführt, die im direkten Zusammenhang mit den Leistungen des AN stehen:

- Blitzschutzarbeiten
- Leerrohrverlegung
- TGA- und Ausbauarbeiten
- Fassadenarbeiten
- Rohbauarbeiten

3.4  Arbeitsabschnitte, Arbeitsunterbrechungen

Vor Beginn der Arbeiten sind die Arbeitsabschnitte mit der Bauüberwachung des AG abzustimmen.
Besondere Vorgaben des AG zu Arbeitsabschnitten und vorgesehenen Arbeitsunterbrechungen sind dem Leistungsverzeichnis zu entnehmen.

Vom AN eigenverantwortlich zu vertretende Arbeitsunterbrechungen / Arbeitsabschnitte und daraus ggf. entstehende Kosten gehen vollständig zu Lasten des AN.

3.5  Besondere Anforderungen an Transportwege

Vor Beginn der Arbeiten sind Transportwege mit der OÜ des AG abzustimmen.

Die Lastannahmen für die Tiefgaragendecke des Gebäudes AA1 sind den Lastenplänen zu entnehmen. Wird diese als Baustraße oder Lagerfläche genutzt, so sind Maßnahmen zur Lastabtragung mit dem Tragwerksplaner abzustimmen.

3.6  Sicherheit und Gesundheitsschutz

Gefährdungen der Gesundheit und der Sicherheit der auf der Baustelle Beschäftigten sind vom AN durch der jeweiligen Baustellensituation angepasste Arbeitsschutzmaßnahmen auszuschließen.

Den Hinweisen des Sicherheits- und Gesundheitskoordinators ist Folge zu leisten. Sich hieraus ergebende Maßnahmen zum Sicherheits- und Gesundheitsschutz sind vom AN umzusetzen. Die Erfüllung der gesetzlichen, behördlichen und berufsgenossenschaftlichen Vorschriften und Auflagen zu Sicherheit und Gesundheitsschutz obliegt unabhängig hiervon dem AN in alleiniger Verantwortung.

Sämtliche auf der Baustelle eingesetzten Personen müssen den gesetzlichen Bestimmungen entsprechend angemeldet, arbeitsmedizinisch untersucht, mit obligatorischem Arbeitsschutz und betriebssicheren Arbeitsmitteln ausgerüstet sein.

Der AN hat sein Personal den jeweiligen Gefährdungen entsprechend mit den notwendigen Schutzausrüstungen auszustatten und dafür zu sorgen, dass die persönlichen Schutzausrüstungen von seinen Beschäftigten auf der Baustelle getragen und ordnungsgemäß benutzt werden. Die Beschäftigten haben die persönlichen Schutzausrüstungen vor der Benutzung auf ordnungsgemäßen Zustand und Funktionsfähigkeit zu prüfen.

3.7  Gefährdungsbeurteilung

Vor Arbeitsaufnahme ist vom AN eine Gefährdungsbeurteilung der für die Beschäftigten mit ihrer Arbeit verbundenen Gefährdungen durchzuführen und schriftlich zu dokumentieren, welche Maßnahmen des Arbeits- und Gesundheitsschutzes auf der Baustelle für seine Beschäftigten erforderlich sind.
Die Gefährdungsbeurteilung und der zugehörige Maßnahmenkatalog sind dem SiGeKo und der Objektüberwachung des AG unaufgefordert rechtzeitig vor Beginn der Arbeiten vorzulegen.

Der AN hat seinem Personal vor Arbeitsbeginn die der Gefährdungsbeurteilung entsprechenden Anweisungen zu erteilen und in die Besonderheiten der Baustelle einzuweisen. Montage-, Abbruch- und Arbeitsanweisungen für potentiell gefährliche Arbeiten und Montagen sind dem SiGeKo vor Aufnahme der Arbeiten vorzulegen und in endgültiger Fassung der Objektüberwachung des AG zu übergeben.

Der AN hat auf Grundlage seiner Gefährdungsbeurteilung einen Notfallplan für Notfälle/Havarien aufzustellen, in dem erforderliche Gegenmaßnahmen, Informationswege, Ansprechpartner, Gerätestandorte beschrieben sind. Dieser ist dem AG und dem SiGeKo vor Beginn der Arbeiten vorzulegen.

3.8  Besondere Anforderungen an Schutz- und Sicherheitsmaßnahmen

Die Sicherung von Gefahrenbereichen in den Arbeitsbereichen des AN liegt in der Verantwortung des AN. Vor einer Unterbrechung der Arbeiten hat der AN dafür zu sorgen, dass keine gefahrdrohenden Zustände bestehen bleiben.

Vom AN erstellte Schutz- und Sicherheitsmaßnahmen sind auch nach Abschluss der Leistungen des AN so lange bestehen zu lassen, bis jede Gefährdung von Personen oder Sachen ausgeschlossen ist. Die vom AN erstellten Unfallverhütungseinrichtungen sind laufend zu überprüfen, instandzuhalten und der Baustellensituation entsprechend anzupassen.

3.9  Ordnung und Sauberkeit auf der Baustelle

Die Baustelle muss zur Sicherstellung der Arbeitssicherheit jederzeit aufgeräumt sein. Der im Bereich des AN anfallende Abfall, z.B. Verpackungen, Restmaterialien, ist durch den AN arbeitstäglich restlos aus den Arbeitsbereichen zu entfernen und gemäß den Regelungen in den "Besonderen Vorgaben für die Entsorgung" (s. Angaben zur Baustelle in diesem Leistungsverzeichnis, Nr. 2.15) zu entsorgen.

Der AN hat dafür zu sorgen, dass sein Personal die Arbeitsbereiche in sauberen aufgeräumten Zustand verlässt. Es wird besonderer Wert daraufgelegt, dass die Baustelle jederzeit in einem ordnungsgemäßen und aufgeräumten Zustand ist. Dazu sind, sofern andere am Bau Beteiligte dadurch nicht bei ihrer Leistungserbringung behindert werden, die Arbeitsplätze täglich zu reinigen. Kommt der AN auch nach zweimaliger, schriftlicher Aufforderung mit Nachfristsetzung durch den AG oder dessen Bevollmächtigten seiner Pflicht zur regelmäßigen Beräumung der Baustelle von Schutt und Restmaterialien nicht nach, behält sich der AG vor, Abfall und Restmaterialien zu Lasten des jeweiligen AN beräumen zu lassen.

Stoffe/Materialreste, die durch Wind oder Regen bewegt werden könnten, insbesondere auf Dachflächen und Gerüsten, sind sofort zu beseitigen. Die Zwischenlagerung von Material und Abfall darf weder zu Brandlasten noch zur Versperrung von Verkehrswegen oder zur Behinderung der Arbeiten anderer Unternehmer führen. Gerüste sind grundsätzlich frei von Bauschutt / Abfall zu halten. Die Verunreinigung von Verkehrswegen, insbesondere auch von öffentlichen Straßen, ist zu vermeiden. Durch den AN verursachte Verunreinigungen von Verkehrswegen auf der Baustelle und den angrenzenden Straßen sind vom AN umgehend zu beseitigen.

Die Arbeitsbereiche, Unterkünfte und sanitäre Anlagen sind in einem ordentlichen Zustand zu halten  Verunreinigungen sind unverzüglich zu beseitigen. Staub ist zu minimieren, an der Entstehungsstelle zu erfassen und mittels Industriesauger aufzunehmen. Das trockene Kehren von Baustaub ist verboten. Es ist nicht gestattet in dem Gebäude Pausen mit Nahrungsaufnahme durchzuführen.

3.10  Gerüste

Gerüste stehen dem AN bauseits nicht zur Verfügung mit Ausnahme der Mit-Nutzung von Gerüsten anderer AN wie in den jeweiligen Leistungsbeschreibungen beschrieben.

3.11  Kräne, Hebezeuge und Aufzüge, Zeitfensterzuteilung

Kräne und andere Hebezeuge stehen dem AN im Außenbereich von Seiten des AG nicht zur Verfügung.

Während der Ausbauphase werden vom Logistikdienstleister an jedem Gebäude jeweils ein Baustellenaufzug angebracht und betrieben.
Ein Anspruch eines AN auf die exklusive Nutzung besteht nicht. Sie sind gemeinsam von allen auf der Baustelle tätigen Unternehmern zu nutzen. Die Nutzung der vom AG gestellten Transportaufzüge zur Materiallogistik sind beim Logistikdienstleister entsprechend dem Ablaufschema des Baulogistikhandbuchs anzumelden.

3.12  Sanitäre Anlagen, Container

Der Logistikdienstleister stellt, unterhält und reinigt Sanitärcontainer und mobile Baustellentoiletten für die AN. Gleiches gilt für Sanitätscontainer, Aufenthaltsräume und Unterkünfte. Diese sind von den Auftragnehmern der folgenden Gewerke beim AN Baulogistik nach Bedarf anzumieten.

3.13  Beleuchtung

Die Fluchtwege inkl. Eingangs- sowie Ein- und Ausfahrtsbereich werden beleuchtet. Die Arbeitsplatzbeleuchtung hat jeweils durch das Gewerk eigenverantwortlich zu erfolgen.

3.14  Messarbeiten

Das Abstecken der Hauptachsen und das Schaffen der notwendigen Höhenfestpunkte in unmittelbarer Nähe der baulichen Anlage wird gemäß § 3 Nr. 2 VOB /B vom AG übernommen. Der AN darf die übergebenen Vermessungspunkte nicht verändern oder beschädigen.

Alle weiteren Messarbeiten und Kontrollmessungen, die zur Ausführung und Abrechnung der Arbeiten des AN erforderlich sind, werden nicht gesondert vergütet und sind in die Einheitspreise einzukalkulieren.
Vom AN angelegte Messpunkte sind nach Abschluss der Arbeiten und Aufforderung durch die Objektüberwachung rückstandsfrei zu beseitigen.

Vom AG angegebene Maße sind vom AN vor Ausführungs-/ Fertigungsbeginn auf Übereinstimmung mit der örtlichen Situation zu prüfen. Fordert der AG, dass die Konstruktionen schon zu einem Zeitpunkt zur Montage bereitstehen müssen, der ein vorheriges Aufmaß unmöglich macht, so sind unter Berücksichtigung der Bautoleranzen nach DIN 18202 und 18203 die Fertigungsmaße mit dem Auftraggeber zu vereinbaren.

Sämtliche dem Auftragnehmer (AN) übergebene Vermessungsleistungen (Baustellennetz, Absteckungen usw.) sind durch diesen eigenverantwortlich während der Bauzeit zu sichern. Verloren gegangene Punkte sind bei Bedarf vom AN zu erneuern. Bereits vorhandene Absteckungen, Grenzsteine, Festpunkte, Höhenmarken usw. für Gebäude oder Straßen- und Wegeführungen sind vor Arbeitsbeginn durch den Auftragnehmer zu sichern.

Das für die Feinabsteckung benötigte Schnurgerüst wird durch den AN erstellt. Bauseitig werden dem AN, an einem Vermessungstermin, eine Längs- und eine Querachse sowie ein Höhenfestpunkt übergeben.
Über die Übergabe ist ein Übergabeprotokoll zu führen.

3.15  Bemessungen

Die Bemessung der Materialdicken, Verankerungen, Befestigungs- und Verbindungsmitteln von nichttragenden Bauteilen - unter Beachtung der gestalterischen und konstruktiven Vorgaben des AG - ist Leistung des AN. In der Leistungsbeschreibung genannte Stärken und Dicken sind Mindestangaben. Die endgültige Bemessung und Verantwortung bleibt beim AN.

3.16  Eignungs- und Gütenachweise

Prüfzeugnisse, Herstellerdatenblätter und Zulassungen für die vom AN zum Einbau oder zeitweisen Überlassung vorgesehenen Stoffe und Bauteile zum Nachweis ihrer Eignung und Güte sind dem AG vom AN rechtzeitig vor Ausführungsbeginn in übersichtlicher, prüfbarer Papierform 1-fach sowie digital im Format .pdf zu übergeben.

3.17  Überschwenken von Nachbargebäuden

Nachbargebäude und -grundstücke dürfen z.B. bei Kranarbeiten mit oder ohne Last nicht überschwenkt werden.

3.18  Einbindung Prüfstatiker durch den AN

Der AN ist verpflichtet, auch bei Sondervorschlägen, seine Unterlagen/Berechnungen durch den vom Bauherrn bestellten Prüfstatiker prüfen zu lassen. Eine Entscheidung über die Prüfung durch den Prüfingenieur trifft jedoch der AG. Die Gebühren für die Prüfung der Unterlagen/Berechnungen durch den Prüfstatiker trägt der AG. Dem AG sind vom AN rechtzeitig vor Ausführungsbeginn in übersichtlicher, prüfbarer Papierform 1-fach sowie digital im Format .pdf zu übergeben. Bei vom AN veranlassten Änderungen der Ausführung des AG sowie in Folge von mehrfach eingereichten fehlerhaften Berechnungen nach Prüfung der Erstunterlagen gehen die für eine wiederholte Prüfung der Unterlagen/Berechnungen anfallenden Gebühren vollständig zu Lasten des AN.

3.19  Denkmalschutz

Der AN hat seine Mitarbeiter darauf hinzuweisen, dass Teile des Gebäudes unter Denkmalschutz stehen. Alle auszuführenden Arbeiten sind mit größtmöglicher Sorgfalt und unter Schonung der umliegenden Gebäudeteile / Bausubstanz durchzuführen.

3.20  Schäden

Sollte der AN einen Schaden verursachen, so hat er das Schadensbild nach Möglichkeit zu dokumentieren. Er darf das Schadensbild bis zu einer Besichtigung durch den AG nur verändern, soweit Sicherheitsgründe Eingriffe erfordern. Der AN hat dem AG jede Nachprüfung über die Ursache, über den Verlauf und die Höhe des Schadens zu gestatten, sowie die erforderlichen Auskünfte zu erteilen.

4.1  Leistungsumfang

Dieses Leistungsverzeichnis umfasst die Trockenbauarbeiten für das Projekt Erweiterungsbauten des Bundesamts für Justiz. Hierzu gehören insbesondere:

- Baustelleneinrichtung für die unten beschriebenen Leistungen
- Wandkonstruktionen
- Deckenkonstruktionen
- Systemtrennwände

4.2  Baulogistik

Sobald nachfolgende Gewerke auf der Baustelle tätig sind, stellt der Baulogistiker einen Baulogistikkoordinator für die Baustelle. Ab diesem Zeitpunkt sind alle Anlieferungen und Entsorgungen
beim Baulogistiker anzumelden und mit ihm abzustimmen.

Alle auf der Baustelle tätigen Unternehmer sind verpflichtet, die Leistungen des Logistikers in Anspruch zu nehmen und kooperativ mit ihm zusammenzuarbeiten.

4.3  Handbuch zur Baustellenlogistik

Die Bedingungen zum Ablauf der baulogistischen Prozesse sind im beiliegenden Handbuch zur Baustellenlogistik des AG festgelegt.

4.4  Baustelleneinrichtungsflächen

Die zur Verfügung stehenden Baustelleneinrichtungsflächen sowie deren Geometrie sind den beiliegenden Bauphasenplänen des AG zu entnehmen. Sobald nachfolgende Gewerke auf der Baustelle tätig sind, werden die BE-Flächen vom Baulogistiker den verschiedenen Auftragnehmern zugeteilt.

4.5  Bauseitige Vorbereitung Baustelleneinrichtungen

Im Vorfeld der Arbeiten des AN werden als Vorleistung durch andere Unternehmer folgendes hergestellt:

- Umverlegen von Versorgungsleitungen
- Errichtung und Unterhaltung der Baustellenumgrenzung sowie der Zugänge und Verkehrsflächen
  auf der Baustelle und im Bereich der Zu- und Ausfahrten
- Erstellung der Containeranlage
- Bereitstellung der Baustromanlage
- Bereitstellung der Bauwasseranlage
- Errichtung und Unterhaltung der Baubeleuchtung für Fluchtwege

4.6 Tagwasserhaltung

Nach dem Abdichten von Flächen und der Montage von Abläufen sind diese provisorisch an freigegebene Grundleitungen anzuschließen oder mittels KG- Rohren nach außen zu führen. Etwaige Maßnahmen sind mit der Bauleitung des AG abzustimmen und werden gesondert vergütet.

4.7 Datenaustausch

Sämtliche Unterlagen und Pläne sind nur elektronisch erhältlich.
Die Teilnahme an der Projektkommunikation über die Projektplattform des AG ist für den AN verbindlich und wird nicht gesondert vergütet. Die Bereitstellung von Plänen und Dokumenten erfolgt für AN und AG digital. Bei der Einstellung von Plänen und anderen projektrelevanten Unterlagen benachrichtigt der Einsteller per E-Mail (Link auf Plattform) die jeweils zuständigen Beteiligten. Der AG wird dem AN die für die Ausführung nötigen Unterlagen nicht in Papierform, sondern ausschließlich in digitaler Form über die Projektplattform zur Verfügung stellen. Soweit der AN die freigegebenen Pläne in Papierform z. B. für die Baustelle benötigt, hat er diese Unterlagen selbst zu erstellen. Eine Vergütung erhält der AN hierfür nicht. Dateien sind ausschließlich nach Vorgabe der Konventionen zu benennen. Planungen des AN, wie z. B. Werk- und Montageplanungen, sind, für den AG kostenlos, 3-fach in Papierform vorzulegen. Rechnungen und zugehörige Pläne sind vom AN, für den AG kostenlos, digital und 3-fach in Papierform vorzulegen. Unterlagen zur Dokumentation, Wartung, Revison und dergleichen sind vom AN digital und 3-fach in Papierform vorzulegen.

4.8 Bedenken gegen die Ausführung

Bei Bedenken über Art der ausgeschriebenen Leistung hat der AN den AG umgehend unter Unterbreitung möglichst wirtschaftlich gleichwertiger, nicht Kosten erhöhender Alternativen, zu informieren und zu begründen, dass hierdurch keine Verzögerungen entstehen.

4.9 Zustandsfeststellungen

Der AG führt Zustandsfeststellungen durch, z. B. für Abdichtungs- oder Dämmarbeiten, Oberflächenbeschaffenheiten von Bauteilen, etc. Die Teilnahme der Bauleitung des AN hieran ist verpflichtend. Werden Bauteile überbaut oder sonstwie unzugänglich, hat der AN min. drei Werktage zuvor darauf hinzuweisen und die entsprechenden Zustandsfeststellungen einzufordern.

4.10 Planungsleistungen des AN

Die rechtzeitige Vorlage der Werk- und Montagezeichnungen ist Sache des AN. Der AG bzw. dessen Architekt oder Fachplaner behält sich zur Sichtung der Werk- und Montageplanung eine Frist von 14 Kalendertagen nach Vorlage des AN vor. Die Pläne werden unter Berücksichtigung der Korrekturangaben des Architekten bzw. Fachplaners freigegeben.
Erstellt der AN im Rahmen seiner Werk- / Montageplanung oder aufgrund Beauftragung von Sondervorschlägen Planungen oder Tragwerksberechnungen, so sind die Auswirkungen möglicher Abweichungen von den in den statischen Berechnungen angenommenen statischen Systemen und Herstellungsweisen durch die ausführende Firma eigenverantwortlich zu prüfen. Dies gilt auch, wenn z. B. im Rahmen einer wirtschaftlichen bzw. bauablauftechnischen Optimierung der Einsatz von Fertigteilen oder Teilfertigteilen geplant wird oder sonstige Maßnahmen getroffen werden sollen. Ggf. muss eine Umplanung durch die ausführende Firma erfolgen und die Prüfung bzw. Freigabe durch den Bauherrn, Objektplaner bzw. den Prüfingenieur ist eigenverantwortlich zu erwirken. Damit zusammenhängende Kosten sind durch den AN zu tragen.
Die Wahl von Lagern (z. B. für die Auflagerung von Fertigteilen) und das Beibringen der erforderlichen Nachweise erfolgt durch die ausführende Firma.
Die zulässigen Nutz- und Verkehrslasten sind gemäß DIN EN 1991-1-1 und DIN EN 1991-1-1 NA bzw. spezifischen Bauherrenvorgaben angesetzt worden und bei der Bauausführung zu berücksichtigen.
Für alle Bauteile gilt wie allgemein üblich, dass durch den Tragwerksplaner nur der Endzustand untersucht und bemessen worden ist. Die Tragfähigkeit in den temporären Bau-, Montage- und Transportzuständen ist von der ausführenden Firma in Abhängigkeit der von ihr verwendeten Bau- und Montageverfahren und unter Beachtung der Randbedingungen aus der Genehmigungs- und Ausführungsplanung prüffähig nachzuweisen und dem Prüfingenieur zur Freigabe vorzulegen. Es. sind ggf. geeignete Maßnahmen bei der Herstellung, wie bspw. die Anordnung von Hilfsunterstützungen oder Lastverteilungsplatten oder die Anpassung der Ausschalfristen, für alle nicht in seperaten Positionen erfassten Bauteile zu treffen.

4.11 Überwachung und Kontrolle des Bauablaufs

Der AN hat einen verantwortlichen Fachbauleiter gemäß Landesbauordnung zu stellen und vor dem Beginn der Arbeiten zu benennen. Der AN hat innerhalb von zwei Wochen nach Auftragserteilung einen Bauzeitenplan anzufertigen, aus dem die auszuführenden Leistungen, Zwischentermine sowie die Anzahl der eingesetzten Arbeitskräfte (nach Geschossen/Bereichen getrennt) hervorgehen, und dem AG bzw. dessen Bauleitung zur Freigabe vorzulegen. Der vom Auftragnehmer zu erstellende detaillierte Bauzeitenplan ist ständig unter Berücksichtigung des tatsächlichen Bauablaufes zu aktualisieren und dem AG unverzüglich, spätestens wöchentlich, vorzulegen. Alle darin aufgeführten bzw. zu erkennenden Terminänderungen sowie Bauzeitverschiebungen müssen zuvor mit dem AG abgestimmt werden.
Falls diese Terminänderungen bzw. Bauzeitverschiebungen Verzögerungen bei den vertraglich vereinbarten Terminen und Fristen hervorrufen bzw. hervorrufen können, sind vom Auftragnehmer geeignete Gegenmaßnahmen (z. B. Beschleunigungsmaßnahmen) vorzunehmen und in die Bauzeitenpläne einzuarbeiten. Bei vom AG zu vertretenden oder in dessen Risikosphäre fallenden Terminänderungen bzw. Bauzeitverschiebungen hat der AN hierauf rechtzeitig schriftlich hinzuweisen und geeignete Gegenmaßnahmen (z. B. Beschleunigungsmaßnahmen) vorzuschlagen. Versäumt der AN, dem AG rechtzeitig Terminveränderungen mitzuteilen, gehen die aus der Terminveränderung entstehenden zusätzlichen Kosten zu Lasten des AN, soweit diese Kosten bei rechtzeitiger Mitteilung hätten vermieden oder vermindert werden können.
Der verantwortliche Fachbauleiter bzw. ein entscheidungsbevollmächtigter Vertreter des AN hat an wöchentlichen Baustellenbesprechungen teilzunehmen. Die Anwesenheit an den Besprechungen wird nicht gesondert vergütet.
Der AN hat täglich Bautagesberichte zu verfassen und diese der Bauleitung des AG wöchentlich vorzulegen. In den Bautagesberichten sind folgende Punkte aufzuführen:
- Detaillierte Beschreibung der täglichen Arbeiten an Bauteil, Bauabschnitt, Geschoss und Raum
- Bericht über die eingesetzten Arbeitskräfte
- Geräteeinsatz
- Temperaturen und Witterungsverhältnisse während der Arbeitszeit
- Materiallieferungen
- Bezugnahme auf die entsprechende Vorgangsnr. gem. Vertragsterminplan und Dtailterminplan
  und, soweit möglich, LV-Positionen
- Besondere Vorkommnisse
Alle bei der Erstellung, Fortschreibung und Vervielfältigung von Bauzeitenplänen und Bautagesberichten anfallenden Kosten sind mit den Einheitspreisen abgegolten und werden nicht gesondert vergütet.

4.12 Nicht tragende Konstruktionen

Die Anschlüsse aller an die Decken angrenzenden nicht tragenden Bauteile bspw. nicht tragenden Innenwände sind so auszubilden, dass die auftretenden Verformungen der Decken schadenfrei aufgenommen werden können. Bei der Ausbildung aller Anschlüsse ist zu beachten, dass eine ungleichmäßige Verformung benachbarter bzw. übereinanderliegender Decken möglich ist, so dass sich ihr Abstand um die genannten Werte erhöhen oder verringern kann. Dabei sind gegebenenfalls die Anforderungen aus dem Brandschutz an Anschlüsse zu beachten.

5. Weitere Hinweise

5.1 Architektenpläne
Alle Zeichnungen gemäß beiliegender Planliste liegen der Ausschreibung bei und werden Bestandteil des Bauvertrages.

5.2 Bauzeitenplan
Der Bauzeitenplan liegt der Ausschreibung bei.

5.3 Dokumente
Alle weiteren Dokumente gemäß beiliegender Dokumentenliste liegen der Ausschreibung bei und werden Bestandteil des Bauvertrags.

Ende der Vorbemerkungen

## 212-26 Trockenbau
Datum: 03.02.2026

### Titel 1 Bauteil AA1

#### Bereich 1.1 Baustelleneinrichtung

*Hinweis: Hinweise zum Titel Baustelleneinrichtung*
Hinweise zum Titel Baustelleneinrichtung

1. Allgemeines

Die übergeordnete Baustelleneinrichtung wird vom Baustellenlogistiker des AG errichtet und betrieben.  Baustellenzugänge erfolgen durch das zentrale Drehkreuz mit Anwesenheitserfassung, Ein- und Ausfahrten sind ebenso festgelegt. Sanitärcontainer für das auf der Baustelle tätige Personal sind Teil der übergeordneten BE. Alle weiteren Einrichtungen, wie Tagesunterkünfte, Büro-, Materialcontainer sind vom AN bei dem Logistiker anzumieten und werden vom Logistiker aufgestellt.

Die Baustelleneinrichtung (BE) besteht aus An- und Abtransport, Montage und Vorhaltung aller für die Bauausführung erforderlichen Geräte, Werkzeuge, Bohlenwege, Zufahrten, Maschinen, Kräne, Hebezeuge, Kompressoren, Aufzüge sowie den Förderwegen für Leistungen des Auftragnehmers. Der erforderliche Geräteeinsatz ist dem Anbieter, dem Baugelände entsprechend, überlassen.

Mit dem Rückbau der BE sind die Bereiche in ihren ursprünglichen Zustand vor Beginn der Leistung zurückzuversetzen.

Vor Baubeginn, spätestens jedoch 14 Tage nach Beauftragung, ist ein detaillierter Baustelleneinrichtungsplan auf Grundlage der bestehenden Bauphasenplanung zu erstellen und der Bauleitung des Auftraggebers zur Freigabe vorzulegen.

Es ist Sache des Auftragnehmers, für eine in allen Punkten genehmigungs- und funktionsfähige Baustelleneinrichtung zu sorgen. Im Zuge des Baufortschritts sind besonders die Bauzustände bei der Planung der Baustelleneinrichtung zu berücksichtigen. Dies ist Sache des Auftragnehmers. Die Arbeiten an Dach und Fassade werden bereits frühzeitig begonnen. Hinsichtlich der Standorte von Gerüsten und Treppentürmen ist eine Abstimmung der Projektbeteiligten erforderlich.

Eine Freigabe muss schriftlich erfolgen. Die Baustelle ist stets sauber und aufgeräumt zu halten. Die Geräte und Gerüste müssen ständig den geltenden Regelwerken entsprechen. Lärm, Schmutz und Staub sind durch geeignete Schutzmaßnahmen zu begrenzen.

2. Übergeordnete Baustelleneinrichtung

Der AG stellt Bauwasser und Baustrom bereit. Anpassungen und Erweiterungen erfolgen durch den Baulogistiker.

2.1 Baustelleneinrichtungsplan

In den vom AN auf Grundlage der vom AG übergebenen übergeordneten Bauphasenplanung der Gesamtmaßnahme zu erstellenden Baustelleneinrichtungsplan sind aufzunehmen:
- Sämtliche Einrichtungen, wie z. B. Kranstandpunkte, Tagesunterkünfte, Sanitäreinrichtungen, usw. (maßstäblich)
- Zufahrten und Abfahrten
- Darstellung der Veränderung der BE, wie z. B. Zufahrten innerhalb unterschiedlicher Bauphasen (Bauphasenpläne).

2.2 Baustrom / Bauwasser
Der Auftraggeber stellt Anschlussmöglichkeiten für Baustrom und -wasser bereit. Die Nutzung der Medien ist für den AN kostenlos. Die Zuleitung zur Baustelle wird durch den vom AG beauftragten Logistiker bewerkstelligt, die Weiterleitung von den bereitgestellten Übergabepunkten zu den Arbeitsbereichen ist Sache des AN. Die Anschlussstellen und Leitungen sind vom AN zu schützen, insbesondere Übergabepunkt und Wasserleitung gegen Frost, z. B. durch provisorische Dämmung oder Einhausung. Sämtliche dafür anfallenden Kosten sind in die vorgegebenen Positionen des Leistungsverzeichnisses einzurechnen.

Der Bieter hat sich über die anliegenden Anschlusswerte eigenverantwortlich zu informieren. Sollte der Bieter eine höhere als die angebotene Leistung beanspruchen, so ist dies bei Angebotsabgabe schriftlich darzustellen. Die Kosten für eine Erhöhung des Anschlusswertes sind vom Auftragnehmer zu tragen und werden nicht gesondert vergütet.

3. Sicherheitsmaßnahmen / Schutzvorrichtungen
Alle Sicherheitsmaßnahmen der Baustelleneinrichtung, wie Beschilderung, Wink- und Warndienst, Abdeckungen und Absperrungen, Schutzvorrichtungen sind entsprechend den Unfallverhütungstechnischen Vorschriften vorzusehen, ggf. mehrmals täglich und nach Aufforderung der Bauleitung zu kontrollieren und zu unterhalten. Über die Beschaffenheit und die ggf. erforderlichen Maßnahmen zur Ausbesserung ist ein Protokoll anzufertigen. Die hieraus entstehenden Kosten sind einzukalkulieren.

4. Lagerflächen / Container

Das Flächenmanagement hat in Abstimmung mit dem AG bzw. dessen Logistiker zu erfolgen. Meldet dieser einen Bedarf an Arbeits- und Rüstflächen für Fremd- oder Folgegewerken an, so sind diese Bereiche unentgeltlich innerhalb einer Woche zu räumen. Unterlässt der AN dies, so erfolgt die kostenpflichtige Räumung und Entsorgung durch den AG auf Kosten des jeweiligen AN.
Die Materiallagerung auf Decken kann nur in Abstimmung mit dem Tragwerksplaner unter Berücksichtigung der Lastpläne erfolgen. Gegebenenfalls sind, falls diese im geplanten Bauablauf nicht hinderlich für Folgegewerke sind, Unterstützungsmaßnahmen zu ergreifen.

5. Bauzeit

Soweit in Positionen Vorhaltezeiten bis oder über das Ende der durchzuführenden Arbeiten hinaus festgelegt sind, bedeutet Ende der Leistungserbringung = förmliche Abnahme durch den Auftraggeber.

6. Sonstiges

Alle über die im LV genannten Positionen hinausgehenden Leistungen, wie etwa die Einrichtung von provisorischen Baustraßen, Bautreppen zu allen Geschossen, sind in die Grundposition Baustelleneinrichtung einzurechnen.

7. Bauverkehr

Der Auftragnehmer ist verpflichtet, auf den durch den Bauverkehr beanspruchten öffentlichen und privaten Straßen einschließlich der Gehwege jegliche Beschädigungen oder Verschmutzungen durch eigene Fahrzeuge oder Fahrzeuge seiner Lieferanten zu vermeiden bzw. unverzüglich zu beseitigen. Auf eine sinnvolle durch den Auftragnehmer durchzuführende Beweissicherung zu Beginn der BE wird hingewiesen. Die Beweissicherung findet nur Berücksichtigung, wenn die Unterlagen spätestens eine Woche nach Arbeitsbeginn der BL übergeben werden. Den in seiner Obhut stehenden Baustellenverkehr, insbesondere an Ein- und Ausfahrten, hat der Auftragnehmer unter Beachtung der Straßenverkehrsvorschriften eigenverantwortlich zu regeln.

**1.1.10 Baustelle einrichten**
STLB-Bau 2024-10 000
Baustelle für sämtliche, in der Leistungsbeschreibung aufgeführten Leistungen einrichten.
Menge: 1,000 St
Leistungsbereichkatalog: 000

**1.1.20 Aufbauen fahrbares Gerüst Stahlrohr 1,5kN/m2 1Lage H 2m**
STLB-Bau 2024-10 001
Aufbauen fahrbares Gerüst,
Stahlrohrkupplungsgerüst DIN 4420-3, Lastklasse 2 (1,5 kN/m2), eine genutzte Gerüstlage, Höhe der obersten Gerüstlage 2 m, im Gebäude.
Menge: 2,000 St
Leistungsbereichkatalog: 001

#### Bereich 1.2 Wandkonstruktion

**1.2.10 Vorsatzschale H 3,5m D 100mm UK Stahlblechprofil verz Einfachständerwerk Mineralwolle MW D 60mm Gipspl. Feuerschutzpl.DF D 12,5+12,5mm Q2**
STLB-Bau 2025-04 039
Freistehende Vorsatzschale DIN 18183-1, DIN 4103-1, Einbaubereich 1 DIN 4103-1 (Bereiche mit geringer Menschenansammlung), Höhe bis 3,5 m, Dicke 100 mm, Baustoffklasse DIN 4102-1 A2 (nichtbrennbar),
Unterkonstruktion aus verzinkten Stahlblechprofilen DIN EN 14195 und DIN 18182-1, als Einfachständerwerk, CW/UW 75, Ständerachsabstand 625 mm,
Dämmschicht aus Mineralwolle MW DIN EN 13162, Dämmschichtdicke 60 mm, Anwendungsgebiet DIN 4108-10 WTR, einlagig,
Beplankung einseitig, aus Gipsplatten DIN 18180 und DIN EN 520, Feuerschutzplatten Typ DF, 2-lagig, Plattendicke 12,5 mm, befestigen mit Schnellbauschrauben DIN EN 14566 und DIN 18182-2,
Spachtelung Qualitätsstufe Q2, Ausführung gemäß Einzelbeschreibung,
Einzelbeschreibungs-Nr 'Schichtenaufbau:
1. 12,5 mm Gipskartonplatte nach DIN EN 520, Typ DF
2. 12,5 mm Gipskartonplatte nach DIN EN 520, Typ DF
3. 75 mm CW-Wandprofil nach DIN 18182 mit 40 mm Mineralfaser
Schallschutzanforderung:
R´w >= 0 dB
Deckenanschluss:
gleitender Deckenanschluss an 260 mm Stahlbetondecke
Mineralwolle: RAL-UZ132
Stahlblech: Chrom-VI-oxidfreie Passivierungsmittel'
.
Menge: 101,000 m2
Leistungsbereichkatalog: 039

**1.2.20 Vorsatzschale H 3,5m D 100mm UK Stahlblechprofil verz Einfachständerwerk Mineralwolle MW D 60mm Gipspl. Baupl.D D 12,5+12,5mm Q2**
STLB-Bau 2025-04 039
Freistehende Vorsatzschale DIN 18183-1, DIN 4103-1, Einbaubereich 1 DIN 4103-1 (Bereiche mit geringer Menschenansammlung), Höhe bis 3,5 m, Dicke 100 mm, Baustoffklasse DIN 4102-1 A2 (nichtbrennbar),
Unterkonstruktion aus verzinkten Stahlblechprofilen DIN EN 14195 und DIN 18182-1, als Einfachständerwerk, CW/UW 75, Ständerachsabstand 625 mm,
Dämmschicht aus Mineralwolle MW DIN EN 13162, Dämmschichtdicke 60 mm, Anwendungsgebiet DIN 4108-10 WTR, einlagig,
Beplankung einseitig, aus Gipsplatten DIN 18180 und DIN EN 520, Bauplatten Typ D, 2-lagig, Plattendicke 12,5 mm, befestigen mit Schnellbauschrauben DIN EN 14566 und DIN 18182-2,
Spachtelung Qualitätsstufe Q2, Ausführung gemäß Einzelbeschreibung,
Einzelbeschreibungs-Nr 'Schichtenaufbau:
1. 12,5 mm Gipskartonplatte nach DIN EN 520, Typ H2
2. 12,5 mm Gipskartonplatte nach DIN EN 520, Typ H2
3. 75 mm CW-Wandprofil nach DIN 18182 mit 40 mm Mineralfaser
Schallschutzanforderung:
R´w >= 0 dB
Deckenanschluss:
gleitender Deckenanschluss an 260 mm Stahlbetondecke
Mineralwolle: RAL-UZ132
Stahlblech: Chrom-VI-oxidfreie Passivierungsmittel'
.
Menge: 110,000 m2
Leistungsbereichkatalog: 039

**1.2.30 Schachtwand H bis 3,5 m WD 100 mm Rw 42 dB F90-AB UK Stahlblechprofil verz Einfachständerwerk Mineralwolle MW D 60mm WTR Gipspl.Vliesarmierung GM-F 2lagig D 12,5mm D 12,5mm Q3**
STLB-Bau 2025-04 039
Schachtwand DIN 4103-1, Einbaubereich 1 DIN 4103-1 (Bereiche mit geringer Menschenansammlung),
Höhe Wand bis '3.5' m,
Dicke Wand '100' mm,
bewertetes Schalldämm-Maß DIN 4109 Rw '42' dB, Feuerwiderstandsklasse F 90 - AB DIN 4102-2,
Unterkonstruktion aus verzinkten Stahlblechprofilen DIN EN 14195 und DIN 18182-1, als Einfachständerwerk, CW/UW 75,
Ständerachsabstand '625' mm,
Dämmschicht aus Mineralwolle MW DIN EN 13162, Dämmschichtdicke 60 mm, in Platten, Anwendungsgebiet DIN 4108-10 WTR, einlagig,
Beplankung einseitig, aus Gipsplatten mit Vliesarmierung DIN EN 15283-1, Typ GM-F,
1. Seite 2-lagig, Dicke 1. Seite 1. Lage 12,5 mm, Dicke 1. Seite 2. Lage 12,5 mm,
Spachtelung Qualitätsstufe Q3,
befestigen mit Schnellbauschrauben DIN EN 14566 und DIN 18182-2, Ausführung gemäß Einzelbeschreibung,
Einzelbeschreibungs-Nr 'Schichtenaufbau:
1. 12,5 mm Gipskartonplatte nach DIN EN 520, Typ DF
2. 12,5 mm Gipskartonplatte nach DIN EN 520, Typ DF
3. 75 mm CW-Wandprofil nach DIN 18182 mit 40 mm Mineralfaser
Schallschutzanforderung:
R´w >= 0 dB
Deckenanschluss:
gleitender Deckenanschluss an 260 mm Stahlbetondecke
Feuerwiderstandsklasse:
F90 - AB
Mineralwolle: RAL-UZ132
Stahlblech: Chrom-VI-oxidfreie Passivierungsmittel'
.
Menge: 147,000 m2
Leistungsbereichkatalog: 039

**1.2.40 Trennwand H 3,5m D 125mm UK Stahlblechprofil verz Einfachständerwerk Mineralwolle MW D 60mm Gipspl. Baupl.A D 12,5+12,5mm Q3**
STLB-Bau 2025-04 039
Nichttragende innere Trennwand DIN 18183-1, DIN 4103-1, Einbaubereich 1 DIN 4103-1 (Bereiche mit geringer Menschenansammlung), Höhe bis 3,5 m, Dicke 125 mm, Baustoffklasse DIN 4102-1 A2 (nichtbrennbar),
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q3, Ausführung gemäß Einzelbeschreibung,
Einzelbeschreibungs-Nr 'Schichtenaufbau:
1. 12,5 mm Gipskartonplatte nach DIN EN 520, Typ A
2. 12,5 mm Gipskartonplatte nach DIN EN 520, Typ A
3. 75 mm CW-Wandprofil nach DIN 18182 mit 60 mm Mineralfaser
4. 12,5 mm Gipskartonplatte nach DIN EN 520, Typ A
5. 12,5 mm Gipskartonplatte nach DIN EN 520, Typ A
Schallschutzanforderung:
R´w >= 42 dB
Deckenanschluss:
gleitender Deckenanschluss an 260 mm Stahlbetondecke
Mineralwolle: RAL-UZ132
Stahlblech: Chrom-VI-oxidfreie Passivierungsmittel'
.
Menge: 1852,000 m2
Leistungsbereichkatalog: 039

**1.2.50 Trennwand H 3,5m D 125mm UK Stahlblechprofil verz Einfachständerwerk Mineralwolle MW D 60mm Gipspl. Feuerschutzpl.DF D 12,5+12,5mm Q3**
STLB-Bau 2025-04 039
Nichttragende innere Trennwand DIN 18183-1, DIN 4103-1, Einbaubereich 1 DIN 4103-1 (Bereiche mit geringer Menschenansammlung), Höhe bis 3,5 m, Dicke 125 mm, Baustoffklasse DIN 4102-1 A2 (nichtbrennbar),
Unterkonstruktion aus verzinkten Stahlblechprofilen DIN EN 14195 und DIN 18182-1, als Einfachständerwerk, CW/UW 75, Ständerachsabstand 625 mm,
Dämmschicht aus Mineralwolle MW DIN EN 13162, Dämmschichtdicke 60 mm, Anwendungsgebiet DIN 4108-10 WTR, einlagig,
Beplankung beidseitig, aus Gipsplatten DIN 18180 und DIN EN 520, Feuerschutzplatten Typ DF, 2-lagig, Plattendicke 12,5 mm, befestigen mit Schnellbauschrauben DIN EN 14566 und DIN 18182-2,
Spachtelung Qualitätsstufe Q3, Ausführung gemäß Einzelbeschreibung,
Einzelbeschreibungs-Nr 'Schichtenaufbau:
1. 12,5 mm Gipskartonplatte nach DIN EN 520, Typ DF
2. 12,5 mm Gipskartonplatte nach DIN EN 520, Typ DF
3. 75 mm CW-Wandprofil nach DIN 18182 mit 60 mm Mineralfaser
4. 12,5 mm Gipskartonplatte nach DIN EN 520, Typ DF
5. 12,5 mm Gipskartonplatte nach DIN EN 520, Typ DF
Schallschutzanforderung:
R´w >= 42 dB
Deckenanschluss:
gleitender Deckenanschluss an 260 mm Stahlbetondecke
Feuerwiderstandsklasse:
F90 - AB
Mineralwolle: RAL-UZ132
Stahlblech: Chrom-VI-oxidfreie Passivierungsmittel'
.
Menge: 104,000 m2
Leistungsbereichkatalog: 039

**1.2.60 Trennwand H 3,5m D 150mm UK Stahlblechprofil verz Einfachständerwerk Mineralwolle MW D 60mm Gipspl. Baupl.A D 12,5+12,5mm Q3**
STLB-Bau 2025-04 039
Nichttragende innere Trennwand DIN 18183-1, DIN 4103-1, Einbaubereich 1 DIN 4103-1 (Bereiche mit geringer Menschenansammlung), Höhe bis 3,5 m, Dicke 150 mm, Baustoffklasse DIN 4102-1 A2 (nichtbrennbar),
Unterkonstruktion aus verzinkten Stahlblechprofilen DIN EN 14195 und DIN 18182-1, als Einfachständerwerk, CW/UW 100, Ständerachsabstand 625 mm,
Dämmschicht aus Mineralwolle MW DIN EN 13162, Dämmschichtdicke 60 mm, Anwendungsgebiet DIN 4108-10 WTR, einlagig,
Beplankung beidseitig, aus Gipsplatten DIN 18180 und DIN EN 520, Bauplatten Typ A, 2-lagig, Plattendicke 12,5 mm, befestigen mit Schnellbauschrauben DIN EN 14566 und DIN 18182-2,
Spachtelung Qualitätsstufe Q3, Ausführung gemäß Einzelbeschreibung,
Einzelbeschreibungs-Nr 'Schichtenaufbau:
1. 12,5 mm Gipskartonplatte nach DIN EN 520, Typ A
2. 12,5 mm Gipskartonplatte nach DIN EN 520, Typ A
3. 100 mm CW-Wandprofil nach DIN 18182 mit 60 mm Mineralfaser
4. 12,5 mm Gipskartonplatte nach DIN EN 520, Typ A
5. 12,5 mm Gipskartonplatte nach DIN EN 520, Typ A
Schallschutzanforderung:
R´w >= 42 dB
Deckenanschluss:
gleitender Deckenanschluss an 260 mm Stahlbetondecke
Mineralwolle: RAL-UZ132
Stahlblech: Chrom-VI-oxidfreie Passivierungsmittel'
.
Menge: 82,000 m2
Leistungsbereichkatalog: 039

**1.2.70 Trennwand H 3,5m D 150mm UK Stahlblechprofil verz Einfachständerwerk Mineralwolle MW D 60mm Gipspl. Baupl.H2 D 12,5+12,5mm Q3**
STLB-Bau 2025-04 039
Nichttragende innere Trennwand DIN 18183-1, DIN 4103-1, Einbaubereich 1 DIN 4103-1 (Bereiche mit geringer Menschenansammlung), Höhe bis 3,5 m, Dicke 150 mm, Baustoffklasse DIN 4102-1 A2 (nichtbrennbar),
Unterkonstruktion aus verzinkten Stahlblechprofilen DIN EN 14195 und DIN 18182-1, als Einfachständerwerk, CW/UW 100, Ständerachsabstand 625 mm,
Dämmschicht aus Mineralwolle MW DIN EN 13162, Dämmschichtdicke 60 mm, Anwendungsgebiet DIN 4108-10 WTR, einlagig,
Beplankung beidseitig, aus Gipsplatten DIN 18180 und DIN EN 520, imprägnierte Bauplatten Typ H2, 2-lagig, Plattendicke 12,5 mm, befestigen mit Schnellbauschrauben DIN EN 14566 und DIN 18182-2,
Spachtelung Qualitätsstufe Q3, Ausführung gemäß Einzelbeschreibung,
Einzelbeschreibungs-Nr 'Schichtenaufbau:
1. 12,5 mm Gipskartonplatte nach DIN EN 520, Typ H2
2. 12,5 mm Gipskartonplatte nach DIN EN 520, Typ H2
3. 100 mm CW-Wandprofil nach DIN 18182 mit 60 mm Mineralfaser
4. 12,5 mm Gipskartonplatte nach DIN EN 520, Typ H2
5. 12,5 mm Gipskartonplatte nach DIN EN 520, Typ H2
Schallschutzanforderung:
R´w >= 42 dB
Deckenanschluss:
gleitender Deckenanschluss an 260 mm Stahlbetondecke
Mineralwolle: RAL-UZ132
Stahlblech: Chrom-VI-oxidfreie Passivierungsmittel'
.
Menge: 92,000 m2
Leistungsbereichkatalog: 039

**1.2.80 Trennwand H 3,5m D 150mm UK Stahlblechprofil verz Einfachständerwerk Mineralwolle MW D 60mm Gipspl. Feuerschutzpl.DF D 12,5+12,5mm Q3**
STLB-Bau 2025-04 039
Nichttragende innere Trennwand DIN 18183-1, DIN 4103-1, Einbaubereich 1 DIN 4103-1 (Bereiche mit geringer Menschenansammlung), Höhe bis 3,5 m, Dicke 150 mm, Baustoffklasse DIN 4102-1 A2 (nichtbrennbar),
Unterkonstruktion aus verzinkten Stahlblechprofilen DIN EN 14195 und DIN 18182-1, als Einfachständerwerk, CW/UW 100, Ständerachsabstand 625 mm,
Dämmschicht aus Mineralwolle MW DIN EN 13162, Dämmschichtdicke 60 mm, Anwendungsgebiet DIN 4108-10 WTR, einlagig,
Beplankung beidseitig, aus Gipsplatten DIN 18180 und DIN EN 520, Feuerschutzplatten Typ DF, 2-lagig, Plattendicke 12,5 mm, befestigen mit Schnellbauschrauben DIN EN 14566 und DIN 18182-2,
Spachtelung Qualitätsstufe Q3, Ausführung gemäß Einzelbeschreibung,
Einzelbeschreibungs-Nr 'Schichtenaufbau:
1. 12,5 mm Gipskartonplatte nach DIN EN 520, Typ DF
2. 12,5 mm Gipskartonplatte nach DIN EN 520, Typ DF
3. 100 mm CW-Wandprofil nach DIN 18182 mit 60 mm Mineralfaser
4. 12,5 mm Gipskartonplatte nach DIN EN 520, Typ DF
5. 12,5 mm Gipskartonplatte nach DIN EN 520, Typ DF
Schallschutzanforderung:
R´w >= 42 dB
Deckenanschluss:
gleitender Deckenanschluss an 260 mm Stahlbetondecke
Feuerwiderstandsklasse:
F90 - AB
Mineralwolle: RAL-UZ132
Stahlblech: Chrom-VI-oxidfreie Passivierungsmittel'
.
Menge: 84,000 m2
Leistungsbereichkatalog: 039

**1.2.90 BABW, Trennwand H 3,5m D 151mm UK Stahlblechprofil verz Doppelständerwerk Gipspl. Baupl.DF D 12,5+12,5mm Q3**
Innere Trennwand DIN 18183-1, DIN 4103-1, Einbaubereich 1 DIN 4103-1 (Bereiche mit geringer Menschenansammlung) in der Bauart Brandwand, Höhe bis 3,5 m, Dicke 155 mm, Baustoffklasse DIN 4102-1 A2 (nichtbrennbar),
Unterkonstruktion aus verzinkten Stahlblechprofilen DIN EN 14195 und DIN 18182-1, CW/UW 75, Ständerachsabstand 625 mm,
Dämmschicht je Ständerwerk aus Mineralwolle MW DIN EN 13162, Dämmschichtdicke 60 mm, Anwendungsgebiet DIN 4108-10 WTR, einlagig,
Beplankung beidseitig, aus Gipsplatten DIN 18180 und DIN EN 520, Bauplatten Typ DF, 3-lagig, Plattendicke 12,5 mm, befestigen mit Schnellbauschrauben DIN EN 14566 und DIN18182-2, Blecheinlage beidseitig in der Beplankung, Blechstärke 0,5 mm
Spachtelung Qualitätsstufe Q3.
Schichtenaufbau:
1. 12,5 mmGipskartonplatte nach DIN EN 520, Typ DF
2. 0,5 mmStahlblech
3. 12,5 mmGipskartonplatte nach DIN EN 520, Typ DF
4. 12,5 mmGipskartonplatte nach DIN EN 520, Typ DF
5. 75 mmCW-Wandprofil nach DIN 18182 mit 60 mm Mineralfaser
6. 12,5 mmGipskartonplatte nach DIN EN 520, Typ DF
7. 12,5 mmGipskartonplatte nach DIN EN 520, Typ DF
8. 0,5 mmStahlblech
9. 12,5 mmGipskartonplatte nach DIN EN 520, Typ DF
Schallschutzanforderung:
R´w >= 42 dB
Feuerwiderstandsklasse:
Bauart Brandwand
Mineralwolle: RAL-UZ132
Stahlblech: Chrom-VI-oxidfreie Passivierungsmittel
Menge: 102,000 m2

**1.2.100 Trennwand H 3,5m D 151mm UK Stahlblechprofil verz Doppelständerwerk Gipspl. Baupl.A D 12,5+12,5mm Q3**
Nichttragende innere Trennwand DIN 18183-1, DIN 4103-1, Einbaubereich 1 DIN 4103-1 (Bereiche mit geringer Menschenansammlung), Höhe bis 3,5 m, Dicke 151 mm, Baustoffklasse DIN 4102-1 A2 (nichtbrennbar),
Unterkonstruktion aus verzinkten Stahlblechprofilen DIN EN 14195 und DIN 18182-1, als Doppelständerwerk, Ständer durch Distanzstreifen gegeneinander abgestützt, CW/UW 50, Ständerachsabstand 625 mm,
Dämmschicht je Ständerwerk aus Mineralwolle MW DIN EN 13162, Dämmschichtdicke 40 mm, Anwendungsgebiet DIN 4108-10 WTR, einlagig,
Beplankung beidseitig, aus Gipsplatten DIN 18180 und DIN EN 520, Bauplatten Typ A, 2-lagig, Plattendicke 12,5 mm, befestigen mit Schnellbauschrauben DIN EN 14566 und DIN 18182-2,
Spachtelung Qualitätsstufe Q3.
Schichtenaufbau:
1. 12,5 mmGipskartonplatte nach DIN EN 520, Typ A
2. 12,5 mmGipskartonplatte nach DIN EN 520, Typ A
3. 50 mmCW-Wandprofil nach DIN 18182 mit 40 mm Mineralfaser
4. 10 mmAbstand
5. 50 mmCW-Wandprofil nach DIN 18182 mit 40 mm Mineralfaser
6. 12,5 mmGipskartonplatte nach DIN EN 520, Typ A
7. 12,5 mmGipskartonplatte nach DIN EN 520, Typ A
Schallschutzanforderung:
R´w >= 42 dB
Deckenanschluss:
gleitender Deckenanschluss an 260 mm Stahlbetondecke
Mineralwolle: RAL-UZ132
Stahlblech: Chrom-VI-oxidfreie Passivierungsmittel
Menge: 10,000 m2

**1.2.110 Installationswand Trennwand raumhoch H bis 3,5 m B 5 m UK Metall Gipspl. D 12,5mm**
STLB-Bau 2025-04 045
Installationswand für Installationselemente, Installationselemente werden gesondert vergütet, als Trennwand, raumhoch, beidseitige Wandbefestigung,
Höhe Wand bis '3.5' m,
Breite Wand '5' m,
Dicke Wand '250' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 100 mm Installationsabstand, Plattenstreifen, = 300 mm hoch, ca. alle 900 mm, zur Aussteifung der CW-Wandprofile der beiden Konstriktionsebenen
5. 50 mm CW-Wandprofil nach DIN 18182 mit 40 mm Mineralfaser
6. 12,5 mm Gipskartonplatte nach DIN EN 520, Typ H2
7. 12,5 mm Gipskartonplatte nach DIN EN 520, Typ H2
Schallschutzanforderung:
R´w >= 42 dB
Deckenanschluss:
gleitender Deckenanschluss an 260 mm Stahlbetondecke
Stahlblech: Chrom-VI-oxidfreie Passivierungsmittel'
.
Menge: 59,000 m2
Leistungsbereichkatalog: 045

**1.2.120 Installationswand Trennwand raumhoch H bis 3,5 m B 5 m UK Metall Gipspl. D 12,5mm**
STLB-Bau 2025-04 045
Installationswand für Installationselemente, Installationselemente werden gesondert vergütet, als Trennwand, raumhoch, beidseitige Wandbefestigung,
Höhe Wand bis '3.5' m,
Breite Wand '5' m,
Dicke Wand '450' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 300 mm Installationsabstand, Plattenstreifen, = 300 mm hoch, ca. alle 900 mm, zur Aussteifung der CW-Wandprofile der beiden Konstriktionsebenen
5. 50 mm CW-Wandprofil nach DIN 18182 mit 40 mm Mineralfaser
6. 12,5 mm Gipskartonplatte nach DIN EN 520, Typ H2
7. 12,5 mm Gipskartonplatte nach DIN EN 520, Typ H2
Schallschutzanforderung:
R´w >= 42 dB
Deckenanschluss:
gleitender Deckenanschluss an 260 mm Stahlbetondecke
Stahlblech: Chrom-VI-oxidfreie Passivierungsmittel'
.
Menge: 66,000 m2
Leistungsbereichkatalog: 045

**1.2.130 Trockenputz Gipspl. Baupl.A D 12,5mm Innenwand**
STLB-Bau 2024-10 039
Trockenputz aus Gipsplatten DIN 18180 und DIN EN 520, Bauplatten Typ A, Dicke 12,5 mm, auf Innenwänden, ansetzen mit Klebemörtelbatzen auf unebenem Untergrund, Spachtelung Qualitätsstufe Q2, Arbeitshöhe der zu bearbeitenden oder zu bekleidenden Fläche bis 3,5 m über der Standfläche des hierfür erforderlichen Gerüstes.
Menge: 23,000 m2
Leistungsbereichkatalog: 039

#### Bereich 1.3 Wandgeometrie

**1.3.10 Türöffnung seitl. raumhoch verstärken UA-Profile 75/40/2 B 760 mm H 2255 mm D 125mm H 3,5m**
STLB-Bau 2024-10 039
Türöffnung, seitlich raumhoch verstärken, im Einfachständerwerk, mit Metallständerprofilen UA DIN 18182-1 75/40/2, einschl. Boden- und Deckenanschluss, befestigen mit Winkeln, Dübeln und Schrauben, einschl. Sturzprofil,
Breite Nennmaß Wandöffnung '760' mm,
Höhe Nennmaß Wandöffnung '2255' mm, Wanddicke 125 mm, Wandhöhe bis 3,5 m.
Menge: 16,000 St
Leistungsbereichkatalog: 039

**1.3.20 Türöffnung seitl. raumhoch verstärken UA-Profile 75/40/2 B 885 mm H 2255 mm D 125mm H 3,5m**
STLB-Bau 2024-10 039
Türöffnung, seitlich raumhoch verstärken, im Einfachständerwerk, mit Metallständerprofilen UA DIN 18182-1 75/40/2, einschl. Boden- und Deckenanschluss, befestigen mit Winkeln, Dübeln und Schrauben, einschl. Sturzprofil,
Breite Nennmaß Wandöffnung '885' mm,
Höhe Nennmaß Wandöffnung '2255' mm, Wanddicke 125 mm, Wandhöhe bis 3,5 m.
Menge: 16,000 St
Leistungsbereichkatalog: 039

**1.3.30 Türöffnung seitl. raumhoch verstärken UA-Profile 75/40/2 B 1010 mm H 2255 mm D 125mm H 3,5m**
STLB-Bau 2024-10 039
Türöffnung, seitlich raumhoch verstärken, im Einfachständerwerk, mit Metallständerprofilen UA DIN 18182-1 75/40/2, einschl. Boden- und Deckenanschluss, befestigen mit Winkeln, Dübeln und Schrauben, einschl. Sturzprofil,
Breite Nennmaß Wandöffnung '1010' mm,
Höhe Nennmaß Wandöffnung '2255' mm, Wanddicke 125 mm, Wandhöhe bis 3,5 m.
Menge: 8,000 St
Leistungsbereichkatalog: 039

**1.3.40 Türöffnung seitl. raumhoch verstärken UA-Profile 75/40/2 B 1050 mm H 2505 mm D 125mm H 3,5m**
STLB-Bau 2024-10 039
Türöffnung, seitlich raumhoch verstärken, im Einfachständerwerk, mit Metallständerprofilen UA DIN 18182-1 75/40/2, einschl. Boden- und Deckenanschluss, befestigen mit Winkeln, Dübeln und Schrauben, einschl. Sturzprofil,
Breite Nennmaß Wandöffnung '1050' mm,
Höhe Nennmaß Wandöffnung '2505' mm, Wanddicke 125 mm, Wandhöhe bis 3,5 m.
Menge: 87,000 St
Leistungsbereichkatalog: 039

**1.3.50 Türöffnung seitl. raumhoch verstärken UA-Profile 75/40/2 B 1135 mm H 2255 mm D 125mm H 3,5m**
STLB-Bau 2024-10 039
Türöffnung, seitlich raumhoch verstärken, im Einfachständerwerk, mit Metallständerprofilen UA DIN 18182-1 75/40/2, einschl. Boden- und Deckenanschluss, befestigen mit Winkeln, Dübeln und Schrauben, einschl. Sturzprofil,
Breite Nennmaß Wandöffnung '1135' mm,
Höhe Nennmaß Wandöffnung '2255' mm, Wanddicke 125 mm, Wandhöhe bis 3,5 m.
Menge: 12,000 St
Leistungsbereichkatalog: 039

**1.3.60 Vorrüsten von Türöffnung seitl. raumhoch verstärken UA-Profile 75/40/2 B 1050 mm H 2505 mm D 125mm H 3,5m**
STLB-Bau 2024-10 039
Türöffnung, seitlich raumhoch verstärken, im Einfachständerwerk, mit Metallständerprofilen UA DIN 18182-1 75/40/2, einschl. Boden- und Deckenanschluss, befestigen mit Winkeln, Dübeln und Schrauben, einschl. Sturzprofil,
Breite Nennmaß Wandöffnung '1050' mm,
Höhe Nennmaß Wandöffnung '2505' mm, Wanddicke 125 mm, Wandhöhe bis 3,5 m.
Menge: 87,000 St
Leistungsbereichkatalog: 039

**1.3.70 Türöffnung seitl. raumhoch verstärken Stahlhohlprofil 50/50mm D 4mm B 1700 mm H 2540 mm D 125mm H 3,5m, DT 410**
STLB-Bau 2025-04 039
Türöffnung, seitlich raumhoch verstärken, im Einfachständerwerk, mit Stahlhohlprofilständern, Querschnitt 50/50 mm, Dicke 4 mm, einschl. Boden- und Deckenanschluss, einschl. Teleskopausbildung im Deckenanschluss, befestigen mit Winkeln, Dübeln und Schrauben, einschl. Sturzprofil,
Breite Nennmaß Wandöffnung '1700' mm,
Höhe Nennmaß Wandöffnung '2540' mm, Wanddicke 125 mm, Wandhöhe bis 3,5 m, Ausführung gemäß Zeichnung und Einzelbeschreibung,
Zeichnungs-Nr 'D 5 3 1 1 3 A A 1 E G A 3 0 0 _ D E 4 1 0'

Einzelbeschreibungs-Nr 'inkl. aller notwendigen Verbindungs- und Befestigungsmaterialien, 2-fach grundiert, mit gleitenden Deckenanschluss zur Aufnahme von Deckendurchbiegungen.
Befestigung auf Beton / Estrich bzw. an Massivdecke,
Deckenanschluss gleitend, inkl. Kopf- und Fußplatten'
.
Menge: 1,000 St
Leistungsbereichkatalog: 039

**1.3.80 Türöffnung seitl. raumhoch einseitig verstärken Stahlhohlprofil 50/50mm D 4mm B 1700 mm H 2540 mm D 125mm H 3,5m, DT 410**
Türöffnung, seitlich einseitig raumhoch verstärken, im Einfachständerwerk, mit Stahlhohlprofilständern, Querschnitt 50/50 mm, Dicke 4 mm, einschl. Boden- und Deckenanschluss, einschl. Teleskopausbildung im Deckenanschluss, befestigen mit Winkeln, Dübeln und Schrauben, einschl. Sturzprofil,
Breite Nennmaß Wandöffnung '1700' mm,
Höhe Nennmaß Wandöffnung '2540' mm, Wanddicke 125 mm,
Wandhöhe bis 3,5 m, Ausführung gemäß Zeichnung und Einzelbeschreibung,
Zeichnungs-Nr
D 5 3 1 1 3 A A 1 E G A 3 0 0 _ D E 4 1 0

Einzelbeschreibungs-Nr
inkl. aller notwendigen Verbindungs- und Befestigungsmaterialien, 2-fach grundiert, mit gleitenden Deckenanschluss zur Aufnahme von Deckendurchbiegungen.
Befestigung auf Beton / Estrich bzw. an Massivdecke,
Deckenanschluss gleitend, inkl. Kopf- und Fußplatten
.
Menge: 3,000 St

**1.3.90 Türöffnung seitl. raumhoch verstärken Stahlhohlprofil F120 beplankt B 1555 mm H 2540 mm D 125mm H 3,5m, DT 411**
Türöffnung, seitlich raumhoch verstärken, im Einfachständerwerk, mit Stahlhohlprofilständern, Querschnitt einseitig 50/50 mm, einseitig 100/50 mm, Dicke 4 mm, einschl. Boden- und Deckenanschluss, einschl. Teleskopausbildung im Deckenanschluss, befestigen mit Winkeln, Dübeln und Schrauben, einschl. Sturzprofil 50/50 mm, Dicke 4mm,
Breite Nennmaß Wandöffnung '1555' mm,
Höhe Nennmaß Wandöffnung '2540' mm, Wanddicke 125 mm,
Wandhöhe bis 3,5 m, Ausführung gemäß Zeichnung,
Zeichnungs-Nr
D 5 3 1 1 3 A A X 0 0 A 3 0 0 _ D E 4 1 1

inkl. aller notwendigen Verbindungs- und Befestigungsmaterialien, 2-fach grundiert, mit gleitenden Deckenanschluss zur Aufnahme von Deckendurchbiegungen.
Befestigung auf Beton / Estrich bzw. an Massivdecke,
Deckenanschluss gleitend, inkl. Kopf- und Fußplatten und deren Brandschutztechnischer Bekleidung.
F120 Brandschutzverkleidung gem. Herstellerangaben für verschiebliche Deckenanschlüsse.
.
Menge: 7,000 St

**1.3.100 Türöffnung seitl. raumhoch einseitig verstärken Stahlhohlprofil F120 50/50mm D 4mm B 1720 mm H 2540 mm D 125mm H 3,5m, DT 413**
Türöffnung, seitlich einseitig raumhoch verstärken, im Einfachständerwerk, mit Stahlhohlprofilständern, Querschnitt 50/50 mm, Dicke 4 mm, einschl. Boden- und Deckenanschluss, einschl. Teleskopausbildung im Deckenanschluss, befestigen mit Winkeln, Dübeln und Schrauben, einschl. Sturzprofil,
Breite Nennmaß Wandöffnung '1720' mm,
Höhe Nennmaß Wandöffnung '2540' mm, Wanddicke 125 mm,
Wandhöhe bis 3,5 m, Ausführung gemäß Zeichnung und Einzelbeschreibung,
Zeichnungs-Nr
D 5 3 1 1 3 A A 1 E G A 3 0 0 _ D E 4 1 3

inkl. aller notwendigen Verbindungs- und Befestigungsmaterialien, 2-fach grundiert, mit gleitenden Deckenanschluss zur Aufnahme von Deckendurchbiegungen.
Befestigung auf Beton / Estrich bzw. an Massivdecke,
Deckenanschluss gleitend, inkl. Kopf- und Fußplatten und deren Brandschutztechnischer Bekleidung.
F120 Brandschutzverkleidung gem. Herstellerangaben für verschiebliche Deckenanschlüsse.
.
Menge: 2,000 St

**1.3.110 Türöffnung seitl. raumhoch verstärken Stahlhohlprofil F120 50/50mm D 4mm B 1720 mm H 2540 mm D 125mm H 3,5m, DT 414**
STLB-Bau 2025-04 039
Türöffnung, seitlich raumhoch verstärken, im Einfachständerwerk, mit Stahlhohlprofilständern, Querschnitt 50/50 mm, Dicke 4 mm, einschl. Boden- und Deckenanschluss, einschl. Teleskopausbildung im Deckenanschluss, befestigen mit Winkeln, Dübeln und Schrauben, einschl. Sturzprofil,
Breite Nennmaß Wandöffnung '1720' mm,
Höhe Nennmaß Wandöffnung '2540' mm, Wanddicke 125 mm, Wandhöhe bis 3,5 m, Ausführung gemäß Zeichnung und Einzelbeschreibung,
Zeichnungs-Nr 'D 5 3 1 1 3 A A 1 E G A 3 0 0 _ D E 4 1 4'

Einzelbeschreibungs-Nr 'inkl. aller notwendigen Verbindungs- und Befestigungsmaterialien, 2-fach grundiert, mit gleitenden Deckenanschluss zur Aufnahme von Deckendurchbiegungen.
Befestigung auf Beton / Estrich bzw. an Massivdecke,
Deckenanschluss gleitend, inkl. Kopf- und Fußplatten und deren Brandschutztechnischer Bekleidung.
F120 Brandschutzverkleidung gem. Herstellerangaben für verschiebliche Deckenanschlüsse.'
.
Menge: 1,000 St
Leistungsbereichkatalog: 039

**1.3.120 Öffnung herstellen UK auswechseln WD 125 mm CW-Profil 75/50/0,6 B 0,1 m H 0,1 m Trennwand beidseitig Gipspl. Mineralwolle D 60mm**
STLB-Bau 2025-04 039
Öffnung herstellen, einschl. Unterkonstruktion auswechseln, eckig,
Dicke Wand '125' mm, mit CW-Profil DIN 18182-1 75/50/0,6, Einfachständerwerk,
Breite '0.1' m,
Höhe '0.1' m,
Ausführung an nichttragender innerer Trennwand, Öffnung beidseitig, Bekleidung aus Gipsplatten, Bauplatten Typ A, 1. Seite 2-lagig, Dicke 1. Seite 1. Lage 12,5 mm, Dicke 1. Seite 2. Lage 12,5 mm,
2. Seite 2-lagig, Dicke 2. Seite 1. Lage 12,5 mm, Dicke 2. Seite 2. Lage 12,5 mm, Dämmschicht aus Mineralwolle, Dämmschichtdicke 60 mm, Anwendungsgebiet DIN 4108-10 WTR, MW DIN EN 13162, Arbeitshöhe der zu bearbeitenden Fläche bis 3,5 m über der Standfläche des hierfür erforderlichen Gerüstes.
Menge: 5,000 St
Leistungsbereichkatalog: 039

**1.3.130 Öffnung herstellen UK auswechseln WD 125 mm CW-Profil 75/50/0,6 B 0,25 m H 0,25 m Trennwand beidseitig Gipspl. Mineralwolle D 60mm**
STLB-Bau 2025-04 039
Öffnung herstellen, einschl. Unterkonstruktion auswechseln, eckig,
Dicke Wand '125' mm, mit CW-Profil DIN 18182-1 75/50/0,6, Einfachständerwerk,
Breite '0.25' m,
Höhe '0.25' m,
Ausführung an nichttragender innerer Trennwand, Öffnung beidseitig, Bekleidung aus Gipsplatten, Bauplatten Typ A, 1. Seite 2-lagig, Dicke 1. Seite 1. Lage 12,5 mm, Dicke 1. Seite 2. Lage 12,5 mm,
2. Seite 2-lagig, Dicke 2. Seite 1. Lage 12,5 mm, Dicke 2. Seite 2. Lage 12,5 mm, Dämmschicht aus Mineralwolle, Dämmschichtdicke 60 mm, Anwendungsgebiet DIN 4108-10 WTR, MW DIN EN 13162, Arbeitshöhe der zu bearbeitenden Fläche bis 3,5 m über der Standfläche des hierfür erforderlichen Gerüstes.
Menge: 12,000 St
Leistungsbereichkatalog: 039

**1.3.140 Öffnung herstellen UK auswechseln WD 125 mm CW-Profil 75/50/0,6 B 0,25 m H 0,5 m Trennwand beidseitig Gipspl. Mineralwolle D 60mm**
STLB-Bau 2025-04 039
Öffnung herstellen, einschl. Unterkonstruktion auswechseln, eckig,
Dicke Wand '125' mm, mit CW-Profil DIN 18182-1 75/50/0,6, Einfachständerwerk,
Breite '0.25' m,
Höhe '0.5' m,
Ausführung an nichttragender innerer Trennwand, Öffnung beidseitig, Bekleidung aus Gipsplatten, Bauplatten Typ A, 1. Seite 2-lagig, Dicke 1. Seite 1. Lage 12,5 mm, Dicke 1. Seite 2. Lage 12,5 mm,
2. Seite 2-lagig, Dicke 2. Seite 1. Lage 12,5 mm, Dicke 2. Seite 2. Lage 12,5 mm, Dämmschicht aus Mineralwolle, Dämmschichtdicke 60 mm, Anwendungsgebiet DIN 4108-10 WTR, MW DIN EN 13162, Arbeitshöhe der zu bearbeitenden Fläche bis 3,5 m über der Standfläche des hierfür erforderlichen Gerüstes.
Menge: 25,000 St
Leistungsbereichkatalog: 039

**1.3.150 Öffnung herstellen UK auswechseln WD 125 mm CW-Profil 75/50/0,6 B 0,83 m H 0,57 m Trennwand einseitig Gipspl. Mineralwolle D 60mm**
STLB-Bau 2025-04 039
Öffnung herstellen, einschl. Unterkonstruktion auswechseln, eckig,
Dicke Wand '125' mm, mit CW-Profil DIN 18182-1 75/50/0,6, Einfachständerwerk,
Breite '0.83' m,
Höhe '0.57' m,
Ausführung an nichttragender innerer Trennwand, Öffnung einseitig, Bekleidung aus Gipsplatten, Bauplatten Typ A, 1. Seite 2-lagig, Dicke 1. Seite 1. Lage 12,5 mm, Dicke 1. Seite 2. Lage 12,5 mm, Dämmschicht aus Mineralwolle, Dämmschichtdicke 60 mm, Anwendungsgebiet DIN 4108-10 WTR, MW DIN EN 13162, Arbeitshöhe der zu bearbeitenden Fläche bis 3,5 m über der Standfläche des hierfür erforderlichen Gerüstes, Ausführung gemäß Einzelbeschreibung,
Einzelbeschreibungs-Nr 'Öffnung für FIBIS'
.
Menge: 1,000 St
Leistungsbereichkatalog: 039

**1.3.160 Öffnung herstellen UK auswechseln WD 125 mm CW-Profil 75/50/0,6 B 0,43 m H 0,43 m Trennwand einseitig Gipspl. Mineralwolle D 60mm**
STLB-Bau 2025-04 039
Öffnung herstellen, einschl. Unterkonstruktion auswechseln, eckig,
Dicke Wand '125' mm, mit CW-Profil DIN 18182-1 75/50/0,6, Einfachständerwerk,
Breite '0.43' m,
Höhe '0.43' m,
Ausführung an nichttragender innerer Trennwand, Öffnung einseitig, Bekleidung aus Gipsplatten, Bauplatten Typ A, 1. Seite 2-lagig, Dicke 1. Seite 1. Lage 12,5 mm, Dicke 1. Seite 2. Lage 12,5 mm, Dämmschicht aus Mineralwolle, Dämmschichtdicke 60 mm, Anwendungsgebiet DIN 4108-10 WTR, MW DIN EN 13162, Arbeitshöhe der zu bearbeitenden Fläche bis 3,5 m über der Standfläche des hierfür erforderlichen Gerüstes, Ausführung gemäß Zeichnung und Einzelbeschreibung,
Einzelbeschreibungs-Nr 'Öffnung für FIBIS'
.
Menge: 1,000 St
Leistungsbereichkatalog: 039

**1.3.170 Öffnung herstellen Durchm 25 cm Trennwand beidseitig Gipspl.**
STLB-Bau 2025-04 039
Öffnung herstellen, rund, Einfachständerwerk,
Durchmesser '25' cm,
Ausführung an nichttragender innerer Trennwand, Öffnung beidseitig, Bekleidung aus Gipsplatten, Bauplatten Typ A, 1. Seite 2-lagig, Dicke 1. Seite 1. Lage 12,5 mm, Dicke 1. Seite 2. Lage 12,5 mm,
2. Seite 2-lagig, Dicke 2. Seite 1. Lage 12,5 mm, Dicke 2. Seite 2. Lage 12,5 mm, Arbeitshöhe der zu bearbeitenden Fläche bis 3,5 m über der Standfläche des hierfür erforderlichen Gerüstes.
Menge: 42,000 St
Leistungsbereichkatalog: 039

**1.3.180 Öffnung herstellen Durchm 12,5 cm Trennwand beidseitig Gipspl.**
STLB-Bau 2025-04 039
Öffnung herstellen, rund, Einfachständerwerk,
Durchmesser '12.5' cm,
Ausführung an nichttragender innerer Trennwand, Öffnung beidseitig, Bekleidung aus Gipsplatten, Bauplatten Typ A, 1. Seite 2-lagig, Dicke 1. Seite 1. Lage 12,5 mm, Dicke 1. Seite 2. Lage 12,5 mm,
2. Seite 2-lagig, Dicke 2. Seite 1. Lage 12,5 mm, Dicke 2. Seite 2. Lage 12,5 mm, Arbeitshöhe der zu bearbeitenden Fläche bis 3,5 m über der Standfläche des hierfür erforderlichen Gerüstes.
Menge: 53,000 St
Leistungsbereichkatalog: 039

**1.3.190 Öffnung herstellen Durchm 10 cm Trennwand beidseitig Gipspl.**
STLB-Bau 2025-04 039
Öffnung herstellen, rund, Einfachständerwerk,
Durchmesser '10' cm,
Ausführung an nichttragender innerer Trennwand, Öffnung beidseitig, Bekleidung aus Gipsplatten, Bauplatten Typ A, 1. Seite 2-lagig, Dicke 1. Seite 1. Lage 12,5 mm, Dicke 1. Seite 2. Lage 12,5 mm,
2. Seite 2-lagig, Dicke 2. Seite 1. Lage 12,5 mm, Dicke 2. Seite 2. Lage 12,5 mm, Arbeitshöhe der zu bearbeitenden Fläche bis 3,5 m über der Standfläche des hierfür erforderlichen Gerüstes.
Menge: 61,000 St
Leistungsbereichkatalog: 039

**1.3.200 Öffnung herstellen Durchm 5 cm Trennwand beidseitig Gipspl.**
STLB-Bau 2025-04 039
Öffnung herstellen, rund, Einfachständerwerk,
Durchmesser '5' cm,
Ausführung an nichttragender innerer Trennwand, Öffnung beidseitig, Bekleidung aus Gipsplatten, Bauplatten Typ A, 1. Seite 2-lagig, Dicke 1. Seite 1. Lage 12,5 mm, Dicke 1. Seite 2. Lage 12,5 mm,
2. Seite 2-lagig, Dicke 2. Seite 1. Lage 12,5 mm, Dicke 2. Seite 2. Lage 12,5 mm, Arbeitshöhe der zu bearbeitenden Fläche bis 3,5 m über der Standfläche des hierfür erforderlichen Gerüstes.
Menge: 75,000 St
Leistungsbereichkatalog: 039

**1.3.210 Trockenbau anschließen Durchm 250 mm Trennwand WD 125 mm Gipspl.**
STLB-Bau 2025-04 039
Trockenbau anschließen an Rohrleitung, rund,
Durchmesser '250' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 42,000 St
Leistungsbereichkatalog: 039

**1.3.220 Trockenbau anschließen Durchm 125 mm Trennwand WD 125 mm Gipspl.**
STLB-Bau 2025-04 039
Trockenbau anschließen an Rohrleitung, rund,
Durchmesser '125' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 53,000 St
Leistungsbereichkatalog: 039

**1.3.230 Trockenbau anschließen Durchm 100 mm Trennwand WD 125 mm Gipspl.**
STLB-Bau 2025-04 039
Trockenbau anschließen an Rohrleitung, rund,
Durchmesser '100' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 63,000 St
Leistungsbereichkatalog: 039

**1.3.240 Trockenbau anschließen Durchm 25 mm Trennwand WD 125 mm Gipspl.**
STLB-Bau 2025-04 039
Trockenbau anschließen an Rohrleitung, rund,
Durchmesser '25' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 75,000 St
Leistungsbereichkatalog: 039

**1.3.250 Anarbeiten Toilette in Beplankung**
Aussparungen der Befestigungvorrichtung und Installationsleitungen für Toilette herstellen und nach erfolgter Installation anarbeiten und verspachteln.
Sämtliche Anschlussfugen an angrenzende Bauteile sind streichfähig, dauerelastisch zu versiegeln.

Ausschnitte, rund:
1 x D=110 mm
1 x D= 20 mm
1 x D =60 mm

Ausschnitte, rechteckig:
1 x ca. 250 x 120 mm

Oberflächenqualität Q3
Menge: 20,000 St

**1.3.260 Anarbeiten Urinal in Beplankung**
Aussparungen der Befestigungvorrichtung und Installationsleitungen für Urinal herstellen und nach erfolgter Installation anarbeiten und verspachteln.
Sämtliche Anschlussfugen an angrenzende Bauteile sind streichfähig, dauerelastisch zu versiegeln.

Ausschnitte, rund:
3 x D = 20 mm
1 x D =60 mm

Ausschnitte, rechteckig:
1 x ca. 150 x 12 mm

Oberflächenqualität Q3
Menge: 4,000 St

**1.3.270 Anarbeiten Waschtisch in Beplankung**
Aussparungen der Befestigungvorrichtung und Installationsleitungen für Waschtisch herstellen und nach erfolgter Installation anarbeiten und verspachteln.
Sämtliche Anschlussfugen an angrenzende Bauteile sind streichfähig, dauerelastisch zu versiegeln.

Ausschnitte, rund:
2 x D= 20 mm
1 x D =60 mm

Oberflächenqualität Q3
Menge: 20,000 St

**1.3.280 Anarbeiten Ausgussbecken in Beplankung**
Aussparungen der Befestigungvorrichtung und Installationsleitungen für Ausgussbecken herstellen und nach erfolgter Installation anarbeiten und verspachteln.
Sämtliche Anschlussfugen an angrenzende Bauteile sind streichfähig, dauerelastisch zu versiegeln.

Ausschnitte, rund:
3 x D= 20 mm
1 x D =60 mm

Oberflächenqualität Q3
Menge: 4,000 St

**1.3.290 Wandecke 90°**
Wandecke, 90°, mit eingespachteltem Blechprofil als Eckschutz als Zulage für oben beschriebene Montagewände für alle Wandstärken herstellen.

Die Innenecke ist streichfähig, dauerelastisch zu versiegeln.
Menge: 129,000 m

**1.3.300 T-Verbindung**
T-Verbindung als Zulage für den stumpfen Anschluß von Montagewänden zueinander, Ausführung mit starrer Verbindung und unterbrochener Beplankung, inkl zusätzliche CW-Profile.
Die senkrecht zueinander stehenden Beplankungen sind dicht an die GK-Wand anzuschließen. Die maximal 15 mm breite Restfugen zwischen Wand und der Beplankung ist mit Trennstreifen zu trennen und mit Spachtel aus Gips bzw. Ansetztbinder hohlraumfüllend dicht zu schließen, sowie streichfähig, dauerelastisch zu versiegeln.

Der Trennfixstreifen ist nach Abschluss der Verspachtelungsarbeiten Unterkantenbündig mit der Decke sauber abzuschneiden (in Abstimmung mit der Bauleitung).
Menge: 435,000 m

**1.3.310 Wand-Wandanschluss / starr**
Herstellen eines Wandanschlusses an eine Massivwand. Die Beplankung ist an die Massivwand oder-stütze anzuschließen.

Die Fertigungsfuge zwischen Wand und der Beplankung ist mit einem Trennstreifen zu trennen und mit Spachtel aus Gips bzw. Ansetzbinder hohlraumfüllend dicht zu schließen, sowie überstreichbar, dauerelastisch zu versiegeln.
Menge: 363,000 m

**1.3.320 Wand-Fassadenanschluss / gleitend**
Herstellen eines Wandanschlusses an eine Fassade. Die Beplankung ist gleitend an die Fasssade anzuschließen. Es ist von einer Fassadenbewegung von bis zu 3,5 cm auszugehen.

Die Fertigungsfuge zwischen Fassade und der Beplankung ist beidseitig mit einem Abschlussprofil zu abzuschließen, sowie überstreichbar, dauerelastisch zu versiegeln.
Menge: 69,000 m

**1.3.330 Wand-Deckenanschluss / gleitend / 1-schalig**
*** Bezugsbeschreibung
Anschluss, gleitend bis 20 mm Deckendurchbiegung, als Zulage zu den 1-schaligen Montage- und Installationswänden, sowie der Vorsatzschalen der Vorpositionen.

Wandstärke: 100 bis 150 mm.

Die Leistung erfolgt im unsichtbaren Bereich oberhalb von Abhangdecken.

Auf die Einhaltung der geforderten Schallschutz- und Brandschutzanforderungen der jeweiligen Wand ist zu achten.
Menge: 660,000 m

**1.3.340 Wand-Deckenanschluss / gleitend / 1-schalig / F90**
Anschluss, gleitend bis 20 mm Deckendurchbiegung für 1-schaligen Montage- und Installationswänden, sowie der Vorsatzschalen der Vorpositionen mit F90 Anforderungen.

Wandstärke: 100 bis 150 mm.

Die Leistung erfolgt im unsichtbaren Bereich oberhalb von Abhangdecken.

Auf die Einhaltung der geforderten Schallschutz- und Brandschutzanforderungen der jeweiligen Wand ist zu achten.
Menge: 270,000 m

**1.3.350 Wand-Deckenanschluss / gleitend / 2-schalig**
*** wie Position 1.3.330
Wandstärke 155 bis 250 mm.
Menge: 82,000 m

**1.3.360 Revisionsklappe Rahmen Stahlblech besch Füllung Gipspl. D 12,5mm L 600 mm B 600 mm Schnappverschluss Fangsicherung einseitig**
STLB-Bau 2024-10 039
Revisionsklappe, Rahmen aus beschichtetem Stahlblech, mit Füllung aus Gipsplatten, Spachtelung Qualitätsstufe Q3 (Sonderausführung), Dicke 12,5 mm,
Höhe '600' mm,
Breite '600' mm, mit Schnappverschluss, einseitige Fangsicherung, geeignet für Fliesenbelag.
Menge: 10,000 St
Leistungsbereichkatalog: 039

**1.3.370 Revisionsklappe Rahmen Stahlblech besch Füllung Gipspl. D 12,5mm L 300 mm B 300 mm Schnappverschluss Fangsicherung einseitig**
STLB-Bau 2024-10 039
Revisionsklappe, Rahmen aus beschichtetem Stahlblech, mit Füllung aus Gipsplatten, Spachtelung Qualitätsstufe Q3 (Sonderausführung), Dicke 12,5 mm,
Höhe '300' mm,
Breite '300' mm, mit Schnappverschluss, einseitige Fangsicherung, geeignet für Fliesenbelag.
Menge: 20,000 St
Leistungsbereichkatalog: 039

**1.3.380 UA-Profil 75/40/2**
STLB-Bau 2025-04 039
UA-Profil DIN 18182-1 75/40/2 Ausführung gemäß Einzelbeschreibung,
Einzelbeschreibungs-Nr 'Traggerüst im Wandhohlraum, aus Stahlblechprofilen UA 50, verzinkt, befestigt an Rohfußboden und -Decke mittels Türpfosten-Steckwinkel, für wandhängende Lasten bis 1,5 kN/m Wandlänge, Objektbefestigung mit Gewindestangen, U-Scheibe und Stahlmutter M 12 selbstschneidenden Schrauben.'
.
Menge: 337,000 m
Leistungsbereichkatalog: 039

**1.3.390 Tragständer, RR 75 / 75 / 5**
STLB-Bau 2025-04 039
Tragständer im Wandhohlraum, aus Stahlprofilen, verzinkt, Ausführung gemäß Einzelbeschreibung,
Einzelbeschreibungs-Nr 'Stahl- Vierkantprofilen 75 / 75 / 5 mm, als Wandverstärkung, liefern, waagerecht und senkrecht in Trockenbauwänden montieren. inkl. aller notwendigen Verbindungs- und Befestigungsmaterialien, 2-fach grundiert, mit gleitenden Deckenanschluss zur Aufnahme von Deckendurchbiegungen.
Befestigung auf Beton / Estrich bzw. an Massivdecke,
Deckenanschluss gleitend, inkl. Kopf- und Fußplatten.

Wandhöhe: 3,15 m

- Stahlprofil: Chrom-VI-oxidfreie Passivierungsmittel'
.
Menge: 5,000 St
Leistungsbereichkatalog: 039

**1.3.400 Tragständer, RR 75 / 75 / 5, F90 verkleidet**
STLB-Bau 2025-04 039
Tragständer im Wandhohlraum, aus Stahlprofilen, verzinkt, Ausführung gemäß Einzelbeschreibung,
Einzelbeschreibungs-Nr 'Stahl- Vierkantprofilen 75 / 75 / 5 mm, als Wandverstärkung, liefern, waagerecht und senkrecht in Trockenbauwänden montieren. inkl. aller notwendigen Verbindungs- und Befestigungsmaterialien, 2-fach grundiert, mit gleitenden Deckenanschluss zur Aufnahme von Deckendurchbiegungen.
Befestigung auf Beton / Estrich bzw. an Massivdecke,
Deckenanschluss gleitend, inkl. Kopf- und Fußplatten und deren Brandschutztechnischer Bekleidung.
F90 Brandschutzverkleidung gem. Herstellerangaben für verschiebliche Deckenanschlüsse.

Wandhöhe: 3,15 m

- Stahlprofil: Chrom-VI-oxidfreie Passivierungsmittel'
.
Menge: 18,000 St
Leistungsbereichkatalog: 039

**1.3.410 Revi-Klappe / glatt / 600/600mm / Wand**
*** Bezugsbeschreibung
Revisionsklappe für Vorsatzschale / Montagewand inkl. Einmessen und Auswechseln der TB-UK.

Revi-Klappe dichtschließend, vorgerichtet für den Einbau in 2 fach 12,5 mm stark beplankter Wandkonstruktion, liefern und einbauen, als Standardausführung, mit flächenbündig eingeklebter Hartgipsplatte (GKFI) 12,5 mm,

Abmessung (lichter Durchgang): 600 x 600 mm,

Sicherung des Innendeckels durch selbst justierende Fangarme, mit in die Rahmenecken integrierten, nicht sichtbarem Verschluss- und Scharniersystem.
Ausgestattet mit Vierkant-Verriegelung.
Menge: 6,000 St

**1.3.420 Revi-Klappe / glatt / 600/600mm / Wand / F90**
*** wie Position 1.3.410
Abmessung (lichter Durchgang): 600 x 600 mm,

Brandschutzklasse: F90.
Menge: 2,000 St

**1.3.430 Revi-Klappe / glatt / 600/600mm / Wand / Feuchtraum**
*** wie Position 1.3.410
für den Einbau in in Feuchträumen ohne Spritzwasserschutzbeanspruchung mit flächenbündig eingeklebter Zementbauplatte,

Abmessung (lichter Durchgang): 600 x 600 mm.
Menge: 4,000 St

**1.3.440 BS-Klappe / rund**
Bauseits gelieferte und montierte, runde Brandschutzklappen mit erforderlicher UK auswechseln und gleitend bzw. starr einbauen und anarbeiten.

Öffnungen anlegen inkl. statisch notwendiger Wechsel und Riegel, Leibung mit 40 mm Kalziumsilikatstreifen oder GKF 20 mm (zweilagig) einschl. Minerallwollefüllung nach Zulassung beplanken.
Öffnung geeignet zum Trocken- bzw. Nasseinbau der bauseitigen BS-Klappe.

Wand:
Die BSK sind in verschiedene Wanddicken und -konstruktionen, teils in zweischalige Wandsyteme einzubauen.Die bauphysikalischen Eigenschaften der Wandkonstruktionen variieren, die Einbauweise der BS-Klappen ist auf die Wandanforderungen auszulegen. Durch die Klappen dürfen die bauphysikalischen Eigenschaften nicht negativ beeinflusst werden.
Teils liegt der gleitende Deckenanschluss oberhalb, teils unterhalb der BS-Klappe, Mehraufwendungen und Abstimmungen mit Fremdgewerken sind zu berücksichtigen.

Öffnungen, rund:
Die herzustellenden runden Öffnungen sind gem. Zulassung der BSK im Ständerwerk der TB-Wand auszuwechseln. Der Wandhohlraum an dieser Stelle ist vollsatt mit Mineralwolle, Schmelzpunkt > 1000°C, Stopfdichte bis 150 kg/m³, auszufüllen. inkl. herstellen der runden Einbauöffnung.
Die verbleibende Restfuge zwischen BSK und der Bohrung ist mit einem Spachtel aus Gips bzw. Ansetzbinder hohlraumfüllend dicht zu schließen und dauerelastisch zu versiegeln.

Einbauarten, BSK:
mit Mineralwolle, starr, in ein- und beidseitig bekleideten, ein- und zweischaligen TB-Wänden, gem. Zulassung BSK-Hersteller
zum Ausmörteln (Leistung AN-TGA), starr, in ein- und beidseitig bekleideten, ein- und zweischaligen TB-Wänden, gem. Zulassung BSK-Hersteller
mit Einbaurahmen, starr, in ein- und beidseitig bekleideten, ein- und zweischalige zweischalige TB-Wände, gem. Zulassung BSK-Hersteller
mit Einbaurahmen, gleitend, in ein- und beidseitig bekleideten, ein- und zweischaligen TB-Wänden, gem. Zulassung BSK-Hersteller
mit Anbaurahmen, starr, in ein- und beidseitig bekleideten, ein- und zweischaligen TB-Wänden, gem. Zulassung BSK-Hersteller

Öffnungsgröße: gem. TGA-Planung

Oberfläche: Qualitätsstufe Q2
Qualitätsstufe Q3 in sichtbaren Bereichen

Schallschutz: R`w ‘> 42 dB bis 45 dB

Brandschutz: F30 bis F90, gem. Branschutzkonzept

Sonstiges: Auswechselungen zur Herstellung der Öffnungen, größer als der zugelassene TB-Ständerabstand, sind gem. statischen Angaben als CW-, UA- oder Rechteckrohr zu berücksichtigen. Je nach Öffnungsgröße sind auch die flankierenden Wandständer verstärkt auszubilden.
Notwendiges Anpassarbeiten der Akustikabsorber inkl. deren Nachfärben sind zu berücksichtigen.‘
Menge: 10,000 St

#### Bereich 1.4 Deckenkonstruktion

**1.4.10 Deckensegel Mineralpl. D 40mm Noniusabhänger Abhänge-H 200 mm Kanten-H 30-40mm 1-2m2**
STLB-Bau 2025-04 039
Deckensegel, rechteckig, aus Mineralplatten DIN 18177-1, Dicke 40 mm, Brandverhaltensklasse DIN EN 13501-1 A2 -s1, d0 (nichtbrennbar), rechtwinklige Ecken, scharfkantig, offenporige Schlussbeschichtung, geglättet, weiß, befestigen mit bauaufsichtlich zugelassenen Befestigungsmitteln, befestigen mit Noniusabhängern,
Abhängehöhe '200' mm, Befestigungsuntergrund Stahlbeton, Kantenansicht wie Sichtseitenbeschichtung Deckensegel, Höhe der Kantenansicht über 30 bis 40 mm, Einzelfläche über 1 bis 2 m2, Arbeitshöhe der zu bearbeitenden oder zu bekleidenden Fläche bis 3,5 m über der Standfläche des hierfür erforderlichen Gerüstes, Ausführung gemäß Zeichnung und Einzelbeschreibung,
Zeichnungs-Nr 'D 5 3 1 1 3 A A X 0 0 A 3 0 0 _ D E 3 1 0 - 2 _ - V'

Einzelbeschreibungs-Nr 'rahmenloses frei hängendes
Akustiksegel 2400x600x40 gem. DIN EN 13964,
aus Glaswolle,
akustische Anforderung gem. Tabelle
Oktavbandmittenfrequenz,
Abhänger mind. 100mm vom Rand eingerückt
unsichtbar befestigt,
Farbton NCS S 0500-N auch Kanten,
Lichtrefelxionsgrad 85%, Glanzgrad < 1'

Maße in mm '2400 x 600 x 40 mm'
.
Menge: 256,000 St
Leistungsbereichkatalog: 039

**1.4.20 Flur 400 mm; Unterdecke Gips-Lochpl. einlagig D 12,5mm UK Stahlblechprofil verz Grund-Tragprofil Noniusabhänger Abhänge-H 400 mm Q3**
STLB-Bau 2025-04 039
Unterdecke DIN 18168-1, Bekleidung aus Gips-Lochplatten DIN EN 14190, einlagig, Dicke 12,5 mm, durchlaufend gelocht, Lochreihen gerade, Lochanteil 18,1 %, befestigen mit Schnellbauschrauben DIN EN 14566 und DIN 18182-2, Unterkonstruktion aus verzinkten Stahlblechprofilen DIN EN 14195 und DIN 18182-1, Grund- und Tragprofil als CD 60/27-Profil DIN 18182-1, Dicke 0,6 mm, abhängen mit Noniusabhängern,
Abhängehöhe '400' mm, befestigen mit bauaufsichtlich zugelassenen Befestigungsmitteln, Befestigungsuntergrund Stahlbeton, Unterkonstruktion verdeckt, Spachtelung Qualitätsstufe Q3, Arbeitshöhe der zu bearbeitenden oder zu bekleidenden Fläche bis 3,5 m über der Standfläche des hierfür erforderlichen Gerüstes, Ausführung gemäß Zeichnung und Einzelbeschreibung,
Zeichnungs-Nr 'D 5 3 1 1 3 A A X 0 0 A 3 0 0 _ D E 3 1 0 - 2 _ - V
D 5 3 1 1 3 A A 1 E G A 3 0 0 _ D E 3 0 2 - 2 A - V'

Einzelbeschreibungs-Nr 'Abgehängte Decke, GK-Lochdecke, d = 12,5 mm,
Lochflächenanteil 18,1 %, Rundlochung 12/25 R,
Randbereich ca. 10cm glatt
weißes Vlies
- Stahlblech: Chrom-VI-oxidfreie Passivierungsmittel'
.
Menge: 720,000 m2
Leistungsbereichkatalog: 039

**1.4.30 Teeküche 200 mm; Unterdecke Gips-Lochpl. einlagig D 12,5mm UK Stahlblechprofil verz Grund-Tragprofil Noniusabhänger Abhänge-H 200 mm Q3**
STLB-Bau 2025-04 039
Unterdecke DIN 18168-1, Bekleidung aus Gips-Lochplatten DIN EN 14190, einlagig, Dicke 12,5 mm, durchlaufend gelocht, Lochreihen gerade, Lochanteil 18,1 %, befestigen mit Schnellbauschrauben DIN EN 14566 und DIN 18182-2, Unterkonstruktion aus verzinkten Stahlblechprofilen DIN EN 14195 und DIN 18182-1, Grund- und Tragprofil als CD 60/27-Profil DIN 18182-1, Dicke 0,6 mm, abhängen mit Noniusabhängern,
Abhängehöhe '200' mm, befestigen mit bauaufsichtlich zugelassenen Befestigungsmitteln, Befestigungsuntergrund Stahlbeton, Unterkonstruktion verdeckt, Spachtelung Qualitätsstufe Q3, Arbeitshöhe der zu bearbeitenden oder zu bekleidenden Fläche bis 3,5 m über der Standfläche des hierfür erforderlichen Gerüstes, Ausführung gemäß Zeichnung und Einzelbeschreibung,
Zeichnungs-Nr 'D 5 3 1 1 3 A A X 0 0 A 3 0 0 _ D E 3 1 0 - 2 _ - V'

Einzelbeschreibungs-Nr 'Abgehängte Decke, GK-Lochdecke, d = 12,5 mm,
Lochflächenanteil 18,1 %, Rundlochung 12/25 R,
Randbereich ca. 10cm glatt
weißes Vlies
- Stahlblech: Chrom-VI-oxidfreie Passivierungsmittel'
.
Menge: 105,000 m2
Leistungsbereichkatalog: 039

**1.4.40 Teeküche 720mm; Unterdecke Gipspl. einlagig Baupl.H2 D 12,5mm UK Stahlblechprofil verz Grund-Tragprofil Noniusabhänger Abhänge-H 720 mm Q3**
STLB-Bau 2025-04 039
Unterdecke DIN 18168-1, Bekleidung aus Gipsplatten DIN 18180 und DIN EN 520, einlagig, imprägnierte Bauplatten Typ H2, Dicke 12,5 mm, befestigen mit Schnellbauschrauben DIN EN 14566 und DIN 18182-2, Unterkonstruktion aus verzinkten Stahlblechprofilen DIN EN 14195 und DIN 18182-1, Grund- und Tragprofil als CD 60/27-Profil DIN 18182-1, Dicke 0,6 mm, abhängen mit Noniusabhängern,
Abhängehöhe '720' mm, befestigen mit bauaufsichtlich zugelassenen Befestigungsmitteln, Befestigungsuntergrund Stahlbeton, Unterkonstruktion verdeckt, Spachtelung Qualitätsstufe Q3, Arbeitshöhe der zu bearbeitenden oder zu bekleidenden Fläche bis 3,5 m über der Standfläche des hierfür erforderlichen Gerüstes, Ausführung gemäß Zeichnung und Einzelbeschreibung,
Zeichnungs-Nr 'D 5 3 1 1 3 A A X 0 0 A 3 0 0 _ D E 3 1 0 - 2 _ - V
D 5 3 1 1 3 A A X 0 0 A 3 0 0 _ D E 3 1 2 - 2 A - V'

Einzelbeschreibungs-Nr 'Abgehängte Decke, GKBI glatt, Q3 gespachtelt
und gestrichen
- Stahlblech: Chrom-VI-oxidfreie Passivierungsmittel'
.
Menge: 5,000 m2
Leistungsbereichkatalog: 039

**1.4.50 Wache 400 mm; Unterdecke Gips-Lochpl. einlagig D 12,5mm Akustikvlies UK Stahlblechprofil verz Grund-Tragprofil Noniusabhänger Abhänge-H 400 mm Mineralwolle MW D 40mm Q3**
STLB-Bau 2025-04 039
Unterdecke DIN 18168-1, Bekleidung aus Gips-Lochplatten DIN EN 14190, einlagig, Dicke 12,5 mm, durchlaufend gelocht, Lochreihen gerade, Lochanteil 18,1 %, Rückseite beschichtet mit Akustikvlies, befestigen mit Schnellbauschrauben DIN EN 14566 und DIN 18182-2, Unterkonstruktion aus verzinkten Stahlblechprofilen DIN EN 14195 und DIN 18182-1, Grund- und Tragprofil als CD 60/27-Profil DIN 18182-1, Dicke 0,6 mm, abhängen mit Noniusabhängern,
Abhängehöhe '400' mm, befestigen mit bauaufsichtlich zugelassenen Befestigungsmitteln, Befestigungsuntergrund Stahlbeton, Unterkonstruktion verdeckt, Dämmschicht hinterlüftet, Dämmschicht aus Mineralwolle MW DIN EN 13162, Bemessungswert der Wärmeleitfähigkeit max. 0,035 W/(mK), Nennwert der Wärmeleitfähigkeit max. 0,034 W/(mK), Dämmschichtdicke 40 mm, in Bahnen, Anwendungsgebiet DIN 4108-10 DI, einlagig, Spachtelung Qualitätsstufe Q3, Arbeitshöhe der zu bearbeitenden oder zu bekleidenden Fläche bis 3,5 m über der Standfläche des hierfür erforderlichen Gerüstes, Ausführung gemäß Zeichnung und Einzelbeschreibung,
Zeichnungs-Nr 'D 5 3 1 1 3 A A X 0 0 A 3 0 0 _ D E 3 1 0 - 2 _ - V'

Einzelbeschreibungs-Nr 'Hohlraumbedämpfung aus 40 mm Mineralwolle,
DIN EN 13162, Anwendungsgebiet WTR/DI, gem. DIN
4108-10, spez. Strömungswiderstand
>11 kPas/m², d=20mm

Abgehängte Decke, GK-Lochdecke, d = 12,5 mm,
Lochflächenanteil 18,1 %, Rundlochung 12/25 R,
mit rückseitiger weißer Vlieskaschierung
Randbereich ca. 10cm glatt
- Mineralwolle: RAL-UZ132
- Stahlblech: Chrom-VI-oxidfreie Passivierungsmittel'
.
Menge: 30,000 m2
Leistungsbereichkatalog: 039

**1.4.60 WC-540 mm;Unterdecke Gipspl. einlagig Baupl.H2 D 12,5mm UK Stahlblechprofil verz Grund-Tragprofil Noniusabhänger Abhänge-H 540 mm Q3**
STLB-Bau 2025-04 039
Unterdecke DIN 18168-1, Bekleidung aus Gipsplatten DIN 18180 und DIN EN 520, einlagig, imprägnierte Bauplatten Typ H2, Dicke 12,5 mm, befestigen mit Schnellbauschrauben DIN EN 14566 und DIN 18182-2, Unterkonstruktion aus verzinkten Stahlblechprofilen DIN EN 14195 und DIN 18182-1, Grund- und Tragprofil als CD 60/27-Profil DIN 18182-1, Dicke 0,6 mm, abhängen mit Noniusabhängern,
Abhängehöhe '540' mm, befestigen mit bauaufsichtlich zugelassenen Befestigungsmitteln, Befestigungsuntergrund Stahlbeton, Unterkonstruktion verdeckt, Spachtelung Qualitätsstufe Q3, Arbeitshöhe der zu bearbeitenden oder zu bekleidenden Fläche bis 3,5 m über der Standfläche des hierfür erforderlichen Gerüstes, Ausführung gemäß Zeichnung und Einzelbeschreibung,
Zeichnungs-Nr 'D 5 3 1 1 3 A A X 0 0 A 3 0 0 _ D E 3 1 0 - 2 _ - V'

Einzelbeschreibungs-Nr 'Abgehängte Decke, GKBI glatt, Q3 gespachtelt
und gestrichen
- Stahlblech: Chrom-VI-oxidfreie Passivierungsmittel'
.
Menge: 112,000 m2
Leistungsbereichkatalog: 039

**1.4.70 Post 400mm; Unterdecke Gipspl. einlagig Baupl.A D 12,5mm UK Stahlblechprofil verz Grund-Tragprofil Noniusabhänger Abhänge-H 400 mm Q3**
STLB-Bau 2025-04 039
Unterdecke DIN 18168-1, Bekleidung aus Gipsplatten DIN 18180 und DIN EN 520, einlagig, Bauplatten Typ A, Dicke 12,5 mm, befestigen mit Schnellbauschrauben DIN EN 14566 und DIN 18182-2, Unterkonstruktion aus verzinkten Stahlblechprofilen DIN EN 14195 und DIN 18182-1, Grund- und Tragprofil als CD 60/27-Profil DIN 18182-1, Dicke 0,6 mm, abhängen mit Noniusabhängern,
Abhängehöhe '400' mm, befestigen mit bauaufsichtlich zugelassenen Befestigungsmitteln, Befestigungsuntergrund Stahlbeton, Unterkonstruktion verdeckt, Spachtelung Qualitätsstufe Q3, Arbeitshöhe der zu bearbeitenden oder zu bekleidenden Fläche bis 3,5 m über der Standfläche des hierfür erforderlichen Gerüstes, Ausführung gemäß Zeichnung und Einzelbeschreibung,
Zeichnungs-Nr 'D 5 3 1 1 3 A A X 0 0 A 3 0 0 _ D E 3 1 0 - 2 _ - V'

Einzelbeschreibungs-Nr 'Abgehängte Decke, GKB glatt, Q3 gespachtelt und gestrichen
Stahlblech: Chrom-VI-oxidfreie Passivierungsmittel'
.
Menge: 16,000 m2
Leistungsbereichkatalog: 039

**1.4.80 UG 470mm; Unterdecke Gipspl. einlagig Baupl.H2 D 12,5mm UK Stahlblechprofil verz Grund-Tragprofil Noniusabhänger Abhänge-H 490 mm Q3**
STLB-Bau 2025-04 039
Unterdecke DIN 18168-1, Bekleidung aus Gipsplatten DIN 18180 und DIN EN 520, einlagig, imprägnierte Bauplatten Typ H2, Dicke 12,5 mm, befestigen mit Schnellbauschrauben DIN EN 14566 und DIN 18182-2, Unterkonstruktion aus verzinkten Stahlblechprofilen DIN EN 14195 und DIN 18182-1, Grund- und Tragprofil als CD 60/27-Profil DIN 18182-1, Dicke 0,6 mm, abhängen mit Noniusabhängern,
Abhängehöhe '490' mm, befestigen mit bauaufsichtlich zugelassenen Befestigungsmitteln, Befestigungsuntergrund Stahlbeton, Unterkonstruktion verdeckt, Spachtelung Qualitätsstufe Q3, Arbeitshöhe der zu bearbeitenden oder zu bekleidenden Fläche bis 3,5 m über der Standfläche des hierfür erforderlichen Gerüstes, Ausführung gemäß Zeichnung und Einzelbeschreibung,
Zeichnungs-Nr 'D 5 3 1 1 3 A A X 0 0 A 3 0 0 _ D E 3 1 0 - 2 _ - V'

Einzelbeschreibungs-Nr 'Abgehängte Decke, GKBI glatt, Q3 gespachtelt und gestrichen
- Stahlblech: Chrom-VI-oxidfreie Passivierungsmittel'
.
Menge: 33,000 m2
Leistungsbereichkatalog: 039

**1.4.90 TRH 200mm; Unterdecke Gipspl. einlagig Baupl.A D 12,5mm UK Stahlblechprofil verz Grund-Tragprofil Noniusabhänger Abhänge-H 200 mm Q3**
STLB-Bau 2025-04 039
Unterdecke DIN 18168-1, Bekleidung aus Gipsplatten DIN 18180 und DIN EN 520, einlagig, Bauplatten Typ A, Dicke 12,5 mm, befestigen mit Schnellbauschrauben DIN EN 14566 und DIN 18182-2, Unterkonstruktion aus verzinkten Stahlblechprofilen DIN EN 14195 und DIN 18182-1, Grund- und Tragprofil als CD 60/27-Profil DIN 18182-1, Dicke 0,6 mm, abhängen mit Noniusabhängern,
Abhängehöhe '200' mm, befestigen mit bauaufsichtlich zugelassenen Befestigungsmitteln, Befestigungsuntergrund Stahlbeton, Unterkonstruktion verdeckt, Spachtelung Qualitätsstufe Q3, Arbeitshöhe der zu bearbeitenden oder zu bekleidenden Fläche bis 3,5 m über der Standfläche des hierfür erforderlichen Gerüstes, Ausführung gemäß Zeichnung und Einzelbeschreibung,
Zeichnungs-Nr 'D 5 3 1 1 3 A A X 0 0 A 3 0 0 _ D E 3 1 0 - 2 _ - V
D 5 3 1 1 3 A A 1 0 0 A 3 0 0 _ S N 0 1 5 - 2 C - F'

Einzelbeschreibungs-Nr 'Abgehängte Decke, GKBI glatt, Q3 gespachtelt und gestrichen
- Stahlblech: Chrom-VI-oxidfreie Passivierungsmittel'
.
Menge: 33,000 m2
Leistungsbereichkatalog: 039

**1.4.100 Unterdecke geneigt Zementbaupl. einlagig D 12,5mm UK Stahlblechprofil verz Noniusabhänger Abhänge-H 300 mm**
STLB-Bau 2025-04 039
Unterdecke, DIN EN 13964, geneigt,
Neigungswinkel '5' Grad, Bekleidung aus Zementbauplatten, einlagig, Dicke 12,5 mm, befestigen mit systemspezifischen Befestigungsmitteln, Unterkonstruktion aus verzinkten Stahlblechprofilen DIN EN 13964, Grund- und Tragprofil als CD 60/27-Profil DIN 18182-1, Dicke 0,6 mm, Korrosivitätskategorie C3 (mäßig) DIN EN ISO 12944-2, mit erwarteter Schutzdauer L DIN EN ISO 12944-1 von bis zu 7 Jahren, abhängen mit Noniusabhängern,
Abhängehöhe '300' mm, befestigen mit bauaufsichtlich zugelassenen Befestigungsmitteln, Befestigungsuntergrund Stahlbeton, Unterkonstruktion verdeckt, Fugen und Befestigungsmittel auf der Oberfläche spachteln, Arbeitshöhe der zu bearbeitenden oder zu bekleidenden Fläche bis 3,5 m über der Standfläche des hierfür erforderlichen Gerüstes, Ausführung gemäß Zeichnung und Einzelbeschreibung,
Einzelbeschreibungs-Nr '- Stahlblech: Chrom-VI-oxidfreie Passivierungsmittel'

Zeichnungs-Nr 'D 5 3 1 1 3 A A 1 0 0 A 3 0 0 _ D E 7 0 1 - 2 B - V'
.
Menge: 13,000 m2
Leistungsbereichkatalog: 039

**1.4.110 Unterdecke geneigt Zementbaupl. einlagig D 12,5mm UK Stahlblechprofil verz Noniusabhänger Abhänge-H 700 mm**
STLB-Bau 2025-04 039
Unterdecke, DIN EN 13964, geneigt,
Neigungswinkel '5' Grad, Bekleidung aus Zementbauplatten, einlagig, Dicke 12,5 mm, befestigen mit systemspezifischen Befestigungsmitteln, Unterkonstruktion aus verzinkten Stahlblechprofilen DIN EN 13964, Grund- und Tragprofil als CD 60/27-Profil DIN 18182-1, Dicke 0,6 mm, Korrosivitätskategorie C3 (mäßig) DIN EN ISO 12944-2, mit erwarteter Schutzdauer L DIN EN ISO 12944-1 von bis zu 7 Jahren, abhängen mit Noniusabhängern,
Abhängehöhe '700' mm, befestigen mit bauaufsichtlich zugelassenen Befestigungsmitteln, Befestigungsuntergrund Stahlbeton, Unterkonstruktion verdeckt, Fugen und Befestigungsmittel auf der Oberfläche spachteln, Arbeitshöhe der zu bearbeitenden oder zu bekleidenden Fläche bis 3,5 m über der Standfläche des hierfür erforderlichen Gerüstes, Ausführung gemäß Zeichnung und Einzelbeschreibung,
Einzelbeschreibungs-Nr '- Stahlblech: Chrom-VI-oxidfreie Passivierungsmittel'

Zeichnungs-Nr 'D 5 3 1 1 3 A A 1 0 0 A 3 0 0 _ D E 7 0 1 - 2 B - V'
.
Menge: 13,000 m2
Leistungsbereichkatalog: 039

**1.4.120 Höhenversprung Deckenbekl. Gipspl. einlagig D 12,5mm Q3 Höhenversatz 200 mm**
STLB-Bau 2024-10 039
Höhenversprung, Ausführung an Deckenbekleidung aus Gipsplatten, Bauplatten Typ A, einlagig, Dicke 12,5 mm, Spachtelung Qualitätsstufe Q3,
Höhenversatz '200' mm.
Menge: 24,000 m
Leistungsbereichkatalog: 039

**1.4.130 Höhenversprung Deckenbekl. Gipspl. einlagig D 12,5mm Q3 Höhenversatz 400 mm**
STLB-Bau 2024-10 039
Höhenversprung, Ausführung an Deckenbekleidung aus Gipsplatten, Bauplatten Typ A, einlagig, Dicke 12,5 mm, Spachtelung Qualitätsstufe Q3,
Höhenversatz '400' mm.
Menge: 26,000 m
Leistungsbereichkatalog: 039

**1.4.140 Höhenversprung Deckenbekl. Gipspl. einlagig D 12,5mm Q3 Höhenversatz 520 mm**
STLB-Bau 2024-10 039
Höhenversprung, Ausführung an Deckenbekleidung aus Gipsplatten, Bauplatten Typ A, einlagig, Dicke 12,5 mm, Spachtelung Qualitätsstufe Q3,
Höhenversatz '520' mm, Ausführung gemäß Zeichnung,
Zeichnungs-Nr 'D 5 3 1 1 3 A A X 0 0 A 3 0 0 _ D E 3 1 2 - 2 A - V k'
.
Menge: 7,000 m
Leistungsbereichkatalog: 039

**1.4.150 Höhenversprung Deckenbekl. Zementbaupl. einlagig D 12,5mm Höhenversatz 300 mm**
STLB-Bau 2024-10 039
Höhenversprung, Untergrund geneigt, Ausführung an Deckenbekleidung aus Zementbauplatten, einlagig, Dicke 12,5 mm,
Höhenversatz '300' mm, Ausführung gemäß Zeichnung,
Zeichnungs-Nr 'D 5 3 1 1 3 A A 1 0 0 A 3 0 0 _ D E 7 0 1 - 2 B - V'
.
Menge: 19,000 m
Leistungsbereichkatalog: 039

**1.4.160 Höhenversprung Deckenbekl. Zementbaupl. einlagig D 12,5mm Höhenversatz 700 mm**
STLB-Bau 2024-10 039
Höhenversprung, Untergrund geneigt, Ausführung an Deckenbekleidung aus Zementbauplatten, einlagig, Dicke 12,5 mm,
Höhenversatz '700' mm, Ausführung gemäß Zeichnung,
Zeichnungs-Nr 'D 5 3 1 1 3 A A 1 0 0 A 3 0 0 _ D E 7 0 1 - 2 B - V'
.
Menge: 19,000 m
Leistungsbereichkatalog: 039

**1.4.170 AHD. ZGB, Brückenkonstruktion, eingebaute linienleuchte**
Herstellen einer längsorentierten, vieseitegen Abkofferung in der zementgebundenen Abhangdecker der Vorpositionen. Leistung inkl. aller notwendigen UKs, Auswechselungen uns zusätzlichen Abhängepunkte, Abkofferung aus Zementbauplatten,
Abmessung, Breite 7,00 cm, Höhe 4,00 cm.Ausführung gemäß Zeichnung,
Zeichnungs-Nr
D 5 3 1 1 3 A A 1 0 0 A 3 0 0
Menge: 19,000 m

**1.4.180 Öffnung herstellen B 0,1 m L 2,4 m Unterdecke Gipspl. einlagig D 12,5mm**
STLB-Bau 2024-10 039
Öffnung herstellen, eckig, Anschluss umlaufend,
Maße in mm 'Deckenausschnitt B x L = 8,0 cm x variiernd von 1,70 bis 2,40 m'

Breite '0.1' m,
Länge '2.4' m, Ausführung an Unterdecke aus Gipsplatten, einlagig, Bauplatten Typ A, Dicke 12,5 mm, Arbeitshöhe der zu bearbeitenden Fläche bis 3,5 m über der Standfläche des hierfür erforderlichen Gerüstes, Ausführung gemäß Zeichnung,
Zeichnungs-Nr 'D 5 3 1 1 3 A A 1 E G A 3 0 0 _ D S 1 0 0
D 5 3 1 1 3 A A 1 O 1 A 3 0 0 _ D S 1 0 0
D 5 3 1 1 3 A A 1 O 2 A 3 0 0 _ D S 1 0 0
D 5 3 1 1 3 A A 1 O 3 A 3 0 0 _ D S 1 0 0
D 5 3 1 1 3 A A 1 U 1 A 3 0 0 _ D S 1 0 0
D 5 3 1 1 3 A A 1 U 2 A 3 0 0 _ D S 1 0 0'
.
Menge: 40,000 m
Leistungsbereichkatalog: 039

**1.4.190 Öffnung herstellen B 0,1 m L 0,295 m Unterdecke Gipspl. einlagig D 12,5mm**
STLB-Bau 2024-10 039
Öffnung herstellen, eckig, Anschluss umlaufend,
Maße in mm 'Deckenausschnitt B x L = 7,5 x 29,5 cm'

Breite '0.1' m,
Länge '0.295' m, Ausführung an Unterdecke aus Gipsplatten, einlagig, Bauplatten Typ A, Dicke 12,5 mm, Arbeitshöhe der zu bearbeitenden Fläche bis 3,5 m über der Standfläche des hierfür erforderlichen Gerüstes, Ausführung gemäß Zeichnung,
Zeichnungs-Nr 'D 5 3 1 1 3 A A 1 E G A 3 0 0 _ D S 1 0 0
D 5 3 1 1 3 A A 1 O 1 A 3 0 0 _ D S 1 0 0
D 5 3 1 1 3 A A 1 O 2 A 3 0 0 _ D S 1 0 0
D 5 3 1 1 3 A A 1 O 3 A 3 0 0 _ D S 1 0 0
D 5 3 1 1 3 A A 1 U 1 A 3 0 0 _ D S 1 0 0
D 5 3 1 1 3 A A 1 U 2 A 3 0 0 _ D S 1 0 0'
.
Menge: 43,000 St
Leistungsbereichkatalog: 039

**1.4.200 Öffnung herstellen Durchm 6,8 cm Unterdecke Gipspl. einlagig D 12,5mm**
STLB-Bau 2024-10 039
Öffnung herstellen, rund, Anschluss umlaufend,
Durchmesser '6.8' cm, Ausführung an Unterdecke aus Gipsplatten, einlagig, Bauplatten Typ A, Dicke 12,5 mm, Arbeitshöhe der zu bearbeitenden Fläche bis 3,5 m über der Standfläche des hierfür erforderlichen Gerüstes, Ausführung gemäß Zeichnung,
Zeichnungs-Nr 'D 5 3 1 1 3 A A 1 E G A 3 0 0 _ D S 1 0 0
D 5 3 1 1 3 A A 1 O 1 A 3 0 0 _ D S 1 0 0
D 5 3 1 1 3 A A 1 O 2 A 3 0 0 _ D S 1 0 0
D 5 3 1 1 3 A A 1 O 3 A 3 0 0 _ D S 1 0 0
D 5 3 1 1 3 A A 1 U 1 A 3 0 0 _ D S 1 0 0
D 5 3 1 1 3 A A 1 U 2 A 3 0 0 _ D S 1 0 0'
.
Menge: 118,000 St
Leistungsbereichkatalog: 039

**1.4.210 Öffnung herstellen Durchm 15 cm Unterdecke Gipspl. einlagig D 12,5mm**
STLB-Bau 2024-10 039
Öffnung herstellen, rund, Anschluss umlaufend,
Durchmesser '15' cm, Ausführung an Unterdecke aus Gipsplatten, einlagig, Bauplatten Typ A, Dicke 12,5 mm, Arbeitshöhe der zu bearbeitenden Fläche bis 3,5 m über der Standfläche des hierfür erforderlichen Gerüstes, Ausführung gemäß Zeichnung,
Zeichnungs-Nr 'D 5 3 1 1 3 A A 1 E G A 3 0 0 _ D S 1 0 0
D 5 3 1 1 3 A A 1 O 1 A 3 0 0 _ D S 1 0 0
D 5 3 1 1 3 A A 1 O 2 A 3 0 0 _ D S 1 0 0
D 5 3 1 1 3 A A 1 O 3 A 3 0 0 _ D S 1 0 0
D 5 3 1 1 3 A A 1 U 1 A 3 0 0 _ D S 1 0 0
D 5 3 1 1 3 A A 1 U 2 A 3 0 0 _ D S 1 0 0'
.
Menge: 240,000 St
Leistungsbereichkatalog: 039

**1.4.220 Fries B 10 cm Gipspl. A D 15mm Deckenbekl. Gips-Lochpl. einlagig D 12,5mm**
STLB-Bau 2025-04 039
Fries,
Breite '10' cm, aus Gipsplatten, Bauplatten Typ A, Dicke 15 mm, ohne Spachtelung, Ausführung an Deckenbekleidung aus Gips-Lochplatten, einlagig, Dicke 12,5 mm.
Menge: 1288,000 m
Leistungsbereichkatalog: 039

**1.4.230 Friese Deckenöffnungen, Durchm. 6,8 cm, quadratisch 10 x 10 cm**
Fries zur GK-Akustikdecke, quadratisch im Bereich von Deckenöffnungen Durchm. 6,8 cm, gespachtelt ca. 10  x 10 cm
Menge: 118,000 St

**1.4.240 Friese Deckenöffnungen, Durchm. 15 cm, quadratisch 20 x 20 cm**
Fries zur GK-Akustikdecke, quadratisch im Bereich von Deckenöffnungen Durchm. 15 cm, gespachtelt ca. 20  x 20 cm
Menge: 240,000 St

**1.4.250 Bohrung und Kabeldurchführung für Anbauteile in Abh.-Decken**
Herstellen einer Bohrung für Anbauteile im Bereich aller vorgenannten Akustik-Decken.

Einschließlich Durchführung der bauseitigen Kabel.

Die Abstimmung der genauen Größe und Lage erfolgt mit den ausführenden Firmen der TGA-Installation sowie mit der örtlichen Bauleitung.

Durchmesser: ca. 10 mm

Anbauteile: Rettungszeichen, Brandmelder o.ä.
Menge: 192,000 St

**1.4.260 Revi-Klappe / 600x600mm**
*** Bezugsbeschreibung
Liefern und einbauen von Revisionsklappen, für die Akustik-Decken der Vorpositionen belegt mit dem Material der Decke, dicht schließend. Einschließlich Herstellen des erforderlichen Ausschnittes, Auswechselung der Unterkonstruktion.

Abmessung (lichter Durchgang): 600 x 600 mm

Sicherung des Innendeckels durch selbst justierende Fangarme, mit in die Rahmenecken integrierten, nicht sichtbarem Verschluss- und Scharniersystem. Ausgestattet mit Rundzylinderschloss / Vierkant-Verriegelung/ Schloss, vorgerichtet für Profilzylinder.

Hinweis:
Die Ausbildung der erforderlichen Unterkonstruktion erfolgt mit den ausführenden Firmen der TGA-Installation sowie mit der örtlichen Bauleitung.
Menge: 12,000 St

**1.4.270 Revi-Klappe / 500x500mm**
*** wie Position 1.4.260
Abmessung (lichter Durchgang): 500 x 500 mm.
Menge: 4,000 St

**1.4.280 Revi-Klappe / 400x400mm**
*** wie Position 1.4.260
Abmessung (lichter Durchgang): 400 x 400 mm.
Menge: 4,000 St

**1.4.290 Anschluss Lichtkuppeln**
Vertikale GK-Verkleidung als Anschluss an die bauseitige Lichtkuppel im TRH, , Ausführung an Deckenbekleidung aus Gipsplatten, Bauplatten Typ A, einlagig, Dicke 12,5 mm, Spachtelung Qualitätsstufe Q3,
Höhenversatz ‘660‘ mm, Öffnungslänge 1,20 m, Öffnungsbreite 1,20 m

Ausführung gemäß Zeichnung,
Zeichnungs-Nr
D 5 3 1 1 3 A A X D G A 3 0 0 _ D E 1 1 5
Menge: 3,000 St

### Titel 2 Bauteil AA2

#### Bereich 2.1 Baustelleneinrichtung

*Hinweis: Hinweise zum Titel Baustelleneinrichtung*
Hinweise zum Titel Baustelleneinrichtung

1. Allgemeines

Die übergeordnete Baustelleneinrichtung wird vom Baustellenlogistiker des AG errichtet und betrieben.  Baustellenzugänge erfolgen durch das zentrale Drehkreuz mit Anwesenheitserfassung, Ein- und Ausfahrten sind ebenso festgelegt. Sanitärcontainer für das auf der Baustelle tätige Personal sind Teil der übergeordneten BE. Alle weiteren Einrichtungen, wie Tagesunterkünfte, Büro-, Materialcontainer sind vom AN bei dem Logistiker anzumieten und werden vom Logistiker aufgestellt.

Die Baustelleneinrichtung (BE) besteht aus An- und Abtransport, Montage und Vorhaltung aller für die Bauausführung erforderlichen Geräte, Werkzeuge, Bohlenwege, Zufahrten, Maschinen, Kräne, Hebezeuge, Kompressoren, Aufzüge sowie den Förderwegen für Leistungen des Auftragnehmers. Der erforderliche Geräteeinsatz ist dem Anbieter, dem Baugelände entsprechend, überlassen.

Mit dem Rückbau der BE sind die Bereiche in ihren ursprünglichen Zustand vor Beginn der Leistung zurückzuversetzen.

Vor Baubeginn, spätestens jedoch 14 Tage nach Beauftragung, ist ein detaillierter Baustelleneinrichtungsplan auf Grundlage der bestehenden Bauphasenplanung zu erstellen und der Bauleitung des Auftraggebers zur Freigabe vorzulegen.

Es ist Sache des Auftragnehmers, für eine in allen Punkten genehmigungs- und funktionsfähige Baustelleneinrichtung zu sorgen. Im Zuge des Baufortschritts sind besonders die Bauzustände bei der Planung der Baustelleneinrichtung zu berücksichtigen. Dies ist Sache des Auftragnehmers. Die Arbeiten an Dach und Fassade werden bereits frühzeitig begonnen. Hinsichtlich der Standorte von Gerüsten und Treppentürmen ist eine Abstimmung der Projektbeteiligten erforderlich.

Eine Freigabe muss schriftlich erfolgen. Die Baustelle ist stets sauber und aufgeräumt zu halten. Die Geräte und Gerüste müssen ständig den geltenden Regelwerken entsprechen. Lärm, Schmutz und Staub sind durch geeignete Schutzmaßnahmen zu begrenzen.

2. Übergeordnete Baustelleneinrichtung

Der AG stellt Bauwasser und Baustrom bereit. Anpassungen und Erweiterungen erfolgen durch den Baulogistiker.

2.1 Baustelleneinrichtungsplan

In den vom AN auf Grundlage der vom AG übergebenen übergeordneten Bauphasenplanung der Gesamtmaßnahme zu erstellenden Baustelleneinrichtungsplan sind aufzunehmen:
- Sämtliche Einrichtungen, wie z. B. Kranstandpunkte, Tagesunterkünfte, Sanitäreinrichtungen, usw. (maßstäblich)
- Zufahrten und Abfahrten
- Darstellung der Veränderung der BE, wie z. B. Zufahrten innerhalb unterschiedlicher Bauphasen (Bauphasenpläne).

2.2 Baustrom / Bauwasser
Der Auftraggeber stellt Anschlussmöglichkeiten für Baustrom und -wasser bereit. Die Nutzung der Medien ist für den AN kostenlos. Die Zuleitung zur Baustelle wird durch den vom AG beauftragten Logistiker bewerkstelligt, die Weiterleitung von den bereitgestellten Übergabepunkten zu den Arbeitsbereichen ist Sache des AN. Die Anschlussstellen und Leitungen sind vom AN zu schützen, insbesondere Übergabepunkt und Wasserleitung gegen Frost, z. B. durch provisorische Dämmung oder Einhausung. Sämtliche dafür anfallenden Kosten sind in die vorgegebenen Positionen des Leistungsverzeichnisses einzurechnen.

Der Bieter hat sich über die anliegenden Anschlusswerte eigenverantwortlich zu informieren. Sollte der Bieter eine höhere als die angebotene Leistung beanspruchen, so ist dies bei Angebotsabgabe schriftlich darzustellen. Die Kosten für eine Erhöhung des Anschlusswertes sind vom Auftragnehmer zu tragen und werden nicht gesondert vergütet.

3. Sicherheitsmaßnahmen / Schutzvorrichtungen
Alle Sicherheitsmaßnahmen der Baustelleneinrichtung, wie Beschilderung, Wink- und Warndienst, Abdeckungen und Absperrungen, Schutzvorrichtungen sind entsprechend den Unfallverhütungstechnischen Vorschriften vorzusehen, ggf. mehrmals täglich und nach Aufforderung der Bauleitung zu kontrollieren und zu unterhalten. Über die Beschaffenheit und die ggf. erforderlichen Maßnahmen zur Ausbesserung ist ein Protokoll anzufertigen. Die hieraus entstehenden Kosten sind einzukalkulieren.

4. Lagerflächen / Container

Das Flächenmanagement hat in Abstimmung mit dem AG bzw. dessen Logistiker zu erfolgen. Meldet dieser einen Bedarf an Arbeits- und Rüstflächen für Fremd- oder Folgegewerken an, so sind diese Bereiche unentgeltlich innerhalb einer Woche zu räumen. Unterlässt der AN dies, so erfolgt die kostenpflichtige Räumung und Entsorgung durch den AG auf Kosten des jeweiligen AN.
Die Materiallagerung auf Decken kann nur in Abstimmung mit dem Tragwerksplaner unter Berücksichtigung der Lastpläne erfolgen. Gegebenenfalls sind, falls diese im geplanten Bauablauf nicht hinderlich für Folgegewerke sind, Unterstützungsmaßnahmen zu ergreifen.

5. Bauzeit

Soweit in Positionen Vorhaltezeiten bis oder über das Ende der durchzuführenden Arbeiten hinaus festgelegt sind, bedeutet Ende der Leistungserbringung = förmliche Abnahme durch den Auftraggeber.

6. Sonstiges

Alle über die im LV genannten Positionen hinausgehenden Leistungen, wie etwa die Einrichtung von provisorischen Baustraßen, Bautreppen zu allen Geschossen, sind in die Grundposition Baustelleneinrichtung einzurechnen.

7. Bauverkehr

Der Auftragnehmer ist verpflichtet, auf den durch den Bauverkehr beanspruchten öffentlichen und privaten Straßen einschließlich der Gehwege jegliche Beschädigungen oder Verschmutzungen durch eigene Fahrzeuge oder Fahrzeuge seiner Lieferanten zu vermeiden bzw. unverzüglich zu beseitigen. Auf eine sinnvolle durch den Auftragnehmer durchzuführende Beweissicherung zu Beginn der BE wird hingewiesen. Die Beweissicherung findet nur Berücksichtigung, wenn die Unterlagen spätestens eine Woche nach Arbeitsbeginn der BL übergeben werden. Den in seiner Obhut stehenden Baustellenverkehr, insbesondere an Ein- und Ausfahrten, hat der Auftragnehmer unter Beachtung der Straßenverkehrsvorschriften eigenverantwortlich zu regeln.

**2.1.10 Baustelle einrichten**
STLB-Bau 2024-10 000
Baustelle für sämtliche, in der Leistungsbeschreibung aufgeführten Leistungen einrichten.
Menge: 1,000 St
Leistungsbereichkatalog: 000

**2.1.20 Aufbauen fahrbares Gerüst Stahlrohr 1,5kN/m2 1Lage H 2m**
STLB-Bau 2024-10 001
Aufbauen fahrbares Gerüst,
Stahlrohrkupplungsgerüst DIN 4420-3, Lastklasse 2 (1,5 kN/m2), eine genutzte Gerüstlage, Höhe der obersten Gerüstlage 2 m, im Gebäude.
Menge: 2,000 St
Leistungsbereichkatalog: 001

#### Bereich 2.2 Wandkonstruktion

**2.2.10 Schachtwand H bis 3,5 m WD 100 mm Rw 42 dB F90-AB UK Stahlblechprofil verz Einfachständerwerk Mineralwolle MW D 60mm WTR Gipspl.Vliesarmierung GM-F 2lagig D 12,5mm D 12,5mm Q3**
STLB-Bau 2025-04 039
Schachtwand DIN 4103-1, Einbaubereich 1 DIN 4103-1 (Bereiche mit geringer Menschenansammlung),
Höhe Wand bis '3.5' m,
Dicke Wand '100' mm,
bewertetes Schalldämm-Maß DIN 4109 Rw '42' dB, Feuerwiderstandsklasse F 90 - AB DIN 4102-2,
Unterkonstruktion aus verzinkten Stahlblechprofilen DIN EN 14195 und DIN 18182-1, als Einfachständerwerk, CW/UW 75,
Ständerachsabstand '625' mm,
Dämmschicht aus Mineralwolle MW DIN EN 13162, Dämmschichtdicke 60 mm, in Platten, Anwendungsgebiet DIN 4108-10 WTR, einlagig,
Beplankung einseitig, aus Gipsplatten mit Vliesarmierung DIN EN 15283-1, Typ GM-F,
1. Seite 2-lagig, Dicke 1. Seite 1. Lage 12,5 mm, Dicke 1. Seite 2. Lage 12,5 mm,
Spachtelung Qualitätsstufe Q3,
befestigen mit Schnellbauschrauben DIN EN 14566 und DIN 18182-2, Ausführung gemäß Einzelbeschreibung,
Einzelbeschreibungs-Nr 'Schichtenaufbau:
1. 12,5 mm Gipskartonplatte nach DIN EN 520, Typ DF
2. 12,5 mm Gipskartonplatte nach DIN EN 520, Typ DF
3. 75 mm CW-Wandprofil nach DIN 18182 mit 40 mm Mineralfaser
Schallschutzanforderung:
R´w >= 0 dB
Deckenanschluss:
gleitender Deckenanschluss an 260 mm Stahlbetondecke
Feuerwiderstandsklasse:
F90 - AB
Mineralwolle: RAL-UZ 132
Stahlblech: Chrom-VI-oxidfreie Passivierungsmittel'
.
Menge: 71,000 m2
Leistungsbereichkatalog: 039

**2.2.20 Trennwand H 3,5m D 125mm UK Stahlblechprofil verz Einfachständerwerk Mineralwolle MW D 60mm Gipspl. Baupl.A D 12,5+12,5mm Q3**
STLB-Bau 2025-04 039
Nichttragende innere Trennwand DIN 18183-1, DIN 4103-1, Einbaubereich 1 DIN 4103-1 (Bereiche mit geringer Menschenansammlung), Höhe bis 3,5 m, Dicke 125 mm, Baustoffklasse DIN 4102-1 A2 (nichtbrennbar),
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q3, Ausführung gemäß Einzelbeschreibung,
Einzelbeschreibungs-Nr 'Schichtenaufbau:
1. 12,5 mm Gipskartonplatte nach DIN EN 520, Typ A
2. 12,5 mm Gipskartonplatte nach DIN EN 520, Typ A
3. 75 mm CW-Wandprofil nach DIN 18182 mit 60 mm Mineralfaser
4. 12,5 mm Gipskartonplatte nach DIN EN 520, Typ A
5. 12,5 mm Gipskartonplatte nach DIN EN 520, Typ A
Schallschutzanforderung:
R´w >= 42 dB
Deckenanschluss:
gleitender Deckenanschluss an 260 mm Stahlbetondecke
Mineralwolle: RAL-UZ 132
Stahlblech: Chrom-VI-oxidfreie Passivierungsmittel'
.
Menge: 1159,000 m2
Leistungsbereichkatalog: 039

**2.2.30 Trennwand H 3,5m D 125mm UK Stahlblechprofil verz Einfachständerwerk Mineralwolle MW D 60mm Gipspl. Baupl.H2 D 12,5+12,5mm Q3**
STLB-Bau 2025-04 039
Nichttragende innere Trennwand DIN 18183-1, DIN 4103-1, Einbaubereich 1 DIN 4103-1 (Bereiche mit geringer Menschenansammlung), Höhe bis 3,5 m, Dicke 125 mm, Baustoffklasse DIN 4102-1 A2 (nichtbrennbar),
Unterkonstruktion aus verzinkten Stahlblechprofilen DIN EN 14195 und DIN 18182-1, als Einfachständerwerk, CW/UW 75, Ständerachsabstand 625 mm,
Dämmschicht aus Mineralwolle MW DIN EN 13162, Dämmschichtdicke 60 mm, Anwendungsgebiet DIN 4108-10 WTR, einlagig,
Beplankung beidseitig, aus Gipsplatten DIN 18180 und DIN EN 520, imprägnierte Bauplatten Typ H2, 2-lagig, Plattendicke 12,5 mm, befestigen mit Schnellbauschrauben DIN EN 14566 und DIN 18182-2,
Spachtelung Qualitätsstufe Q3, Ausführung gemäß Einzelbeschreibung,
Einzelbeschreibungs-Nr 'Schichtenaufbau:
1. 12,5 mm Gipskartonplatte nach DIN EN 520, Typ H2
2. 12,5 mm Gipskartonplatte nach DIN EN 520, Typ H2

3. 75 mm CW-Wandprofil nach DIN 18182 mit 60 mm Mineralfaser
4. 12,5 mm Gipskartonplatte nach DIN EN 520, Typ H2
5. 12,5 mm Gipskartonplatte nach DIN EN 520, Typ H2
Schallschutzanforderung:
R´w >= 42 dB
Deckenanschluss:
gleitender Deckenanschluss an 260 mm Stahlbetondecke
Mineralwolle: RAL-UZ 132
Stahlblech: Chrom-VI-oxidfreie Passivierungsmittel'
.
Menge: 37,000 m2
Leistungsbereichkatalog: 039

**2.2.40 Trennwand H 3,5m D 125mm UK Stahlblechprofil verz Einfachständerwerk Mineralwolle MW D 60mm Gipspl. Feuerschutzpl.DF D 12,5+12,5mm Q3**
STLB-Bau 2025-04 039
Nichttragende innere Trennwand DIN 18183-1, DIN 4103-1, Einbaubereich 1 DIN 4103-1 (Bereiche mit geringer Menschenansammlung), Höhe bis 3,5 m, Dicke 125 mm, Baustoffklasse DIN 4102-1 A2 (nichtbrennbar),
Unterkonstruktion aus verzinkten Stahlblechprofilen DIN EN 14195 und DIN 18182-1, als Einfachständerwerk, CW/UW 75, Ständerachsabstand 625 mm,
Dämmschicht aus Mineralwolle MW DIN EN 13162, Dämmschichtdicke 60 mm, Anwendungsgebiet DIN 4108-10 WTR, einlagig,
Beplankung beidseitig, aus Gipsplatten DIN 18180 und DIN EN 520, Feuerschutzplatten Typ DF, 2-lagig, Plattendicke 12,5 mm, befestigen mit Schnellbauschrauben DIN EN 14566 und DIN 18182-2,
Spachtelung Qualitätsstufe Q3, Ausführung gemäß Einzelbeschreibung,
Einzelbeschreibungs-Nr 'Schichtenaufbau:
1. 12,5 mm Gipskartonplatte nach DIN EN 520, Typ DF
2. 12,5 mm Gipskartonplatte nach DIN EN 520, Typ DF
3. 75 mm CW-Wandprofil nach DIN 18182 mit 60 mm Mineralfaser
4. 12,5 mm Gipskartonplatte nach DIN EN 520, Typ DF
5. 12,5 mm Gipskartonplatte nach DIN EN 520, Typ DF
Schallschutzanforderung:
R´w >= 42 dB
Deckenanschluss:
gleitender Deckenanschluss an 260 mm Stahlbetondecke
Feuerwiderstandsklasse:
F90 - AB
Mineralwolle: RAL-UZ 132
Stahlblech: Chrom-VI-oxidfreie Passivierungsmittel'
.
Menge: 29,000 m2
Leistungsbereichkatalog: 039

**2.2.50 Trennwand H 3,5m D 150mm UK Stahlblechprofil verz Einfachständerwerk Mineralwolle MW D 60mm Gipspl. Baupl.A D 12,5+12,5mm Q3**
STLB-Bau 2025-04 039
Nichttragende innere Trennwand DIN 18183-1, DIN 4103-1, Einbaubereich 1 DIN 4103-1 (Bereiche mit geringer Menschenansammlung), Höhe bis 3,5 m, Dicke 150 mm, Baustoffklasse DIN 4102-1 A2 (nichtbrennbar),
Unterkonstruktion aus verzinkten Stahlblechprofilen DIN EN 14195 und DIN 18182-1, als Einfachständerwerk, CW/UW 100, Ständerachsabstand 625 mm,
Dämmschicht aus Mineralwolle MW DIN EN 13162, Dämmschichtdicke 60 mm, Anwendungsgebiet DIN 4108-10 WTR, einlagig,
Beplankung beidseitig, aus Gipsplatten DIN 18180 und DIN EN 520, Bauplatten Typ A, 2-lagig, Plattendicke 12,5 mm, befestigen mit Schnellbauschrauben DIN EN 14566 und DIN 18182-2,
Spachtelung Qualitätsstufe Q3, Ausführung gemäß Einzelbeschreibung,
Einzelbeschreibungs-Nr 'Schichtenaufbau:
1. 12,5 mm Gipskartonplatte nach DIN EN 520, Typ A
2. 12,5 mm Gipskartonplatte nach DIN EN 520, Typ A
3. 100 mm CW-Wandprofil nach DIN 18182 mit 60 mm Mineralfaser
4. 12,5 mm Gipskartonplatte nach DIN EN 520, Typ A
5. 12,5 mm Gipskartonplatte nach DIN EN 520, Typ A
Schallschutzanforderung:
R´w >= 42 dB
Deckenanschluss:
gleitender Deckenanschluss an 260 mm Stahlbetondecke
Mineralwolle: RAL-UZ 132
Stahlblech: Chrom-VI-oxidfreie Passivierungsmittel'
.
Menge: 98,000 m2
Leistungsbereichkatalog: 039

**2.2.60 Trennwand H 3,5m D 150mm UK Stahlblechprofil verz Einfachständerwerk Mineralwolle MW D 60mm Gipspl. Baupl.H2 D 12,5+12,5mm Q3**
STLB-Bau 2025-04 039
Nichttragende innere Trennwand DIN 18183-1, DIN 4103-1, Einbaubereich 1 DIN 4103-1 (Bereiche mit geringer Menschenansammlung), Höhe bis 3,5 m, Dicke 150 mm, Baustoffklasse DIN 4102-1 A2 (nichtbrennbar),
Unterkonstruktion aus verzinkten Stahlblechprofilen DIN EN 14195 und DIN 18182-1, als Einfachständerwerk, CW/UW 100, Ständerachsabstand 625 mm,
Dämmschicht aus Mineralwolle MW DIN EN 13162, Dämmschichtdicke 60 mm, Anwendungsgebiet DIN 4108-10 WTR, einlagig,
Beplankung beidseitig, aus Gipsplatten DIN 18180 und DIN EN 520, imprägnierte Bauplatten Typ H2, 2-lagig, Plattendicke 12,5 mm, befestigen mit Schnellbauschrauben DIN EN 14566 und DIN 18182-2,
Spachtelung Qualitätsstufe Q3, Ausführung gemäß Einzelbeschreibung,
Einzelbeschreibungs-Nr 'Schichtenaufbau:
1. 12,5 mm Gipskartonplatte nach DIN EN 520, Typ H2
2. 12,5 mm Gipskartonplatte nach DIN EN 520, Typ H2
3. 100 mm CW-Wandprofil nach DIN 18182 mit 60 mm Mineralfaser
4. 12,5 mm Gipskartonplatte nach DIN EN 520, Typ H2
5. 12,5 mm Gipskartonplatte nach DIN EN 520, Typ H2
Schallschutzanforderung:
R´w >= 42 dB
Deckenanschluss:
gleitender Deckenanschluss an 260 mm Stahlbetondecke
Mineralwolle: RAL-UZ 132
Stahlblech: Chrom-VI-oxidfreie Passivierungsmittel'
.
Menge: 69,000 m2
Leistungsbereichkatalog: 039

**2.2.70 Trennwand H 3,5m D 150mm UK Stahlblechprofil verz Einfachständerwerk Mineralwolle MW D 60mm Gipspl. Feuerschutzpl.DF D 12,5+12,5mm Q3**
STLB-Bau 2025-04 039
Nichttragende innere Trennwand DIN 18183-1, DIN 4103-1, Einbaubereich 1 DIN 4103-1 (Bereiche mit geringer Menschenansammlung), Höhe bis 3,5 m, Dicke 150 mm, Baustoffklasse DIN 4102-1 A2 (nichtbrennbar),
Unterkonstruktion aus verzinkten Stahlblechprofilen DIN EN 14195 und DIN 18182-1, als Einfachständerwerk, CW/UW 100, Ständerachsabstand 625 mm,
Dämmschicht aus Mineralwolle MW DIN EN 13162, Dämmschichtdicke 60 mm, Anwendungsgebiet DIN 4108-10 WTR, einlagig,
Beplankung beidseitig, aus Gipsplatten DIN 18180 und DIN EN 520, Feuerschutzplatten Typ DF, 2-lagig, Plattendicke 12,5 mm, befestigen mit Schnellbauschrauben DIN EN 14566 und DIN 18182-2,
Spachtelung Qualitätsstufe Q3, Ausführung gemäß Einzelbeschreibung,
Einzelbeschreibungs-Nr 'Schichtenaufbau:
1. 12,5 mm Gipskartonplatte nach DIN EN 520, Typ DF
2. 12,5 mm Gipskartonplatte nach DIN EN 520, Typ DF
3. 100 mm CW-Wandprofil nach DIN 18182 mit 60 mm Mineralfaser
4. 12,5 mm Gipskartonplatte nach DIN EN 520, Typ DF
5. 12,5 mm Gipskartonplatte nach DIN EN 520, Typ DF
Schallschutzanforderung:
R´w >= 42 dB
Deckenanschluss:
gleitender Deckenanschluss an 260 mm Stahlbetondecke
Mineralwolle: RAL-UZ 132
Stahlblech: Chrom-VI-oxidfreie Passivierungsmittel'
.
Menge: 67,000 m2
Leistungsbereichkatalog: 039

**2.2.80 BABW, Trennwand H 3,5m D 151mm UK Stahlblechprofil verz Doppelständerwerk Gipspl. Baupl.DF D 12,5+12,5mm Q3**
Innere Trennwand DIN 18183-1, DIN 4103-1, Einbaubereich 1 DIN 4103-1 (Bereiche mit geringer Menschenansammlung) in der Bauart Brandwand, Höhe bis 3,5 m, Dicke 155 mm, Baustoffklasse DIN 4102-1 A2 (nichtbrennbar),
Unterkonstruktion aus verzinkten Stahlblechprofilen DIN EN 14195 und DIN 18182-1, CW/UW 75, Ständerachsabstand 625 mm,
Dämmschicht je Ständerwerk aus Mineralwolle MW DIN EN 13162, Dämmschichtdicke 60 mm, Anwendungsgebiet DIN 4108-10 WTR, einlagig,
Beplankung beidseitig, aus Gipsplatten DIN 18180 und DIN EN 520, Bauplatten Typ DF, 3-lagig, Plattendicke 12,5 mm, befestigen mit Schnellbauschrauben DIN EN 14566 und DIN18182-2, Blecheinlage beidseitig in der Beplankung, Blechstärke 0,5 mm
Spachtelung Qualitätsstufe Q3.
Schichtenaufbau:
1. 12,5 mmGipskartonplatte nach DIN EN 520, Typ DF
2. 0,5 mmStahlblech
3. 12,5 mmGipskartonplatte nach DIN EN 520, Typ DF
4. 12,5 mmGipskartonplatte nach DIN EN 520, Typ DF
5. 75 mmCW-Wandprofil nach DIN 18182 mit 60 mm Mineralfaser
6. 12,5 mmGipskartonplatte nach DIN EN 520, Typ DF
7. 12,5 mmGipskartonplatte nach DIN EN 520, Typ DF
8. 0,5 mmStahlblech
9. 12,5 mmGipskartonplatte nach DIN EN 520, Typ DF
Schallschutzanforderung:
R´w >= 42 dB
Feuerwiderstandsklasse:
Bauart Brandwand
Mineralwolle: RAL-UZ 132
Stahlblech: Chrom-VI-oxidfreie Passivierungsmittel
Menge: 32,000 m2

**2.2.90 Trennwand H 3,5m D 151mm UK Stahlblechprofil verz Doppelständerwerk Gipspl. Baupl.A D 12,5+12,5mm Q3**
Nichttragende innere Trennwand DIN 18183-1, DIN 4103-1, Einbaubereich 1 DIN 4103-1 (Bereiche mit geringer Menschenansammlung), Höhe bis 3,5 m, Dicke 151 mm, Baustoffklasse DIN 4102-1 A2 (nichtbrennbar),
Unterkonstruktion aus verzinkten Stahlblechprofilen DIN EN 14195 und DIN 18182-1, als Doppelständerwerk, Ständer durch Distanzstreifen gegeneinander abgestützt, CW/UW 50, Ständerachsabstand 625 mm,
Dämmschicht je Ständerwerk aus Mineralwolle MW DIN EN 13162, Dämmschichtdicke 40 mm, Anwendungsgebiet DIN 4108-10 WTR, einlagig,
Beplankung beidseitig, aus Gipsplatten DIN 18180 und DIN EN 520, Bauplatten Typ A, 2-lagig, Plattendicke 12,5 mm, befestigen mit Schnellbauschrauben DIN EN 14566 und DIN 18182-2,
Spachtelung Qualitätsstufe Q3.
Schichtenaufbau:
1. 12,5 mmGipskartonplatte nach DIN EN 520, Typ A
2. 12,5 mmGipskartonplatte nach DIN EN 520, Typ A
3. 50 mmCW-Wandprofil nach DIN 18182 mit 40 mm Mineralfaser
4. 10 mmAbstand
5. 50 mmCW-Wandprofil nach DIN 18182 mit 40 mm Mineralfaser
6. 12,5 mmGipskartonplatte nach DIN EN 520, Typ A
7. 12,5 mmGipskartonplatte nach DIN EN 520, Typ A
Schallschutzanforderung:
R´w >= 42 dB
Deckenanschluss:
gleitender Deckenanschluss an 260 mm Stahlbetondecke
Mineralwolle: RAL-UZ 132
Stahlblech: Chrom-VI-oxidfreie Passivierungsmittel
Menge: 10,000 m2

**2.2.100 Installationswand Trennwand raumhoch H bis 3,5 m B 5 m UK Metall Gipspl. D 12,5mm**
STLB-Bau 2025-04 045
Installationswand für Installationselemente, Installationselemente werden gesondert vergütet, als Trennwand, raumhoch, beidseitige Wandbefestigung,
Höhe Wand bis '3.5' m,
Breite Wand '5' m,
Dicke Wand '250' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 100 mm Installationsabstand, Plattenstreifen, = 300 mm hoch, ca. alle 900 mm, zur Aussteifung der CW-Wandprofile der beiden Konstriktionsebenen
5. 50 mm CW-Wandprofil nach DIN 18182 mit 40 mm Mineralfaser
6. 12,5 mm Gipskartonplatte nach DIN EN 520, Typ H2
7. 12,5 mm Gipskartonplatte nach DIN EN 520, Typ H2
Schallschutzanforderung:
R´w >= 42 dB
Deckenanschluss:
gleitender Deckenanschluss an 260 mm Stahlbetondecke
Mineralwolle: RAL-UZ 132
Stahlblech: Chrom-VI-oxidfreie Passivierungsmittel'
.
Menge: 66,000 m2
Leistungsbereichkatalog: 045

**2.2.110 Installationswand Trennwand raumhoch H bis 3,5 m B 5 m UK Metall Zementbaupl. D 12,5mm**
STLB-Bau 2025-04 045
Installationswand für Installationselemente, Installationselemente werden gesondert vergütet, als Trennwand, raumhoch, beidseitige Wandbefestigung,
Höhe Wand bis '3.5' m,
Breite Wand '5' m,
Dicke Wand '250' mm, Unterkonstruktion aus Metall, mit zweilagiger Beplankung, aus Zementbauplatten, Baustoffklasse DIN 4102-1 A1 (nichtbrennbar), Plattendicke 12,5 mm, Ausführung gemäß Einzelbeschreibung,
Einzelbeschreibungs-Nr 'Schichtenaufbau:
1. 12,5 mm Zementbauplatten
2. 12,5 mm Zementbauplatten
3. 50 mm CW-Wandprofil nach DIN 18182 mit 40 mm Mineralfaser
4. 100 mm Installationsabstand, Plattenstreifen, = 300 mm hoch, ca. alle 900 mm, zur Aussteifung der CW-Wandprofile der beiden Konstriktionsebenen
5. 50 mm CW-Wandprofil nach DIN 18182 mit 40 mm Mineralfaser
6. 12,5 mm Zementbauplatten
7. 12,5 mm Zementbauplatten
Schallschutzanforderung:
R´w >= 42 dB
Deckenanschluss:
gleitender Deckenanschluss an 260 mm Stahlbetondecke
Anschluss Fassade:
Schall-Langsdamm-Mas der Fassade . 50 dB
Anschluss Anschluss Flurtrennwand:
Doppelte Beplankung der Flurtrennwand durchlaufend
Anschluss an Hohlraumboden:
Schall-Langsdamm-Mas Hohlraumboden . 48 dB'
.
Menge: 10,000 m2
Leistungsbereichkatalog: 045

**2.2.120 Installationswand Trennwand raumhoch H bis 3,5 m B 5 m UK Metall Gipspl. D 12,5mm**
STLB-Bau 2025-04 045
Installationswand für Installationselemente, Installationselemente werden gesondert vergütet, als Trennwand, raumhoch, beidseitige Wandbefestigung,
Höhe Wand bis '3.5' m,
Breite Wand '5' m,
Dicke Wand '275' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 125 mm Installationsabstand, Plattenstreifen, = 300 mm hoch, ca. alle 900 mm, zur Aussteifung der CW-Wandprofile der beiden Konstriktionsebenen
5. 50 mm CW-Wandprofil nach DIN 18182 mit 40 mm Mineralfaser
6. 12,5 mm Gipskartonplatte nach DIN EN 520, Typ H2
7. 12,5 mm Gipskartonplatte nach DIN EN 520, Typ H2
Schallschutzanforderung:
R´w >= 42 dB
Deckenanschluss:
gleitender Deckenanschluss an 260 mm Stahlbetondecke
Mineralwolle: RAL-UZ 132
Stahlblech: Chrom-VI-oxidfreie Passivierungsmittel'
.
Menge: 3,000 m2
Leistungsbereichkatalog: 045

**2.2.130 Installationswand Trennwand raumhoch H bis 3,5 m B 5 m UK Metall Gipspl. D 12,5mm**
STLB-Bau 2025-04 045
Installationswand für Installationselemente, Installationselemente werden gesondert vergütet, als Trennwand, raumhoch, beidseitige Wandbefestigung,
Höhe Wand bis '3.5' m,
Breite Wand '5' m,
Dicke Wand '300' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 150 mm Installationsabstand, Plattenstreifen, = 300 mm hoch, ca. alle 900 mm, zur Aussteifung der CW-Wandprofile der beiden Konstriktionsebenen
5. 50 mm CW-Wandprofil nach DIN 18182 mit 40 mm Mineralfaser
6. 12,5 mm Gipskartonplatte nach DIN EN 520, Typ H2
7. 12,5 mm Gipskartonplatte nach DIN EN 520, Typ H2
Schallschutzanforderung:
R´w >= 42 dB
Deckenanschluss:
gleitender Deckenanschluss an 260 mm Stahlbetondecke
Mineralwolle: RAL-UZ 132
Stahlblech: Chrom-VI-oxidfreie Passivierungsmittel'
.
Menge: 6,000 m2
Leistungsbereichkatalog: 045

**2.2.140 Installationswand Trennwand raumhoch H bis 3,5 m B 5 m UK Metall Gipspl. D 12,5mm**
STLB-Bau 2025-04 045
Installationswand für Installationselemente, Installationselemente werden gesondert vergütet, als Trennwand, raumhoch, beidseitige Wandbefestigung,
Höhe Wand bis '3.5' m,
Breite Wand '5' m,
Dicke Wand '350' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 200 mm Installationsabstand, Plattenstreifen, = 300 mm hoch, ca. alle 900 mm, zur Aussteifung der CW-Wandprofile der beiden Konstriktionsebenen
5. 50 mm CW-Wandprofil nach DIN 18182 mit 40 mm Mineralfaser
6. 12,5 mm Gipskartonplatte nach DIN EN 520, Typ H2
7. 12,5 mm Gipskartonplatte nach DIN EN 520, Typ H2
Schallschutzanforderung:
R´w >= 42 dB
Deckenanschluss:
gleitender Deckenanschluss an 260 mm
Mineralwolle: RAL-UZ 132
Stahlblech: Chrom-VI-oxidfreie Passivierungsmittel'
.
Menge: 20,000 m2
Leistungsbereichkatalog: 045

**2.2.150 Installationswand Trennwand raumhoch H bis 3,5 m B 5 m UK Metall Gipspl. D 12,5mm**
STLB-Bau 2025-04 045
Installationswand für Installationselemente, Installationselemente werden gesondert vergütet, als Trennwand, raumhoch, beidseitige Wandbefestigung,
Höhe Wand bis '3.5' m,
Breite Wand '5' m,
Dicke Wand '350' mm, Unterkonstruktion aus Metall, mit zweilagiger Beplankung, aus Gipsplatten, imprägnierte Bauplatten Typ H2, Baustoffklasse DIN 4102-1 A1 (nichtbrennbar), Plattendicke 12,5 mm, Ausführung gemäß Einzelbeschreibung,
Einzelbeschreibungs-Nr 'Schichtenaufbau:
1. 12,5 mm Gipskartonplatte nach DIN EN 520, Typ H2
2. 12,5 mm Gipskartonplatte nach DIN EN 520, Typ H2
3. 50 mm CW-Wandprofil nach DIN 18182 mit 40 mm Mineralfaser
4. 350 mm Installationsabstand, Plattenstreifen, = 300 mm hoch, ca. alle 900 mm, zur Aussteifung der CW-Wandprofile der beiden Konstriktionsebenen
5. 50 mm CW-Wandprofil nach DIN 18182 mit 40 mm Mineralfaser
6. 12,5 mm Gipskartonplatte nach DIN EN 520, Typ H2
7. 12,5 mm Gipskartonplatte nach DIN EN 520, Typ H2
Schallschutzanforderung:
R´w >= 42 dB
Deckenanschluss:
gleitender Deckenanschluss an 260 mm Stahlbetondecke
Mineralwolle: RAL-UZ 132
Stahlblech: Chrom-VI-oxidfreie Passivierungsmittel'
.
Menge: 20,000 m2
Leistungsbereichkatalog: 045

**2.2.160 Trockenputz Gipspl. Baupl.A D 12,5mm Innenwand**
STLB-Bau 2024-10 039
Trockenputz aus Gipsplatten DIN 18180 und DIN EN 520, Bauplatten Typ A, Dicke 12,5 mm, auf Innenwänden, ansetzen mit Klebemörtelbatzen auf unebenem Untergrund, Spachtelung Qualitätsstufe Q2, Arbeitshöhe der zu bearbeitenden oder zu bekleidenden Fläche bis 3,5 m über der Standfläche des hierfür erforderlichen Gerüstes.
Menge: 25,000 m2
Leistungsbereichkatalog: 039

#### Bereich 2.3 Wandgeometrie

**2.3.10 Türöffnung seitl. raumhoch verstärken UA-Profile 75/40/2 B 760 mm H 2130 mm D 125mm H 3,5m**
STLB-Bau 2024-10 039
Türöffnung, seitlich raumhoch verstärken, im Einfachständerwerk, mit Metallständerprofilen UA DIN 18182-1 75/40/2, einschl. Boden- und Deckenanschluss, befestigen mit Winkeln, Dübeln und Schrauben, einschl. Sturzprofil,
Breite Nennmaß Wandöffnung '760' mm,
Höhe Nennmaß Wandöffnung '2130' mm, Wanddicke 125 mm, Wandhöhe bis 3,5 m.
Menge: 3,000 St
Leistungsbereichkatalog: 039

**2.3.20 Türöffnung seitl. raumhoch verstärken UA-Profile 75/40/2 B 760 mm H 2255 mm D 125mm H 3,5m**
STLB-Bau 2024-10 039
Türöffnung, seitlich raumhoch verstärken, im Einfachständerwerk, mit Metallständerprofilen UA DIN 18182-1 75/40/2, einschl. Boden- und Deckenanschluss, befestigen mit Winkeln, Dübeln und Schrauben, einschl. Sturzprofil,
Breite Nennmaß Wandöffnung '760' mm,
Höhe Nennmaß Wandöffnung '2255' mm, Wanddicke 125 mm, Wandhöhe bis 3,5 m.
Menge: 12,000 St
Leistungsbereichkatalog: 039

**2.3.30 Türöffnung seitl. raumhoch verstärken UA-Profile 75/40/2 B 885 mm H 2255 mm D 125mm H 3,5m**
STLB-Bau 2024-10 039
Türöffnung, seitlich raumhoch verstärken, im Einfachständerwerk, mit Metallständerprofilen UA DIN 18182-1 75/40/2, einschl. Boden- und Deckenanschluss, befestigen mit Winkeln, Dübeln und Schrauben, einschl. Sturzprofil,
Breite Nennmaß Wandöffnung '885' mm,
Höhe Nennmaß Wandöffnung '2255' mm, Wanddicke 125 mm, Wandhöhe bis 3,5 m.
Menge: 16,000 St
Leistungsbereichkatalog: 039

**2.3.40 Türöffnung seitl. raumhoch verstärken UA-Profile 75/40/2 B 1010 mm H 2255 mm D 125mm H 3,5m**
STLB-Bau 2024-10 039
Türöffnung, seitlich raumhoch verstärken, im Einfachständerwerk, mit Metallständerprofilen UA DIN 18182-1 75/40/2, einschl. Boden- und Deckenanschluss, befestigen mit Winkeln, Dübeln und Schrauben, einschl. Sturzprofil,
Breite Nennmaß Wandöffnung '1010' mm,
Höhe Nennmaß Wandöffnung '2255' mm, Wanddicke 125 mm, Wandhöhe bis 3,5 m.
Menge: 6,000 St
Leistungsbereichkatalog: 039

**2.3.50 Türöffnung seitl. raumhoch verstärken UA-Profile 75/40/2 B 1050 mm H 2505 mm D 125mm H 3,5m**
STLB-Bau 2024-10 039
Türöffnung, seitlich raumhoch verstärken, im Einfachständerwerk, mit Metallständerprofilen UA DIN 18182-1 75/40/2, einschl. Boden- und Deckenanschluss, befestigen mit Winkeln, Dübeln und Schrauben, einschl. Sturzprofil,
Breite Nennmaß Wandöffnung '1050' mm,
Höhe Nennmaß Wandöffnung '2505' mm, Wanddicke 125 mm, Wandhöhe bis 3,5 m.
Menge: 58,000 St
Leistungsbereichkatalog: 039

**2.3.60 Türöffnung seitl. raumhoch verstärken UA-Profile 75/40/2 B 1060 mm H 2255 mm D 125mm H 3,5m**
STLB-Bau 2024-10 039
Türöffnung, seitlich raumhoch verstärken, im Einfachständerwerk, mit Metallständerprofilen UA DIN 18182-1 75/40/2, einschl. Boden- und Deckenanschluss, befestigen mit Winkeln, Dübeln und Schrauben, einschl. Sturzprofil,
Breite Nennmaß Wandöffnung '1060' mm,
Höhe Nennmaß Wandöffnung '2255' mm, Wanddicke 125 mm, Wandhöhe bis 3,5 m.
Menge: 1,000 St
Leistungsbereichkatalog: 039

**2.3.70 Türöffnung seitl. raumhoch verstärken UA-Profile 75/40/2 B 1160 mm H 2505 mm D 125mm H 3,5m**
STLB-Bau 2024-10 039
Türöffnung, seitlich raumhoch verstärken, im Einfachständerwerk, mit Metallständerprofilen UA DIN 18182-1 75/40/2, einschl. Boden- und Deckenanschluss, befestigen mit Winkeln, Dübeln und Schrauben, einschl. Sturzprofil,
Breite Nennmaß Wandöffnung '1160' mm,
Höhe Nennmaß Wandöffnung '2505' mm, Wanddicke 125 mm, Wandhöhe bis 3,5 m.
Menge: 2,000 St
Leistungsbereichkatalog: 039

**2.3.80 Türöffnung seitl. raumhoch verstärken UA-Profile 75/40/2 B 1260 mm H 2255 mm D 125mm H 3,5m**
STLB-Bau 2024-10 039
Türöffnung, seitlich raumhoch verstärken, im Einfachständerwerk, mit Metallständerprofilen UA DIN 18182-1 75/40/2, einschl. Boden- und Deckenanschluss, befestigen mit Winkeln, Dübeln und Schrauben, einschl. Sturzprofil,
Breite Nennmaß Wandöffnung '1260' mm,
Höhe Nennmaß Wandöffnung '2255' mm, Wanddicke 125 mm, Wandhöhe bis 3,5 m.
Menge: 6,000 St
Leistungsbereichkatalog: 039

**2.3.90 Türöffnung seitl. raumhoch verstärken UA-Profile 75/40/2 B 1505 mm H 2255 mm D 125mm H 3,5m**
STLB-Bau 2024-10 039
Türöffnung, seitlich raumhoch verstärken, im Einfachständerwerk, mit Metallständerprofilen UA DIN 18182-1 75/40/2, einschl. Boden- und Deckenanschluss, befestigen mit Winkeln, Dübeln und Schrauben, einschl. Sturzprofil,
Breite Nennmaß Wandöffnung '1505' mm,
Höhe Nennmaß Wandöffnung '2255' mm, Wanddicke 125 mm, Wandhöhe bis 3,5 m.
Menge: 2,000 St
Leistungsbereichkatalog: 039

**2.3.100 Türöffnung seitl. raumhoch verstärken UA-Profile 75/40/2 B 1515 mm H 2510 mm D 125mm H 3,5m**
STLB-Bau 2025-04 039
Türöffnung, seitlich raumhoch verstärken, im Einfachständerwerk, mit Metallständerprofilen UA DIN 18182-1 75/40/2, einschl. Boden- und Deckenanschluss, befestigen mit Winkeln, Dübeln und Schrauben, einschl. Sturzprofil,
Breite Nennmaß Wandöffnung '1515' mm,
Höhe Nennmaß Wandöffnung '2510' mm, Wanddicke 125 mm, Wandhöhe bis 3,5 m, Ausführung gemäß Einzelbeschreibung,
Einzelbeschreibungs-Nr 'Anlegen von Öffnungen in GK-Wand, inkl. Leibungsbeplankung gem BS-Anforderung der Wand'
.
Menge: 1,000 St
Leistungsbereichkatalog: 039

**2.3.110 Vorrüsten von Türöffnung seitl. raumhoch verstärken UA-Profile 75/40/2 B 1050 mm H 2505 mm D 125mm H 3,5m**
STLB-Bau 2024-10 039
Türöffnung, seitlich raumhoch verstärken, im Einfachständerwerk, mit Metallständerprofilen UA DIN 18182-1 75/40/2, einschl. Boden- und Deckenanschluss, befestigen mit Winkeln, Dübeln und Schrauben, einschl. Sturzprofil,
Breite Nennmaß Wandöffnung '1050' mm,
Höhe Nennmaß Wandöffnung '2505' mm, Wanddicke 125 mm, Wandhöhe bis 3,5 m.
Menge: 58,000 St
Leistungsbereichkatalog: 039

**2.3.120 Türöffnung seitl. raumhoch verstärken Stahlhohlprofil F120 beplankt B 1555 mm H 2540 mm D 125mm H 3,5m, DT 411**
Türöffnung, seitlich raumhoch verstärken, im Einfachständerwerk, mit Stahlhohlprofilständern, Querschnitt einseitig 50/50 mm, einseitig 100/50 mm, Dicke 4 mm, einschl. Boden- und Deckenanschluss, einschl. Teleskopausbildung im Deckenanschluss, befestigen mit Winkeln, Dübeln und Schrauben, einschl. Sturzprofil 50/50 mm, Dicke 4mm,
Breite Nennmaß Wandöffnung '1555' mm,
Höhe Nennmaß Wandöffnung '2540' mm, Wanddicke 125 mm,
Wandhöhe bis 3,5 m, Ausführung gemäß Zeichnung,
Zeichnungs-Nr
D 5 3 1 1 3 A A X 0 0 A 3 0 0 _ D E 4 1 1

inkl. aller notwendigen Verbindungs- und Befestigungsmaterialien, 2-fach grundiert, mit gleitenden Deckenanschluss zur Aufnahme von Deckendurchbiegungen.
Befestigung auf Beton / Estrich bzw. an Massivdecke,
Deckenanschluss gleitend, inkl. Kopf- und Fußplatten und deren Brandschutztechnischer Bekleidung.
F120 Brandschutzverkleidung gem. Herstellerangaben für verschiebliche Deckenanschlüsse.
.
Menge: 1,000 St

**2.3.130 Türöffnung seitl. raumhoch einseitig verstärken Stahlhohlprofil F120 100/50mm D 4mm B 1720 mm H 2540 mm D 125mm H 3,5m, DT 412**
Türöffnung, seitlich einseitig raumhoch verstärken, im Einfachständerwerk, mit Stahlhohlprofilständern, Querschnitt 100/50 mm, Dicke 4 mm, einschl. Boden- und Deckenanschluss, einschl. Teleskopausbildung im Deckenanschluss, befestigen mit Winkeln, Dübeln und Schrauben, einschl. Sturzprofil 50/50, Dicke 4 mm,
Breite Nennmaß Wandöffnung '1720' mm,
Höhe Nennmaß Wandöffnung '2540' mm, Wanddicke 125 mm,
Wandhöhe bis 3,5 m, Ausführung gemäß Zeichnung und Einzelbeschreibung,
Zeichnungs-Nr
D 5 3 1 1 3 A A X 0 0 A 3 0 0 _ D E 4 1 2

inkl. aller notwendigen Verbindungs- und Befestigungsmaterialien, 2-fach grundiert, mit gleitenden Deckenanschluss zur Aufnahme von Deckendurchbiegungen.
Befestigung auf Beton / Estrich bzw. an Massivdecke,
Deckenanschluss gleitend, inkl. Kopf- und Fußplatten und deren Brandschutztechnischer Bekleidung.
F120 Brandschutzverkleidung gem. Herstellerangaben für verschiebliche Deckenanschlüsse.
.
Menge: 2,000 St

**2.3.140 Türöffnung seitl. raumhoch einseitig verstärken Stahlhohlprofil F120 50/50mm D 4mm B 1720 mm H 2540 mm D 125mm H 3,5m, DT 413**
Türöffnung, seitlich einseitig raumhoch verstärken, im Einfachständerwerk, mit Stahlhohlprofilständern, Querschnitt 50/50 mm, Dicke 4 mm, einschl. Boden- und Deckenanschluss, einschl. Teleskopausbildung im Deckenanschluss, befestigen mit Winkeln, Dübeln und Schrauben, einschl. Sturzprofil,
Breite Nennmaß Wandöffnung '1720' mm,
Höhe Nennmaß Wandöffnung '2540' mm, Wanddicke 125 mm,
Wandhöhe bis 3,5 m, Ausführung gemäß Zeichnung und Einzelbeschreibung,
Zeichnungs-Nr
D 5 3 1 1 3 A A 1 E G A 3 0 0 _ D E 4 1 3

inkl. aller notwendigen Verbindungs- und Befestigungsmaterialien, 2-fach grundiert, mit gleitenden Deckenanschluss zur Aufnahme von Deckendurchbiegungen.
Befestigung auf Beton / Estrich bzw. an Massivdecke,
Deckenanschluss gleitend, inkl. Kopf- und Fußplatten und deren Brandschutztechnischer Bekleidung.
F120 Brandschutzverkleidung gem. Herstellerangaben für verschiebliche Deckenanschlüsse.
.
Menge: 3,000 St

**2.3.150 Öffnung herstellen UK auswechseln WD 125 mm CW-Profil 75/50/0,6 B 0,1 m H 0,1 m Trennwand beidseitig Gipspl. Mineralwolle D 60mm**
STLB-Bau 2025-04 039
Öffnung herstellen, einschl. Unterkonstruktion auswechseln, eckig,
Dicke Wand '125' mm, mit CW-Profil DIN 18182-1 75/50/0,6, Einfachständerwerk,
Breite '0.1' m,
Höhe '0.1' m,
Ausführung an nichttragender innerer Trennwand, Öffnung beidseitig, Bekleidung aus Gipsplatten, Bauplatten Typ A, 1. Seite 2-lagig, Dicke 1. Seite 1. Lage 12,5 mm, Dicke 1. Seite 2. Lage 12,5 mm,
2. Seite 2-lagig, Dicke 2. Seite 1. Lage 12,5 mm, Dicke 2. Seite 2. Lage 12,5 mm, Dämmschicht aus Mineralwolle, Dämmschichtdicke 60 mm, Anwendungsgebiet DIN 4108-10 WTR, MW DIN EN 13162, Arbeitshöhe der zu bearbeitenden Fläche bis 3,5 m über der Standfläche des hierfür erforderlichen Gerüstes, Ausführung gemäß Einzelbeschreibung,
Einzelbeschreibungs-Nr '- Mineralwolle: RAL-UZ132'
.
Menge: 4,000 St
Leistungsbereichkatalog: 039

**2.3.160 Öffnung herstellen UK auswechseln WD 125 mm CW-Profil 75/50/0,6 B 0,25 m H 0,25 m Trennwand beidseitig Gipspl. Mineralwolle D 60mm**
STLB-Bau 2025-04 039
Öffnung herstellen, einschl. Unterkonstruktion auswechseln, eckig,
Dicke Wand '125' mm, mit CW-Profil DIN 18182-1 75/50/0,6, Einfachständerwerk,
Breite '0.25' m,
Höhe '0.25' m,
Ausführung an nichttragender innerer Trennwand, Öffnung beidseitig, Bekleidung aus Gipsplatten, Bauplatten Typ A, 1. Seite 2-lagig, Dicke 1. Seite 1. Lage 12,5 mm, Dicke 1. Seite 2. Lage 12,5 mm,
2. Seite 2-lagig, Dicke 2. Seite 1. Lage 12,5 mm, Dicke 2. Seite 2. Lage 12,5 mm, Dämmschicht aus Mineralwolle, Dämmschichtdicke 60 mm, Anwendungsgebiet DIN 4108-10 WTR, MW DIN EN 13162, Arbeitshöhe der zu bearbeitenden Fläche bis 3,5 m über der Standfläche des hierfür erforderlichen Gerüstes, Ausführung gemäß Einzelbeschreibung,
Einzelbeschreibungs-Nr '- Mineralwolle: RAL-UZ132'
.
Menge: 9,000 St
Leistungsbereichkatalog: 039

**2.3.170 Öffnung herstellen UK auswechseln WD 125 mm CW-Profil 75/50/0,6 B 0,25 m H 0,5 m Trennwand beidseitig Gipspl. Mineralwolle D 60mm**
STLB-Bau 2025-04 039
Öffnung herstellen, einschl. Unterkonstruktion auswechseln, eckig,
Dicke Wand '125' mm, mit CW-Profil DIN 18182-1 75/50/0,6, Einfachständerwerk,
Breite '0.25' m,
Höhe '0.5' m,
Ausführung an nichttragender innerer Trennwand, Öffnung beidseitig, Bekleidung aus Gipsplatten, Bauplatten Typ A, 1. Seite 2-lagig, Dicke 1. Seite 1. Lage 12,5 mm, Dicke 1. Seite 2. Lage 12,5 mm,
2. Seite 2-lagig, Dicke 2. Seite 1. Lage 12,5 mm, Dicke 2. Seite 2. Lage 12,5 mm, Dämmschicht aus Mineralwolle, Dämmschichtdicke 60 mm, Anwendungsgebiet DIN 4108-10 WTR, MW DIN EN 13162, Arbeitshöhe der zu bearbeitenden Fläche bis 3,5 m über der Standfläche des hierfür erforderlichen Gerüstes, Ausführung gemäß Einzelbeschreibung,
Einzelbeschreibungs-Nr '- Mineralwolle: RAL-UZ132'
.
Menge: 18,000 St
Leistungsbereichkatalog: 039

**2.3.180 Öffnung herstellen Durchm 25 cm Trennwand beidseitig Gipspl.**
STLB-Bau 2025-04 039
Öffnung herstellen, rund, Einfachständerwerk,
Durchmesser '25' cm,
Ausführung an nichttragender innerer Trennwand, Öffnung beidseitig, Bekleidung aus Gipsplatten, Bauplatten Typ A, 1. Seite 2-lagig, Dicke 1. Seite 1. Lage 12,5 mm, Dicke 1. Seite 2. Lage 12,5 mm,
2. Seite 2-lagig, Dicke 2. Seite 1. Lage 12,5 mm, Dicke 2. Seite 2. Lage 12,5 mm, Arbeitshöhe der zu bearbeitenden Fläche bis 3,5 m über der Standfläche des hierfür erforderlichen Gerüstes.
Menge: 21,000 St
Leistungsbereichkatalog: 039

**2.3.190 Öffnung herstellen Durchm 12,5 cm Trennwand beidseitig Gipspl.**
STLB-Bau 2025-04 039
Öffnung herstellen, rund, Einfachständerwerk,
Durchmesser '12.5' cm,
Ausführung an nichttragender innerer Trennwand, Öffnung beidseitig, Bekleidung aus Gipsplatten, Bauplatten Typ A, 1. Seite 2-lagig, Dicke 1. Seite 1. Lage 12,5 mm, Dicke 1. Seite 2. Lage 12,5 mm,
2. Seite 2-lagig, Dicke 2. Seite 1. Lage 12,5 mm, Dicke 2. Seite 2. Lage 12,5 mm, Arbeitshöhe der zu bearbeitenden Fläche bis 3,5 m über der Standfläche des hierfür erforderlichen Gerüstes.
Menge: 48,000 St
Leistungsbereichkatalog: 039

**2.3.200 Öffnung herstellen Durchm 10 cm Trennwand beidseitig Gipspl.**
STLB-Bau 2025-04 039
Öffnung herstellen, rund, Einfachständerwerk,
Durchmesser '10' cm,
Ausführung an nichttragender innerer Trennwand, Öffnung beidseitig, Bekleidung aus Gipsplatten, Bauplatten Typ A, 1. Seite 2-lagig, Dicke 1. Seite 1. Lage 12,5 mm, Dicke 1. Seite 2. Lage 12,5 mm,
2. Seite 2-lagig, Dicke 2. Seite 1. Lage 12,5 mm, Dicke 2. Seite 2. Lage 12,5 mm, Arbeitshöhe der zu bearbeitenden Fläche bis 3,5 m über der Standfläche des hierfür erforderlichen Gerüstes.
Menge: 55,000 St
Leistungsbereichkatalog: 039

**2.3.210 Öffnung herstellen Durchm 5 cm Trennwand beidseitig Gipspl.**
STLB-Bau 2025-04 039
Öffnung herstellen, rund, Einfachständerwerk,
Durchmesser '5' cm,
Ausführung an nichttragender innerer Trennwand, Öffnung beidseitig, Bekleidung aus Gipsplatten, Bauplatten Typ A, 1. Seite 2-lagig, Dicke 1. Seite 1. Lage 12,5 mm, Dicke 1. Seite 2. Lage 12,5 mm,
2. Seite 2-lagig, Dicke 2. Seite 1. Lage 12,5 mm, Dicke 2. Seite 2. Lage 12,5 mm, Arbeitshöhe der zu bearbeitenden Fläche bis 3,5 m über der Standfläche des hierfür erforderlichen Gerüstes.
Menge: 63,000 St
Leistungsbereichkatalog: 039

**2.3.220 Trockenbau anschließen Durchm 250 mm Trennwand WD 125 mm Gipspl.**
STLB-Bau 2025-04 039
Trockenbau anschließen an Rohrleitung, rund,
Durchmesser '250' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 21,000 St
Leistungsbereichkatalog: 039

**2.3.230 Trockenbau anschließen Durchm 125 mm Trennwand WD 125 mm Gipspl.**
STLB-Bau 2025-04 039
Trockenbau anschließen an Rohrleitung, rund,
Durchmesser '125' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 48,000 St
Leistungsbereichkatalog: 039

**2.3.240 Trockenbau anschließen Durchm 100 mm Trennwand WD 125 mm Gipspl.**
STLB-Bau 2025-04 039
Trockenbau anschließen an Rohrleitung, rund,
Durchmesser '100' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 55,000 St
Leistungsbereichkatalog: 039

**2.3.250 Trockenbau anschließen Durchm 25 mm Trennwand WD 125 mm Gipspl.**
STLB-Bau 2025-04 039
Trockenbau anschließen an Rohrleitung, rund,
Durchmesser '25' mm,
Ausführung an nichttragender innerer Trennwand,
Dicke Wand '125' mm, Wandhöhe 3,5 m, Anschluss umlaufend, Bekleidung aus Gipsplatten, Bauplatten Typ A, beidseitig, 1. Seite 2-lagig, Dicke 1. Seite 1. Lage 12,5 mm, Dicke 1. Seite 2. Lage 12,5 mm, 2. Seite 2-lagig, Dicke 2. Seite 1. Lage 12,5 mm, Dicke 2. Seite 2. Lage 12,5 mm, Einfachständerwerk, Arbeitshöhe der zu bearbeitenden oder zu bekleidenden Fläche bis 3,5 m über der Standfläche des hierfür erforderlichen Gerüstes.
Menge: 63,000 St
Leistungsbereichkatalog: 039

**2.3.260 Anarbeiten Toilette in Beplankung**
Aussparungen der Befestigungvorrichtung und Installationsleitungen für Toilette herstellen und nach erfolgter Installation anarbeiten und verspachteln.
Sämtliche Anschlussfugen an angrenzende Bauteile sind streichfähig, dauerelastisch zu versiegeln.

Ausschnitte, rund:
1 x D=110 mm
1 x D= 20 mm
1 x D =60 mm

Ausschnitte, rechteckig:
1 x ca. 250 x 120 mm

Oberflächenqualität Q3
Menge: 13,000 St

**2.3.270 Anarbeiten Urinal in Beplankung**
Aussparungen der Befestigungvorrichtung und Installationsleitungen für Urinal herstellen und nach erfolgter Installation anarbeiten und verspachteln.
Sämtliche Anschlussfugen an angrenzende Bauteile sind streichfähig, dauerelastisch zu versiegeln.

Ausschnitte, rund:
3 x D = 20 mm
1 x D =60 mm

Ausschnitte, rechteckig:
1 x ca. 150 x 12 mm

Oberflächenqualität Q3
Menge: 3,000 St

**2.3.280 Anarbeiten Waschtisch in Beplankung**
Aussparungen der Befestigungvorrichtung und Installationsleitungen für Waschtisch herstellen und nach erfolgter Installation anarbeiten und verspachteln.
Sämtliche Anschlussfugen an angrenzende Bauteile sind streichfähig, dauerelastisch zu versiegeln.

Ausschnitte, rund:
2 x D= 20 mm
1 x D =60 mm

Oberflächenqualität Q3
Menge: 14,000 St

**2.3.290 Anarbeiten Ausgussbecken in Beplankung**
Aussparungen der Befestigungvorrichtung und Installationsleitungen für Ausgussbecken herstellen und nach erfolgter Installation anarbeiten und verspachteln.
Sämtliche Anschlussfugen an angrenzende Bauteile sind streichfähig, dauerelastisch zu versiegeln.

Ausschnitte, rund:
3 x D= 20 mm
1 x D =60 mm

Oberflächenqualität Q3
Menge: 3,000 St

**2.3.300 Anarbeiten Dusche in Beplankung**
Aussparungen der Befestigungvorrichtung und Installationsleitungen für Duscharmaturen herstellen und nach erfolgter Installation anarbeiten und verspachteln.
Sämtliche Anschlussfugen an angrenzende Bauteile sind streichfähig, dauerelastisch zu versiegeln.

Ausschnitte, rund:
3 x D= 20 mm
1 x D =60 mm

Oberflächenqualität Q2
Menge: 3,000 St

**2.3.310 Frei Wandende / d = 100 bis 150 mm / einschalig**
Freies Wandende als Zulage für oben beschriebene Montagewände teils als Anschluss der Systemtrennwände,

bestehend aus einem CW-Ständerprofil gem. der jeweiligen Wandstärke als Wandabschluss, an der Stirnseite ist das Profil außen mit 1 x 12,5 mm dicken Plattenstreifen zu beplanken, die Kanten sind raumhoch mit Kantenschutzprofil 31/31/0,4 mm zu bewehren und flächig abzuspachteln.

Aufgrund der Abhängigkeiten durch den Anschluss der Systemtrennwände sind die Wandanforderungen der DIN 18202 zu erfüllen, hier gilt Tab. 3, Zeile 7 ist zu beachten, weiter werde die zulässigen Winkel-, Grenz- und Fluchtabweichungen um 50% reduziert.

Sämtliche Anschlussfugen an angrenzende Bauteile sind streichfähig, dauerelastisch zu versiegeln.
Menge: 10,000 m

**2.3.320 Wandecke 90°**
Wandecke, 90°, mit eingespachteltem Blechprofil als Eckschutz als Zulage für oben beschriebene Montagewände für alle Wandstärken herstellen.

Die Innenecke ist streichfähig, dauerelastisch zu versiegeln.
Menge: 130,000 m

**2.3.330 T-Verbindung**
T-Verbindung als Zulage für den stumpfen Anschluß von Montagewänden zueinander, Ausführung mit starrer Verbindung und unterbrochener Beplankung, inkl zusätzliche CW-Profile.
Die senkrecht zueinander stehenden Beplankungen sind dicht an die GK-Wand anzuschließen. Die maximal 15 mm breite Restfugen zwischen Wand und der Beplankung ist mit Trennstreifen zu trennen und mit Spachtel aus Gips bzw. Ansetztbinder hohlraumfüllend dicht zu schließen, sowie streichfähig, dauerelastisch zu versiegeln.

Der Trennfixstreifen ist nach Abschluss der Verspachtelungsarbeiten Unterkantenbündig mit der Decke sauber abzuschneiden (in Abstimmung mit der Bauleitung).
Menge: 303,000 m

**2.3.340 Wand-Wandanschluss / starr**
Herstellen eines Wandanschlusses an eine Massivwand. Die Beplankung ist an die Massivwand oder-stütze anzuschließen.

Die Fertigungsfuge zwischen Wand und der Beplankung ist mit einem Trennstreifen zu trennen und mit Spachtel aus Gips bzw. Ansetzbinder hohlraumfüllend dicht zu schließen, sowie überstreichbar, dauerelastisch zu versiegeln.
Menge: 327,000 m

**2.3.350 Wand-Fassadenanschluss / gleitend**
Herstellen eines Wandanschlusses an eine Fassade. Die Beplankung ist gleitend an die Fasssade anzuschließen. Es ist von einer Fassadenbewegung von bis zu 3,5 cm auszugehen.

Die Fertigungsfuge zwischen Fassade und der Beplankung ist beidseitig mit einem Abschlussprofil zu abzuschließen, sowie überstreichbar, dauerelastisch zu versiegeln.
Menge: 50,000 m

**2.3.360 Wand-Deckenanschluss / gleitend / 1-schalig**
*** Bezugsbeschreibung
Anschluss, gleitend bis 20 mm Deckendurchbiegung, als Zulage zu den 1-schaligen Montage- und Installationswänden, sowie der Vorsatzschalen der Vorpositionen.

Wandstärke: 100 bis 150 mm.

Die Leistung erfolgt im unsichtbaren Bereich oberhalb von Abhangdecken.

Auf die Einhaltung der geforderten Schallschutz- und Brandschutzanforderungen der jeweiligen Wand ist zu achten.
Menge: 487,000 m

**2.3.370 Wand-Deckenanschluss / gleitend / 1-schalig / F90**
Anschluss, gleitend bis 20 mm Deckendurchbiegung für 1-schaligen Montage- und Installationswänden, sowie der Vorsatzschalen der Vorpositionen mit F90 Anforderungen.

Wandstärke: 100 bis 150 mm.

Die Leistung erfolgt im unsichtbaren Bereich oberhalb von Abhangdecken.

Auf die Einhaltung der geforderten Schallschutz- und Brandschutzanforderungen der jeweiligen Wand ist zu achten.
Menge: 140,000 m

**2.3.380 Wand-Deckenanschluss / gleitend / 2-schalig**
*** wie Position 2.3.360
Wandstärke 155 bis 250 mm.
Menge: 50,000 m

**2.3.390 Revisionsklappe Rahmen Stahlblech besch Füllung Gipspl. D 12,5mm L 600 mm B 600 mm Schnappverschluss Fangsicherung einseitig**
STLB-Bau 2024-10 039
Revisionsklappe, Rahmen aus beschichtetem Stahlblech, mit Füllung aus Gipsplatten, Spachtelung Qualitätsstufe Q3 (Sonderausführung), Dicke 12,5 mm,
Höhe '600' mm,
Breite '600' mm, mit Schnappverschluss, einseitige Fangsicherung, geeignet für Fliesenbelag.
Menge: 10,000 St
Leistungsbereichkatalog: 039

**2.3.400 Revisionsklappe Rahmen Stahlblech besch Füllung Gipspl. D 12,5mm L 300 mm B 300 mm Schnappverschluss Fangsicherung einseitig**
STLB-Bau 2024-10 039
Revisionsklappe, Rahmen aus beschichtetem Stahlblech, mit Füllung aus Gipsplatten, Spachtelung Qualitätsstufe Q3 (Sonderausführung), Dicke 12,5 mm,
Höhe '300' mm,
Breite '300' mm, mit Schnappverschluss, einseitige Fangsicherung, geeignet für Fliesenbelag.
Menge: 20,000 St
Leistungsbereichkatalog: 039

**2.3.410 UA-Profil 75/40/2**
STLB-Bau 2025-04 039
UA-Profil DIN 18182-1 75/40/2 Ausführung gemäß Einzelbeschreibung,
Einzelbeschreibungs-Nr 'Traggerüst im Wandhohlraum, aus Stahlblechprofilen UA 50, verzinkt, befestigt an Rohfußboden und -Decke mittels Türpfosten-Steckwinkel, für wandhängende Lasten bis 1,5 kN/m Wandlänge, Objektbefestigung mit Gewindestangen, U-Scheibe und Stahlmutter M 12 selbstschneidenden Schrauben.'
.
Menge: 262,000 m
Leistungsbereichkatalog: 039

**2.3.420 Tragständer, RR 75 / 75 / 5**
STLB-Bau 2025-04 039
Tragständer im Wandhohlraum, aus Stahlprofilen, verzinkt, Ausführung gemäß Einzelbeschreibung,
Einzelbeschreibungs-Nr 'Stahl- Vierkantprofilen 75 / 75 / 5 mm, als Wandverstärkung, liefern, waagerecht und senkrecht in Trockenbauwänden montieren. inkl. aller notwendigen Verbindungs- und Befestigungsmaterialien, 2-fach grundiert, mit gleitenden Deckenanschluss zur Aufnahme von Deckendurchbiegungen.
Befestigung auf Beton / Estrich bzw. an Massivdecke,
Deckenanschluss gleitend, inkl. Kopf- und Fußplatten.

Wandhöhe: 3,15 m

- Stahlprofil: Chrom-VI-oxidfreie Passivierungsmittel'
.
Menge: 4,000 St
Leistungsbereichkatalog: 039

**2.3.430 Tragständer, RR 75 / 75 / 5, F90 verkleidet**
STLB-Bau 2025-04 039
Tragständer im Wandhohlraum, aus Stahlprofilen, verzinkt, Ausführung gemäß Einzelbeschreibung,
Einzelbeschreibungs-Nr 'Stahl- Vierkantprofilen 75 / 75 / 5 mm, als Wandverstärkung, liefern, waagerecht und senkrecht in Trockenbauwänden montieren. inkl. aller notwendigen Verbindungs- und Befestigungsmaterialien, 2-fach grundiert, mit gleitenden Deckenanschluss zur Aufnahme von Deckendurchbiegungen.
Befestigung auf Beton / Estrich bzw. an Massivdecke,
Deckenanschluss gleitend, inkl. Kopf- und Fußplatten und deren Brandschutztechnischer Bekleidung.
F90 Brandschutzverkleidung gem. Herstellerangaben für verschiebliche Deckenanschlüsse.

Wandhöhe: 3,15 m

- Stahlprofil: Chrom-VI-oxidfreie Passivierungsmittel'
.
Menge: 8,000 St
Leistungsbereichkatalog: 039

**2.3.440 Traverse aus Gipsfaserplatte, 1.200 x 600 mm**
STLB-Bau 2025-04 039
Traverse im Wandhohlraum, aus Gipsfaserplatte, Baustoffklasse DIN 4102-1 A2 (nichtbrennbar), Konsollast bis 1,5 kN/m Wandlänge, Arbeitshöhe des Montageortes bis 3,5 m über der Standfläche des hierfür erforderlichen Gerüstes, Ausführung gemäß Einzelbeschreibung,
Einzelbeschreibungs-Nr 'in F90-Wand.
Maße der Traverse: 1.200 x 600 mm (BxH)'
.
Menge: 1,000 St
Leistungsbereichkatalog: 039

**2.3.450 Traverse aus Mehrschichtholzplatte, 3.000 x 600 mm**
STLB-Bau 2025-04 039
Traverse im Wandhohlraum, aus Mehrschichtholzplatte, Baustoffklasse DIN 4102-1 A2 (nichtbrennbar), Konsollast bis 1,5 kN/m Wandlänge, Arbeitshöhe des Montageortes bis 3,5 m über der Standfläche des hierfür erforderlichen Gerüstes, Ausführung gemäß Einzelbeschreibung,
Einzelbeschreibungs-Nr 'Maße der Traverse: 3.000 x 600 mm (BxH)'
.
Menge: 2,000 St
Leistungsbereichkatalog: 039

**2.3.460 Traverse aus Mehrschichtholzplatte, 1.200 x 600 mm**
STLB-Bau 2025-04 039
Traverse im Wandhohlraum, aus Mehrschichtholzplatte, Baustoffklasse DIN 4102-1 A2 (nichtbrennbar), Konsollast bis 1,5 kN/m Wandlänge, Arbeitshöhe des Montageortes bis 3,5 m über der Standfläche des hierfür erforderlichen Gerüstes, Ausführung gemäß Einzelbeschreibung,
Einzelbeschreibungs-Nr 'Maße der Traverse: 1.200 x 600 mm (BxH)'
.
Menge: 1,000 St
Leistungsbereichkatalog: 039

**2.3.470 Traverse aus Mehrschichtholzplatte, 1.500 x 600 mm**
STLB-Bau 2025-04 039
Traverse im Wandhohlraum, aus Mehrschichtholzplatte, Baustoffklasse DIN 4102-1 A2 (nichtbrennbar), Konsollast bis 1,5 kN/m Wandlänge, Arbeitshöhe des Montageortes bis 3,5 m über der Standfläche des hierfür erforderlichen Gerüstes, Ausführung gemäß Einzelbeschreibung,
Einzelbeschreibungs-Nr 'Maße der Traverse: 1.500 x 600 mm (BxH)'
.
Menge: 2,000 St
Leistungsbereichkatalog: 039

**2.3.480 Traverse aus Mehrschichtholzplatte, 600 x 600 mm**
STLB-Bau 2025-04 039
Traverse im Wandhohlraum, aus Mehrschichtholzplatte, Baustoffklasse DIN 4102-1 A2 (nichtbrennbar), Konsollast bis 1,5 kN/m Wandlänge, Arbeitshöhe des Montageortes bis 3,5 m über der Standfläche des hierfür erforderlichen Gerüstes, Ausführung gemäß Einzelbeschreibung,
Einzelbeschreibungs-Nr 'Maße der Traverse: 600 x 600 mm (BxH)'
.
Menge: 4,000 St
Leistungsbereichkatalog: 039

**2.3.490 Revi-Klappe / glatt / 600/600mm / Wand**
*** Bezugsbeschreibung
Revisionsklappe für Vorsatzschale / Montagewand inkl. Einmessen und Auswechseln der TB-UK.

Revi-Klappe dichtschließend, vorgerichtet für den Einbau in 2 fach 12,5 mm stark beplankter Wandkonstruktion, liefern und einbauen, als Standardausführung, mit flächenbündig eingeklebter Hartgipsplatte (GKFI) 12,5 mm,

Abmessung (lichter Durchgang): 600 x 600 mm,

Sicherung des Innendeckels durch selbst justierende Fangarme, mit in die Rahmenecken integrierten, nicht sichtbarem Verschluss- und Scharniersystem.
Ausgestattet mit Vierkant-Verriegelung.
Menge: 6,000 St

**2.3.500 Revi-Klappe / glatt / 600/600mm / Wand / F90**
*** wie Position 2.3.490
Abmessung (lichter Durchgang): 600 x 600 mm,

Brandschutzklasse: F90.
Menge: 2,000 St

**2.3.510 Revi-Klappe / glatt / 600/600mm / Wand / Feuchtraum**
*** wie Position 2.3.490
für den Einbau in in Feuchträumen ohne Spritzwasserschutzbeanspruchung mit flächenbündig eingeklebter Zementbauplatte,

Abmessung (lichter Durchgang): 600 x 600 mm.
Menge: 4,000 St

**2.3.520 BS-Klappe / rund**
Bauseits gelieferte und montierte, runde Brandschutzklappen mit erforderlicher UK auswechseln und gleitend bzw. starr einbauen und anarbeiten.

Öffnungen anlegen inkl. statisch notwendiger Wechsel und Riegel, Leibung mit 40 mm Kalziumsilikatstreifen oder GKF 20 mm (zweilagig) einschl. Minerallwollefüllung nach Zulassung beplanken.
Öffnung geeignet zum Trocken- bzw. Nasseinbau der bauseitigen BS-Klappe.

Wand:
Die BSK sind in verschiedene Wanddicken und -konstruktionen, teils in zweischalige Wandsyteme einzubauen.Die bauphysikalischen Eigenschaften der Wandkonstruktionen variieren, die Einbauweise der BS-Klappen ist auf die Wandanforderungen auszulegen. Durch die Klappen dürfen die bauphysikalischen Eigenschaften nicht negativ beeinflusst werden.
Teils liegt der gleitende Deckenanschluss oberhalb, teils unterhalb der BS-Klappe, Mehraufwendungen und Abstimmungen mit Fremdgewerken sind zu berücksichtigen.

Öffnungen, rund:
Die herzustellenden runden Öffnungen sind gem. Zulassung der BSK im Ständerwerk der TB-Wand auszuwechseln. Der Wandhohlraum an dieser Stelle ist vollsatt mit Mineralwolle, Schmelzpunkt > 1000°C, Stopfdichte bis 150 kg/m³, auszufüllen. inkl. herstellen der runden Einbauöffnung.
Die verbleibende Restfuge zwischen BSK und der Bohrung ist mit einem Spachtel aus Gips bzw. Ansetzbinder hohlraumfüllend dicht zu schließen und dauerelastisch zu versiegeln.

Einbauarten, BSK:
mit Mineralwolle, starr, in ein- und beidseitig bekleideten, ein- und zweischaligen TB-Wänden, gem. Zulassung BSK-Hersteller
zum Ausmörteln (Leistung AN-TGA), starr, in ein- und beidseitig bekleideten, ein- und zweischaligen TB-Wänden, gem. Zulassung BSK-Hersteller
mit Einbaurahmen, starr, in ein- und beidseitig bekleideten, ein- und zweischalige zweischalige TB-Wände, gem. Zulassung BSK-Hersteller
mit Einbaurahmen, gleitend, in ein- und beidseitig bekleideten, ein- und zweischaligen TB-Wänden, gem. Zulassung BSK-Hersteller
mit Anbaurahmen, starr, in ein- und beidseitig bekleideten, ein- und zweischaligen TB-Wänden, gem. Zulassung BSK-Hersteller

Öffnungsgröße: gem. TGA-Planung

Oberfläche: Qualitätsstufe Q2
Qualitätsstufe Q3 in sichtbaren Bereichen

Schallschutz: R`w ‘> 42 dB bis 45 dB

Brandschutz: F30 bis F90, gem. Branschutzkonzept

Sonstiges: Auswechselungen zur Herstellung der Öffnungen, größer als der zugelassene TB-Ständerabstand, sind gem. statischen Angaben als CW-, UA- oder Rechteckrohr zu berücksichtigen. Je nach Öffnungsgröße sind auch die flankierenden Wandständer verstärkt auszubilden.
Notwendiges Anpassarbeiten der Akustikabsorber inkl. deren Nachfärben sind zu berücksichtigen.‘
Menge: 10,000 St

**2.3.530 Beplankung Schott Mobile Trennwand**
Beidseitige Bekleidung der bauseitigen Stahl-UK der Mobiltrennwand inkl. Dämmung.

Schotthöhe 0,20 m, Dicke 150 mm, Unterkonstruktion aus verzinkten Stahlblechprofilen DIN EN 14195 und DIN 18182-1, als Einfachständerwerk, CW/UW 100, Ständerachsabstand 625 mm,
Dämmschicht aus Mineralwolle MW DIN EN 13162, Dämmschichtdicke 60 mm, Anwendungsgebiet DIN 4108-10 WTR, einlagig,Beplankung beidseitig, aus Gipsplatten DIN 18180 und DIN EN 520, Bauplatten Typ A, 2-lagig, Plattendicke 12,5 mm, befestigen mit Schnellbauschrauben DIN EN 14566 und DIN 18182-2,
Spachtelung Qualitätsstufe Q3, Ausführung gemäß Einzelbeschreibung,
Einzelbeschreibungs-Nr
- Mineralwolle: RAL-UZ132
- Stahlblech: Chrom-VI-oxidfreie Passivierungsmittel
Schichtenaufbau:
1. 12,5 mmGipskartonplatte nach DIN EN 520, Typ A
2. 12,5 mmGipskartonplatte nach DIN EN 520, Typ A
3. 100 mmCW-Wandprofil nach DIN 18182 mit 60 mm Mineralfaser
4. 12,5 mmGipskartonplatte nach DIN EN 520, Typ A
5. 12,5 mmGipskartonplatte nach DIN EN 520, Typ A
Schallschutzanforderung:
R´w >= 42 dB
Montagehöhe bis 3,5 m, Ausführung gemäß Zeichnung,
Zeichnungs-Nr
D 5 3 1 1 3 A A 2 O 2 A 3 0 0
Menge: 7,100 m

#### Bereich 2.4 Systemtrennwände

**2.4.10 Glasel. Systemtrennwand Profil Alu oben unten eloxiert sichtbar B 650 mm ESG D 10mm Floatglas H 3150 mm**
STLB-Bau 2025-04 039
Glaselement für Systemtrennwand, Einbaubereich 1 DIN 4103-1 (Bereiche mit geringer Menschenansammlung), ohne Anforderungen an den Brandschutz, bewertetes Schalldämm-Maß DIN 4109 Rw 42 dB, mit Aluminiumprofil, oben und unten, eloxiert, Breite von 20 bis 50 mm, Profil sichtbar,
Breite Einzelelement '650' mm, Anschlüsse werden gesondert vergütet, Systemtrennwand ohne Ständerkonstruktion, mit Einscheiben-Sicherheitsglas (ESG), Nenndicke 10 mm, aus Floatglas,
Höhe Verglasung '3150' mm,
Arbeitshöhe des Montageortes bis 3,5 m über der Standfläche des hierfür erforderlichen Gerüstes, Ausführung gemäß Zeichnung und Einzelbeschreibung,
Zeichnungs-Nr 'D 5 3 1 1 3 A A 2 O 2 A 3 0 0 _ D E 3 0 3 - 2 A'

Einzelbeschreibungs-Nr 'Aluminiumprofil, eloxiert in Farbe aus RAL-Spektrum gem. Angabe Detail'
.
Menge: 4,000 St
Leistungsbereichkatalog: 039

#### Bereich 2.5 Decken

**2.5.10 Deckensegel Mineralpl. D 40mm Noniusabhänger Abhänge-H 200 mm Kanten-H 30-40mm 1-2m2**
STLB-Bau 2025-04 039
Deckensegel, rechteckig, aus Mineralplatten DIN 18177-1, Dicke 40 mm, Brandverhaltensklasse DIN EN 13501-1 A2 -s1, d0 (nichtbrennbar), rechtwinklige Ecken, scharfkantig, offenporige Schlussbeschichtung, geglättet, weiß, befestigen mit bauaufsichtlich zugelassenen Befestigungsmitteln, befestigen mit Noniusabhängern,
Abhängehöhe '200' mm, Befestigungsuntergrund Stahlbeton, Kantenansicht wie Sichtseitenbeschichtung Deckensegel, Höhe der Kantenansicht über 30 bis 40 mm, Einzelfläche über 1 bis 2 m2, Arbeitshöhe der zu bearbeitenden oder zu bekleidenden Fläche bis 3,5 m über der Standfläche des hierfür erforderlichen Gerüstes, Ausführung gemäß Zeichnung und Einzelbeschreibung,
Zeichnungs-Nr 'D 5 3 1 1 3 A A X 0 0 A 3 0 0 _ D E 3 1 0 - 2 _ - V'

Einzelbeschreibungs-Nr 'rahmenloses frei hängendes
Akustiksegel 2400x600x40 gem. DIN EN 13964,
aus Glaswolle,
akustische Anforderung gem. Tabelle
Oktavbandmittenfrequenz,
Abhänger mind. 100mm vom Rand eingerückt
unsichtbar befestigt,
Farbton NCS S 0500-N auch Kanten,
Lichtrefelxionsgrad 85%, Glanzgrad < 1'

Maße in mm '2400 x 600 x 40 mm'
.
Menge: 164,000 St
Leistungsbereichkatalog: 039

**2.5.20 Deckensegel Mineralpl. D 40mm Noniusabhänger Abhänge-H 200 mm Kanten-H 30-40mm 1-2m2**
STLB-Bau 2025-04 039
Deckensegel, rechteckig, aus Mineralplatten DIN 18177-1, Dicke 40 mm, Brandverhaltensklasse DIN EN 13501-1 A2 -s1, d0 (nichtbrennbar), rechtwinklige Ecken, scharfkantig, offenporige Schlussbeschichtung, geglättet, weiß, befestigen mit bauaufsichtlich zugelassenen Befestigungsmitteln, befestigen mit Noniusabhängern,
Abhängehöhe '200' mm, Befestigungsuntergrund Stahlbeton, Kantenansicht wie Sichtseitenbeschichtung Deckensegel, Höhe der Kantenansicht über 30 bis 40 mm, Einzelfläche über 1 bis 2 m2, Arbeitshöhe der zu bearbeitenden oder zu bekleidenden Fläche bis 3,5 m über der Standfläche des hierfür erforderlichen Gerüstes, Ausführung gemäß Zeichnung und Einzelbeschreibung,
Zeichnungs-Nr 'D 5 3 1 1 3 A A X 0 0 A 3 0 0 _ D E 3 1 0 - 2 _ - V'

Einzelbeschreibungs-Nr 'rahmenloses frei hängendes
Akustiksegel 2400x600x40 gem. DIN EN 13964,
aus Glaswolle,
akustische Anforderung gem. Tabelle
Oktavbandmittenfrequenz,
Abhänger mind. 100mm vom Rand eingerückt
unsichtbar befestigt,
Farbton NCS S 0500-N auch Kanten,
Lichtrefelxionsgrad 85%, Glanzgrad < 1'

Maße in mm '1800 x 600 x 40 mm'
.
Menge: 6,000 St
Leistungsbereichkatalog: 039

**2.5.30 Flur 400 mm; Unterdecke Gips-Lochpl. einlagig D 12,5mm UK Stahlblechprofil verz Grund-Tragprofil Noniusabhänger Abhänge-H 400 mm Q3**
STLB-Bau 2025-04 039
Unterdecke DIN 18168-1, Bekleidung aus Gips-Lochplatten DIN EN 14190, einlagig, Dicke 12,5 mm, durchlaufend gelocht, Lochreihen gerade, Lochanteil 18,1 %, befestigen mit Schnellbauschrauben DIN EN 14566 und DIN 18182-2, Unterkonstruktion aus verzinkten Stahlblechprofilen DIN EN 14195 und DIN 18182-1, Grund- und Tragprofil als CD 60/27-Profil DIN 18182-1, Dicke 0,6 mm, abhängen mit Noniusabhängern,
Abhängehöhe '400' mm, befestigen mit bauaufsichtlich zugelassenen Befestigungsmitteln, Befestigungsuntergrund Stahlbeton, Unterkonstruktion verdeckt, Spachtelung Qualitätsstufe Q3, Arbeitshöhe der zu bearbeitenden oder zu bekleidenden Fläche bis 3,5 m über der Standfläche des hierfür erforderlichen Gerüstes, Ausführung gemäß Zeichnung und Einzelbeschreibung,
Zeichnungs-Nr 'D 5 3 1 1 3 A A X 0 0 A 3 0 0 _ D E 3 1 0 - 2 _ - V
D 5 3 1 1 3 A A 1 E G A 3 0 0 _ D E 3 0 2 - 2 A - V'

Einzelbeschreibungs-Nr 'Abgehängte Decke, GK-Lochdecke, d = 12,5 mm,
Lochflächenanteil 18,1 %, Rundlochung 12/25 R,
Randbereich ca. 10cm glatt
weißes Vlies
- Stahlprofil: Chrom-VI-oxidfreie Passivierungsmittel'
.
Menge: 540,000 m2
Leistungsbereichkatalog: 039

**2.5.40 Teeküche 200 mm; Unterdecke Gips-Lochpl. einlagig D 12,5mm UK Stahlblechprofil verz Grund-Tragprofil Noniusabhänger Abhänge-H 200 mm Q3**
STLB-Bau 2025-04 039
Unterdecke DIN 18168-1, Bekleidung aus Gips-Lochplatten DIN EN 14190, einlagig, Dicke 12,5 mm, durchlaufend gelocht, Lochreihen gerade, Lochanteil 18,1 %, befestigen mit Schnellbauschrauben DIN EN 14566 und DIN 18182-2, Unterkonstruktion aus verzinkten Stahlblechprofilen DIN EN 14195 und DIN 18182-1, Grund- und Tragprofil als CD 60/27-Profil DIN 18182-1, Dicke 0,6 mm, abhängen mit Noniusabhängern,
Abhängehöhe '200' mm, befestigen mit bauaufsichtlich zugelassenen Befestigungsmitteln, Befestigungsuntergrund Stahlbeton, Unterkonstruktion verdeckt, Spachtelung Qualitätsstufe Q3, Arbeitshöhe der zu bearbeitenden oder zu bekleidenden Fläche bis 3,5 m über der Standfläche des hierfür erforderlichen Gerüstes, Ausführung gemäß Zeichnung und Einzelbeschreibung,
Zeichnungs-Nr 'D 5 3 1 1 3 A A X 0 0 A 3 0 0 _ D E 3 1 0 - 2 _ - V'

Einzelbeschreibungs-Nr 'Abgehängte Decke, GK-Lochdecke, d = 12,5 mm,
Lochflächenanteil 18,1 %, Rundlochung 12/25 R,
Randbereich ca. 10cm glatt
weißes Vlies
- Stahlprofil: Chrom-VI-oxidfreie Passivierungsmittel'
.
Menge: 76,000 m2
Leistungsbereichkatalog: 039

**2.5.50 Schulung 200mm; Unterdecke Gips-Lochpl. einlagig D 12,5mm Akustikvlies UK Stahlblechprofil verz Grund-Tragprofil Noniusabhänger Abhänge-H 200 mm Mineralwolle MW D 40mm Q3**
STLB-Bau 2025-04 039
Unterdecke DIN 18168-1, Bekleidung aus Gips-Lochplatten DIN EN 14190, einlagig, Dicke 12,5 mm, durchlaufend gelocht, Lochreihen gerade, Lochanteil 18,1 %, Rückseite beschichtet mit Akustikvlies, befestigen mit Schnellbauschrauben DIN EN 14566 und DIN 18182-2, Unterkonstruktion aus verzinkten Stahlblechprofilen DIN EN 14195 und DIN 18182-1, Grund- und Tragprofil als CD 60/27-Profil DIN 18182-1, Dicke 0,6 mm, abhängen mit Noniusabhängern,
Abhängehöhe '200' mm, befestigen mit bauaufsichtlich zugelassenen Befestigungsmitteln, Befestigungsuntergrund Stahlbeton, Unterkonstruktion verdeckt, Dämmschicht hinterlüftet, Dämmschicht aus Mineralwolle MW DIN EN 13162, Bemessungswert der Wärmeleitfähigkeit max. 0,035 W/(mK), Nennwert der Wärmeleitfähigkeit max. 0,034 W/(mK), Dämmschichtdicke 40 mm, in Bahnen, Anwendungsgebiet DIN 4108-10 DI, einlagig, Spachtelung Qualitätsstufe Q3, Arbeitshöhe der zu bearbeitenden oder zu bekleidenden Fläche bis 3,5 m über der Standfläche des hierfür erforderlichen Gerüstes, Ausführung gemäß Zeichnung und Einzelbeschreibung,
Zeichnungs-Nr 'D 5 3 1 1 3 A A X 0 0 A 3 0 0 _ D E 3 1 0 - 2 _ - V
D 5 3 1 1 3 A A 2 O 2 A 3 0 0 _ D E 3 0 1 - 2 A - V k'

Einzelbeschreibungs-Nr 'Hohlraumbedämpfung aus 40 mm Mineralwolle,
DIN EN 13162, Anwendungsgebiet WTR/DI, gem. DIN
4108-10, spez. Strömungswiderstand
>11 kPas/m², d=20mm

Abgehängte Decke, GK-Lochdecke, d = 12,5 mm,
Lochflächenanteil 18,1 %, Rundlochung 12/25 R,
mit rückseitiger weißer Vlieskaschierung
Randbereich ca. 10cm glatt

- Mineralwolle: RAL-UZ132
- Stahlblech: Chrom-VI-oxidfreie Passivierungsmittel'
.
Menge: 75,000 m2
Leistungsbereichkatalog: 039

**2.5.60 WC-540 mm;Unterdecke Gipspl. einlagig Baupl.H2 D 12,5mm UK Stahlblechprofil verz Grund-Tragprofil Noniusabhänger Abhänge-H 540 mm Q3**
STLB-Bau 2025-04 039
Unterdecke DIN 18168-1, Bekleidung aus Gipsplatten DIN 18180 und DIN EN 520, einlagig, imprägnierte Bauplatten Typ H2, Dicke 12,5 mm, befestigen mit Schnellbauschrauben DIN EN 14566 und DIN 18182-2, Unterkonstruktion aus verzinkten Stahlblechprofilen DIN EN 14195 und DIN 18182-1, Grund- und Tragprofil als CD 60/27-Profil DIN 18182-1, Dicke 0,6 mm, abhängen mit Noniusabhängern,
Abhängehöhe '540' mm, befestigen mit bauaufsichtlich zugelassenen Befestigungsmitteln, Befestigungsuntergrund Stahlbeton, Unterkonstruktion verdeckt, Spachtelung Qualitätsstufe Q3, Arbeitshöhe der zu bearbeitenden oder zu bekleidenden Fläche bis 3,5 m über der Standfläche des hierfür erforderlichen Gerüstes, Ausführung gemäß Zeichnung und Einzelbeschreibung,
Zeichnungs-Nr 'D 5 3 1 1 3 A A X 0 0 A 3 0 0 _ D E 3 1 0 - 2 _ - V
D 5 3 1 1 3 A A 1 E G A 3 0 0 _ D E 3 0 2 - 2 A - V'

Einzelbeschreibungs-Nr 'Abgehängte Decke, GKBI glatt, Q3 gespachtelt
und gestrichen
- Stahlblechprofil: Chrom-VI-oxidfreie Passivierungsmittel'
.
Menge: 21,000 m2
Leistungsbereichkatalog: 039

**2.5.70 WC-340 mm; Unterdecke Gipspl. einlagig Baupl.H2 D 12,5mm UK Stahlblechprofil verz Grund-Tragprofil Noniusabhänger Abhänge-H 340 mm Q3**
STLB-Bau 2025-04 039
Unterdecke DIN 18168-1, Bekleidung aus Gipsplatten DIN 18180 und DIN EN 520, einlagig, imprägnierte Bauplatten Typ H2, Dicke 12,5 mm, befestigen mit Schnellbauschrauben DIN EN 14566 und DIN 18182-2, Unterkonstruktion aus verzinkten Stahlblechprofilen DIN EN 14195 und DIN 18182-1, Grund- und Tragprofil als CD 60/27-Profil DIN 18182-1, Dicke 0,6 mm, abhängen mit Noniusabhängern,
Abhängehöhe '340' mm, befestigen mit bauaufsichtlich zugelassenen Befestigungsmitteln, Befestigungsuntergrund Stahlbeton, Unterkonstruktion verdeckt, Spachtelung Qualitätsstufe Q3, Arbeitshöhe der zu bearbeitenden oder zu bekleidenden Fläche bis 3,5 m über der Standfläche des hierfür erforderlichen Gerüstes, Ausführung gemäß Zeichnung und Einzelbeschreibung,
Zeichnungs-Nr 'D 5 3 1 1 3 A A X 0 0 A 3 0 0 _ D E 3 1 0 - 2 _ - V'

Einzelbeschreibungs-Nr 'Abgehängte Decke, GKBI glatt, Q3 gespachtelt und gestrichen
- Stahlblechprofil: Chrom-VI-oxidfreie Passivierungsmittel'
.
Menge: 83,000 m2
Leistungsbereichkatalog: 039

**2.5.80 TRH 200mm; Unterdecke Gipspl. einlagig Baupl.H2 D 12,5mm UK Stahlblechprofil verz Grund-Tragprofil Noniusabhänger Abhänge-H 200 mm Q3**
STLB-Bau 2025-04 039
Unterdecke DIN 18168-1, Bekleidung aus Gipsplatten DIN 18180 und DIN EN 520, einlagig, imprägnierte Bauplatten Typ H2, Dicke 12,5 mm, befestigen mit Schnellbauschrauben DIN EN 14566 und DIN 18182-2, Unterkonstruktion aus verzinkten Stahlblechprofilen DIN EN 14195 und DIN 18182-1, Grund- und Tragprofil als CD 60/27-Profil DIN 18182-1, Dicke 0,6 mm, abhängen mit Noniusabhängern,
Abhängehöhe '200' mm, befestigen mit bauaufsichtlich zugelassenen Befestigungsmitteln, Befestigungsuntergrund Stahlbeton, Unterkonstruktion verdeckt, Spachtelung Qualitätsstufe Q3, Arbeitshöhe der zu bearbeitenden oder zu bekleidenden Fläche bis 3,5 m über der Standfläche des hierfür erforderlichen Gerüstes, Ausführung gemäß Zeichnung und Einzelbeschreibung,
Zeichnungs-Nr 'D 5 3 1 1 3 A A X 0 0 A 3 0 0 _ D E 3 1 0 - 2 _ - V
D 5 3 1 1 3 A A 1 0 0 A 3 0 0 _ S N 0 24 - 2 C - F'

Einzelbeschreibungs-Nr 'Abgehängte Decke, GKBI glatt, Q3 gespachtelt und gestrichen
- Stahlblechprofil: Chrom-VI-oxidfreie Passivierungsmittel'
.
Menge: 33,000 m2
Leistungsbereichkatalog: 039

**2.5.90 Unterdecke geneigt Zementbaupl. einlagig D 12,5mm UK Stahlblechprofil verz Noniusabhänger Abhänge-H 300 mm**
STLB-Bau 2025-04 039
Unterdecke, DIN EN 13964, geneigt,
Neigungswinkel '5' Grad, Bekleidung aus Zementbauplatten, einlagig, Dicke 12,5 mm, befestigen mit systemspezifischen Befestigungsmitteln, Unterkonstruktion aus verzinkten Stahlblechprofilen DIN EN 13964, Grund- und Tragprofil als CD 60/27-Profil DIN 18182-1, Dicke 0,6 mm, Korrosivitätskategorie C3 (mäßig) DIN EN ISO 12944-2, mit erwarteter Schutzdauer L DIN EN ISO 12944-1 von bis zu 7 Jahren, abhängen mit Noniusabhängern,
Abhängehöhe '300' mm, befestigen mit bauaufsichtlich zugelassenen Befestigungsmitteln, Befestigungsuntergrund Stahlbeton, Unterkonstruktion verdeckt, Fugen und Befestigungsmittel auf der Oberfläche spachteln, Arbeitshöhe der zu bearbeitenden oder zu bekleidenden Fläche bis 3,5 m über der Standfläche des hierfür erforderlichen Gerüstes, Ausführung gemäß Zeichnung und Einzelbeschreibung,
Einzelbeschreibungs-Nr '- Stahlblechprofil: Chrom-VI-oxidfreie Passivierungsmittel'

Zeichnungs-Nr 'D 5 3 1 1 3 A A 1 0 0 A 3 0 0 _ D E 7 0 2 - 2 B - V'
.
Menge: 13,000 m2
Leistungsbereichkatalog: 039

**2.5.100 Unterdecke geneigt Zementbaupl. einlagig D 12,5mm UK Stahlblechprofil verz Noniusabhänger Abhänge-H 700 mm**
STLB-Bau 2025-04 039
Unterdecke, DIN EN 13964, geneigt,
Neigungswinkel '5' Grad, Bekleidung aus Zementbauplatten, einlagig, Dicke 12,5 mm, befestigen mit systemspezifischen Befestigungsmitteln, Unterkonstruktion aus verzinkten Stahlblechprofilen DIN EN 13964, Grund- und Tragprofil als CD 60/27-Profil DIN 18182-1, Dicke 0,6 mm, Korrosivitätskategorie C3 (mäßig) DIN EN ISO 12944-2, mit erwarteter Schutzdauer L DIN EN ISO 12944-1 von bis zu 7 Jahren, abhängen mit Noniusabhängern,
Abhängehöhe '700' mm, befestigen mit bauaufsichtlich zugelassenen Befestigungsmitteln, Befestigungsuntergrund Stahlbeton, Unterkonstruktion verdeckt, Fugen und Befestigungsmittel auf der Oberfläche spachteln, Arbeitshöhe der zu bearbeitenden oder zu bekleidenden Fläche bis 3,5 m über der Standfläche des hierfür erforderlichen Gerüstes, Ausführung gemäß Zeichnung und Einzelbeschreibung,
Einzelbeschreibungs-Nr '- Stahlblechprofil: Chrom-VI-oxidfreie Passivierungsmittel'

Zeichnungs-Nr 'D 5 3 1 1 3 A A 1 0 0 A 3 0 0 _ D E 7 0 2 - 2 B - V'
.
Menge: 13,000 m2
Leistungsbereichkatalog: 039

**2.5.110 Höhenversprung Deckenbekl. Gipspl. einlagig D 12,5mm Q3 Höhenversatz 200 mm**
STLB-Bau 2024-10 039
Höhenversprung, Ausführung an Deckenbekleidung aus Gipsplatten, Bauplatten Typ A, einlagig, Dicke 12,5 mm, Spachtelung Qualitätsstufe Q3,
Höhenversatz '200' mm.
Menge: 24,000 m
Leistungsbereichkatalog: 039

**2.5.120 Höhenversprung Deckenbekl. Gipspl. einlagig D 12,5mm Q3 Höhenversatz 400 mm**
STLB-Bau 2024-10 039
Höhenversprung, Ausführung an Deckenbekleidung aus Gipsplatten, Bauplatten Typ A, einlagig, Dicke 12,5 mm, Spachtelung Qualitätsstufe Q3,
Höhenversatz '400' mm.
Menge: 26,000 m
Leistungsbereichkatalog: 039

**2.5.130 Höhenversprung Deckenbekl. Gipspl. einlagig D 12,5mm Q3 Höhenversatz 520 mm**
STLB-Bau 2024-10 039
Höhenversprung, Ausführung an Deckenbekleidung aus Gipsplatten, Bauplatten Typ A, einlagig, Dicke 12,5 mm, Spachtelung Qualitätsstufe Q3,
Höhenversatz '520' mm, Ausführung gemäß Zeichnung,
Zeichnungs-Nr 'D 5 3 1 1 3 A A X 0 0 A 3 0 0 _ D E 3 1 2 - 2 A - V k'
.
Menge: 7,000 m
Leistungsbereichkatalog: 039

**2.5.140 Höhenversprung Deckenbekl. Zementbaupl. einlagig D 12,5mm Höhenversatz 300 mm**
STLB-Bau 2025-04 039
Höhenversprung, Untergrund geneigt, Ausführung an Deckenbekleidung aus Zementbauplatten, einlagig, Dicke 12,5 mm,
Höhenversatz '300' mm, Ausführung gemäß Zeichnung,
Zeichnungs-Nr 'D 5 3 1 1 3 A A 1 0 0 A 3 0 0 _ D E 7 0 2 - 2 B - V'
.
Menge: 19,000 m
Leistungsbereichkatalog: 039

**2.5.150 Höhenversprung Deckenbekl. Zementbaupl. einlagig D 12,5mm Höhenversatz 700 mm**
STLB-Bau 2025-04 039
Höhenversprung, Untergrund geneigt, Ausführung an Deckenbekleidung aus Zementbauplatten, einlagig, Dicke 12,5 mm,
Höhenversatz '700' mm, Ausführung gemäß Zeichnung,
Zeichnungs-Nr 'D 5 3 1 1 3 A A 1 0 0 A 3 0 0 _ D E 7 0 2 - 2 B - V'
.
Menge: 19,000 m
Leistungsbereichkatalog: 039

**2.5.160 AHD. ZGB, Brückenkonstruktion, eingebaute linienleuchte**
Herstellen einer längsorentierten, vieseitegen Abkofferung in der zementgebundenen Abhangdecker der Vorpositionen. Leistung inkl. aller notwendigen UKs, Auswechselungen uns zusätzlichen Abhängepunkte, Abkofferung aus Zementbauplatten,
Abmessung, Breite 7,00 cm, Höhe 4,00 cm.Ausführung gemäß Zeichnung,
Zeichnungs-Nr
D 5 3 1 1 3 A A 2 0 0 A 3 0 0
Menge: 6,000 m

**2.5.170 Öffnung herstellen B 0,1 m L 2,105 m Unterdecke Gipspl. einlagig D 12,5mm**
STLB-Bau 2025-04 039
Öffnung herstellen, eckig, Anschluss umlaufend,
Maße in mm 'Deckenausschnitt B x L = 8,0 x 210,5 cm'

Breite '0.1' m,
Länge '2.105' m, Ausführung an Unterdecke aus Gipsplatten, einlagig, Bauplatten Typ A, Dicke 12,5 mm, Arbeitshöhe der zu bearbeitenden Fläche bis 3,5 m über der Standfläche des hierfür erforderlichen Gerüstes, Ausführung gemäß Zeichnung,
Zeichnungs-Nr 'D53113AA2EGA300_DS200
D53113AA2O1A300_DS200
D53113AA2O2A300_DS200
D53113AA2U1A300_DS200'
.
Menge: 32,000 m
Leistungsbereichkatalog: 039

**2.5.180 Öffnung herstellen B 0,1 m L 0,295 m Unterdecke Gipspl. einlagig D 12,5mm**
STLB-Bau 2025-04 039
Öffnung herstellen, eckig, Anschluss umlaufend,
Maße in mm 'Deckenausschnitt B x L = 7,5 x 29,5 cm'

Breite '0.1' m,
Länge '0.295' m, Ausführung an Unterdecke aus Gipsplatten, einlagig, Bauplatten Typ A, Dicke 12,5 mm, Arbeitshöhe der zu bearbeitenden Fläche bis 3,5 m über der Standfläche des hierfür erforderlichen Gerüstes, Ausführung gemäß Zeichnung,
Zeichnungs-Nr 'D53113AA2EGA300_DS200
D53113AA2O1A300_DS200
D53113AA2O2A300_DS200
D53113AA2U1A300_DS200'
.
Menge: 35,000 St
Leistungsbereichkatalog: 039

**2.5.190 Öffnung herstellen Durchm 6,8 cm Unterdecke Gipspl. einlagig D 12,5mm**
STLB-Bau 2025-04 039
Öffnung herstellen, rund, Anschluss umlaufend,
Durchmesser '6.8' cm, Ausführung an Unterdecke aus Gipsplatten, einlagig, Bauplatten Typ A, Dicke 12,5 mm, Arbeitshöhe der zu bearbeitenden Fläche bis 3,5 m über der Standfläche des hierfür erforderlichen Gerüstes, Ausführung gemäß Zeichnung,
Zeichnungs-Nr 'D53113AA2EGA300_DS200
D53113AA2O1A300_DS200
D53113AA2O2A300_DS200
D53113AA2U1A300_DS200'
.
Menge: 92,000 St
Leistungsbereichkatalog: 039

**2.5.200 Öffnung herstellen Durchm 15 cm Unterdecke Gipspl. einlagig D 12,5mm**
STLB-Bau 2025-04 039
Öffnung herstellen, rund, Anschluss umlaufend,
Durchmesser '15' cm, Ausführung an Unterdecke aus Gipsplatten, einlagig, Bauplatten Typ A, Dicke 12,5 mm, Arbeitshöhe der zu bearbeitenden Fläche bis 3,5 m über der Standfläche des hierfür erforderlichen Gerüstes, Ausführung gemäß Zeichnung,
Zeichnungs-Nr 'D53113AA2EGA300_DS200
D53113AA2O1A300_DS200
D53113AA2O2A300_DS200
D53113AA2U1A300_DS200'
.
Menge: 185,000 St
Leistungsbereichkatalog: 039

**2.5.210 Fries B 10 cm Gipspl. A D 15mm Deckenbekl. Gips-Lochpl. einlagig D 12,5mm**
STLB-Bau 2025-04 039
Fries,
Breite '10' cm, aus Gipsplatten, Bauplatten Typ A, Dicke 15 mm, ohne Spachtelung, Ausführung an Deckenbekleidung aus Gips-Lochplatten, einlagig, Dicke 12,5 mm.
Menge: 980,000 m
Leistungsbereichkatalog: 039

**2.5.220 Friese Deckenöffnungen, Durchm. 6,8 cm, quadratisch 10 x 10 cm**
Fries zur GK-Akustikdecke, quadratisch im Bereich von Deckenöffnungen Durchm. 6,8 cm, gespachtelt ca. 10  x 10 cm
Menge: 118,000 St

**2.5.230 Friese Deckenöffnungen, Durchm. 15 cm, quadratisch 20 x 20 cm**
Fries zur GK-Akustikdecke, quadratisch im Bereich von Deckenöffnungen Durchm. 15 cm, gespachtelt ca. 20  x 20 cm
Menge: 240,000 St

**2.5.240 Bohrung und Kabeldurchführung für Anbauteile in Abh.-Decken**
Herstellen einer Bohrung für Anbauteile im Bereich aller vorgenannten Akustik-Decken.

Einschließlich Durchführung der bauseitigen Kabel.

Die Abstimmung der genauen Größe und Lage erfolgt mit den ausführenden Firmen der TGA-Installation sowie mit der örtlichen Bauleitung.

Durchmesser: ca. 10 mm

Anbauteile: Rettungszeichen, Brandmelder o.ä.
Menge: 192,000 St

**2.5.250 Revi-Klappe / 600x600mm**
*** Bezugsbeschreibung
Liefern und einbauen von Revisionsklappen, für die Akustik-Decken der Vorpositionen belegt mit dem Material der Decke, dicht schließend. Einschließlich Herstellen des erforderlichen Ausschnittes, Auswechselung der Unterkonstruktion.

Abmessung (lichter Durchgang): 600 x 600 mm

Sicherung des Innendeckels durch selbst justierende Fangarme, mit in die Rahmenecken integrierten, nicht sichtbarem Verschluss- und Scharniersystem. Ausgestattet mit Rundzylinderschloss / Vierkant-Verriegelung/ Schloss, vorgerichtet für Profilzylinder.

Hinweis:
Die Ausbildung der erforderlichen Unterkonstruktion erfolgt mit den ausführenden Firmen der TGA-Installation sowie mit der örtlichen Bauleitung.
Menge: 10,000 St

**2.5.260 Revi-Klappe / 500x500mm**
*** wie Position 2.5.250
Abmessung (lichter Durchgang): 500 x 500 mm.
Menge: 4,000 St

**2.5.270 Revi-Klappe / 400x400mm**
*** wie Position 2.5.250
Abmessung (lichter Durchgang): 400 x 400 mm.
Menge: 4,000 St

**2.5.280 Anschluss Lichtkuppeln**
Vertikale GK-Verkleidung als Anschluss an die bauseitige Lichtkuppel im TRH, , Ausführung an Deckenbekleidung aus Gipsplatten, Bauplatten Typ A, einlagig, Dicke 12,5 mm, Spachtelung Qualitätsstufe Q3,
Höhenversatz ‘660‘ mm, Öffnungslänge 1,20 m, Öffnungsbreite 1,20 m

Ausführung gemäß Zeichnung,
Zeichnungs-Nr
D 5 3 1 1 3 A A X D G A 3 0 0 _ D E 1 1 5
Menge: 2,000 St

### Titel 3 Stundenlohnarbeiten

#### Bereich 3.1 Leistungen auf besondere Anforderung des Auftraggebers

**3.1.1 Baufacharbeiter/-in sämtliche Kosten/Zuschläge**
STLB-Bau 2023-04 091
Stundenlohnarbeiten durch Baufacharbeiter/-in
der Verrechnungssatz für die jeweilige Arbeitskraft umfasst sämtliche Aufwendungen wie Lohn- und Gehaltskosten, Lohn- und Gehaltsnebenkosten, Zuschläge, lohngebundene und lohnabhängige Kosten, sonstige Sozialkosten, Gemeinkosten, Wagnis und Gewinn.
Menge: 25,000 h
Leistungsbereichkatalog: 091

**3.1.2 Bauhelfer/-in sämtliche Kosten/Zuschläge**
STLB-Bau 2023-04 091
Stundenlohnarbeiten durch Bauhelfer/-in
der Verrechnungssatz für die jeweilige Arbeitskraft umfasst sämtliche Aufwendungen wie Lohn- und Gehaltskosten, Lohn- und Gehaltsnebenkosten, Zuschläge, lohngebundene und lohnabhängige Kosten, sonstige Sozialkosten, Gemeinkosten, Wagnis und Gewinn.
Menge: 20,000 h
Leistungsbereichkatalog: 091

**3.1.3 Auszubildende/r sämtliche Kosten/Zuschläge**
STLB-Bau 2023-04 091
Stundenlohnarbeiten durch Auszubildende/r (Mittellohn)
der Verrechnungssatz für die jeweilige Arbeitskraft umfasst sämtliche Aufwendungen wie Lohn- und Gehaltskosten, Lohn- und Gehaltsnebenkosten, Zuschläge, lohngebundene und lohnabhängige Kosten, sonstige Sozialkosten, Gemeinkosten, Wagnis und Gewinn.
Menge: 20,000 h
Leistungsbereichkatalog: 091
